# Neubau Sporthalle Falkensee
Angebotsaufforderung (GAEB 90, DA83)
Währung: EUR
Auftraggeber: Stadt Falkensee Falkenhagener Straße 43/49 14612 Falkensee

## LOS 11 : Fenster- und Metallbauarbeiten

### 11 LOS 11 : Fenster- und Metallbauarbeiten

*Hinweis*
Allgemeine Vorbemerkungen

1.Objektbeschreibung

Angaben zum Objekt::

Oberschule Falkensee, Poetenweg 30, Falkensee
Gemarkung Falkensee, Flur 39, Flurstück(e) 1252 + 1440
(ehemals 1317)

Bei dem Objekt handelt es sich um einen Erweiterungsbau
mit Sporthalle und Außensportanlage für eine
Oberschule.
Die Baustellenzufahrt erfolgt  über die Amselstraße und
Elsterstraße.

Die Baumaßnahme erfolgt auf einem bestehenden
Schulgelände.
Während der Baumaßnahmen können sich hier Schüler und
Schülerinnen und Personal aufhalten. Die Baumaßnahmen
dürfen nicht mit
dem Betrieb der Schule kollidieren / sich überschneiden
sowie zwischen
dem Schulbetrieb / den Nutzern der Schule und der
Baumaßnahme /
Arbeitskräften sind Sicherheitsabstände zu
gewährleisten.

Teilleistungen müssen abschnittsweise und bei laufendem
Schulbetrieb in
Abstimmung mit dem Bauherrn ausgeführt werden.
Etwaige Kosten hierfür sind in die Einheitspreise
einzukalkulieren.
Durch den Bauablauf bedingte Arbeitsunterbrechungen bei
der Ausführung
der Leistungen sind einzukalkulieren und begründen
keinen Anspruch auf
zusätzliche Vergütungen.

2.Allgemein

Die Ausführung hat in jedem Fall nach den anerkannten
Regeln der Technik und Baukunst sowie unter Beachtung
der Verarbeitungsrichtlinien des Herstellers zu
erfolgen.

Die Ausführung der Leistungen ist durch den
Auftragnehmer eigenständig abzustimmen und zu
koordinieren.

Mit der Baustelleneröffnung wird dem AN die gültige
Baustellenordnung übergeben. Diese ist strikt
einzuhalten. Alle Arbeitskräfte sind zum Nachweis über
die Baustellenordnung zu belehren.

3.Angebot, Unterlagen

Leistungen im Stundenlohn werden grundsätzlich nur
vergütet, wenn sie vor ihrem Beginn vereinbart werden.
Die Stundennachweise sind unverzüglich zur Bestätigung
vorzulegen.

Die Ausführungsunterlagen, die der AN verwendet, müssen
den Freigabevermerk des AG oder seines Architekten
tragen, um Verwechslungen bei der Bauausführung zu
vermeiden.

Nicht freigegebene Unterlagen dürfen nicht verwendet
werden. Dies entbindet den AN aber nicht von seiner
eigenen Prüfungs- und Hinweispflicht.

4.Sicherheitstechnische Belange und Festlegungen

Diese sicherheitstechnischen Vorbemerkungen dienen als
grundsätzliche Regelung zur Umsetzung und Einhaltung
der Forderungen aus der Baustellenverordnung. Sie
entbinden den AN nicht von seinen gesetzlichen
Verpflichtungen zur Einhaltung insbesondere folgender
Vorschriften:

- Arbeitsschutzgesetz (ArbSchG)
- Arbeitssicherheitsgesetz (ASiG)
- Arbeitsstättenverordnung (ArbStVO)
- Baustellenverordnung (BStVO)
- Gefahrstoffverordnung (GefstoffV)
- Technische Regelungen TRGS

sowie den gültigen Vorschriften und Regelungen der
gesetzlichen Unfallversicherer, insbesondere den
jeweils gültigen
- Unfallverhütungsvorschriften (UVV),
- Richtlinien, Sicherheitsregeln und andere
bauberufsgenossenschaftlichen Schriften für Sicherheit
und Gesundheit bei der Arbeit ( ZH 1  Schriften).

Für die Einhaltung vorgenannter Regelungen bleibt der
AN allein verantwortlich.

Mit Auftragserteilung sind folgende Dokumente zu
beachten:
- SiGe-Plan
- Baustellenordnung

Vor Arbeitsbeginn ist vom Bieter gemäß § 5 ArbSchG eine
Gefährdungsanalyse für die zu seinem Leistungsumfang
gehörenden Leistungen und Arbeiten sowie eine
Sicherungskonzeption zur Verminderung von Gefährdungen
und Risiken seiner Angestellten durch die gewählten
Arbeits- / Produktionsverfahren durchzuführen. Diese
ist als Dokumentation gemäß § 6 ArbSchG eine Woche vor
Arbeitsbeginn vorzulegen.

Spätestens 4 Wochen vor Ausführungsbeginn sind, sofern
für bestimmte Arbeiten erforderlich, entsprechende
Sachkundennachweise gemäß § 7 ArbSchG für die jeweilig
für die Ausführung vorgesehenen Fachkräfte in Kopie dem
SiGe-Koordinator zu übergeben.

Spätestens 4 Wochen vor Ausführungsbeginn sind die
erforderlichen Montage- und / oder Abbruchanweisungen
an den zuständigen SiGe-Koordinator zu übergeben.

Spätestens mit Baubeginn ist dem zuständigen
SiGe-Koordinator vom AN der nach Bauordnung
verantwortliche Bauleiter sowie die Person zu benennen,
die entsprechend UVV VBG 1 § 6 die Arbeiten mit den
anderen AN auf der Baustelle sowie der vom AN
beauftragten Subunternehmen im Hinblick auf Sicherheit
und Gesundheitsschutz abstimmt.

Wird die Änderung des Bauablaufplanes aus Gründen
erforderlich, die schuldhaft durch den AN und seinen
Vertragspartnern herbeigeführt wurden, beispielsweise
durch Terminverzug, so gehen diese Änderungen sowie die
sich hieraus ergebenden zusätzlichen
Baustelleneinrichtungen oder sicherheitstechnischen
Einrichtungen zu Lasten des AN.

Entstehen durch schuldhafte Verstöße des AN oder seiner
Vertragspartner gegen die Festlegungen im SiGe-Plan
oder der Baustellenordnung dem Bauherren Schäden in
Form von Ausfallzeiten (Baustopp, Sperrung von
Rüstungen etc.), werden diese zu Lasten des AN
verrechnet.

Der SiGe-Koordinator ist zur Einstellung
sicherheitswidriger Arbeiten berechtigt. Daraus
entstehende Kosten gehen zu Lasten des betreffenden AN.

5.Vorschriften, Richtlinien, Bestimmungen und Auflagen

Die Konstruktion und Ausführung hat nach dem neuesten
Stand der Technik zu erfolgen und der
Leistungsbeschreibung zu entsprechen. Für Material und
Ausführung wird grundsätzlich hohe Qualität verlangt,
auch wenn es in den einzelnen Positionen nicht
besonders aufgeführt ist. Das Angebot soll eine
technisch-wirtschaftliche Lösung ergeben und der Bieter
ist gehalten, diese in allen Teilen zu offerieren.

Besonders zu beachten sind:

-die Auflagen der Gewerbeaufsicht und des
Brandschutzes, sämtliche gültigen Vorschriften für die
Inanspruchnahme von Verkehrswegen, öffentlichen Plätzen
und der Benutzung öffentlicher Anlagen (Be- und
Entwässerungsanlagen und dergleichen), besonders die
Vorschriften bezüglich der Bauarbeiten (Lärm- und
Staubbelästigung),

Der AN ist bei seiner Arbeitsausführung auf der
Baustelle für die strikte Einhaltung der Arbeits-,
Sicherheits- und Unfallverhütungsvorschriften allein
verantwortlich. Bei Baustelleneröffnung ist der
Sicherheitsbeauftragte des AN der Bauüberwachung
schriftlich zu benennen. Besonders hingewiesen wird auf
die  Baustellenverordnung in aktueller Fassung.

6.Qualitätssicherung

Vor Beginn der Arbeiten ernennt der AN einen geeigneten
Bauleiter, der die gesamte Verantwortung für die
Arbeitsausführung / Auftragsabwicklung des AN auf der
Baustelle trägt. Entsprechend der Landesbauordnung muss
er die Qualifikation als Fachbauleiter gegenüber der
Oberbauleitung nachweisen. Eine personelle Auswechslung
bis zur mängelfreien Abnahme durch den AG kann nur mit
Zustimmung der Bauleitung erfolgen.

Während der Bauausführung ist durch den AN folgendes zu
beachten bzw. zu leisten:

Für die Dauer der Durchführung der Arbeiten hat der AN
einen 24-stündigen Havariedienst zu
unterhalten. Dies ist mit in die Einheitspreise
einzukalkulieren.

Der Bauleiter ist verpflichtet, während der Ausführung
der Arbeiten diese fachgerecht zu überwachen.

Alle auf der Baustelle tätigen Arbeiter haben zur
Erkennung ein Namensschild mit Firmierung sichtbar zu
tragen.

Der AN ist verpflichtet, für sämtliche Arbeiten,
einschließlich Baustelleneinrichtung und -räumung nur
gut ausgebildete Fachkräfte einzusetzen.

Vom AN sind zur wöchentlichen Bausitzung -
Bautagesberichte der Bauüberwachung vorzulegen. Sie
sollen folgende Angaben enthalten: Wetter,
Personalstärke, Geräteeinsatz, Arbeitsfortschritt auf
Basis der Terminplanung, Arbeitsunfälle / Ausfälle
einschl. deren Ursache sowie besondere Vorkommnisse.

Neben dem Bautagesbericht ist arbeitstäglich bis 10:00
Uhr eine Stärkemeldung bei der Bauüberwachung
abzugeben, in der die täglich auf der Baustelle
vorhandenen Arbeitskräfte des AN einzutragen sind.

7.Bauablauf

Die Baumaßnahme soll lt. Bauablaufplan durchgeführt
werden. Der Feinablaufplan ist bis zum Baubeginn vom AN
der örtlichen Bauüberwachung zu übergeben und durch
diese zu bestätigen zu lassen.

Eine kontinuierliche und ungehinderte Arbeitsweise kann
nicht gewährleistet werden. Die Arbeiten können auch
abschnittsweise zur Ausführung gelangen. Sich aus dem
Bauablauf und dem Zusammentreffen verschiedener Firmen
und Gewerke ergebende Schwierigkeiten und
Verzögerungen..

8.Baustelleneinrichtung

Über die örtlichen Gegebenheiten im Baustellenbereich
hat sich der AN vor Angebotsabgabe eigenverantwortlich
zu informieren. Nachforderungen auf Grund von
Unkenntnis bzw. längere / beschwerliche Zuwegbarkeit
sind ausgeschlossen. Die Baustelleneinrichtungsflächen
sind vor Baubeginn mit der Bauüberwachung abzustimmen.
Ein Sanitärcontainer wird für die gesamte Bauzeit zur
Nutzung durch alle Gewerke vom Bauherren zur Verfügung
gestellt.

Es dürfen nur soviel Materialien geliefert werden, wie
innerhalb der zur Verfügung stehenden Fläche,
abgegrenzt durch einen Systemzaun, für die notwendige
Zeitdauer gelagert werden können.

Durch die Baustelle darf insbesondere die Zufahrt der
Feuerwehr, auch zur umliegenden Bebauung, nicht
beeinträchtigt werden. Die Zufahrten sind permanent
freizuhalten.
Auch auf der Baustraße ist die Durchfahrt der Feuerwehr
jederzeit  zu gewährleisten.

Die Kosten für die Baustelleneinrichtung mit sämtlichen
Leistungen, erforderlichen Einrichtungen, Werkzeugen,
Gerätschaften, Materialanlieferungen bis zum
Verwendungsort, Materialcontainern,
Mannschaftsunterkünften,  Bauzaun usw. gemäß
Arbeitsstättenverordnung und Bestimmungen des LAGetSi,
dem Vorhalten sämtlicher Einrichtungen für den Zeitraum
der Ausführung sowie für Räumen der Baustelle und
Herstellen des ursprünglichen Zustandes sind in die
Einheitspreise der Leistungspositionen
einzukalkulieren.

Öffentliches Straßenland ist grundsätzlich nicht zu
nutzen. Sämtliche Flächen werden vom AG zur Verfügung
gestellt.

Für die Planung der Kapazität ist eine tägliche
Arbeitszeit von 7:00 Uhr bis 18:00 Uhr
(Berücksichtigung der Stadtordnung) zu berücksichtigen.
Die Arbeitszeit beinhaltet das tägliche Aufräumen
(Sichern) und Reinigen der Baustellen, z.B. WC
abschließen, Arbeitsbereiche beräumen / reinigen usw.
Bei Nichteinhaltung wird nach einmaliger Aufforderung
eine Reinigungsfirma beauftragt, und die entstehenden
Kosten werden von der Rechnungssumme der verursachenden
AN abgezogen. Arbeiten über die tägliche Arbeitszeit
hinaus bzw. an Sonn- und Feiertagen sind von den
zuständigen Ämtern, der örtlichen Bauüberwachung sowie
dem AG rechtzeitig bestätigen zu lassen. Zudem ist der
Schulbetrieb zu berücksichtigen.

Nach täglichem Arbeitsende ist der gesamte
Baustellenbereich zu sichern und zu verschließen, d. h.
alle Türen schließen und verriegeln, Bauzäune usw.
schließen. Bei Nichteinhaltung wird nach einmaliger
Aufforderung eine Firma beauftragt und die entstehenden
Kosten werden von der Rechnungssumme der AN abgezogen.

9.Mängel an Vorleistungen

Der AN ist verpflichtet, Beanstandungen und Mängel an
Vorleistungen so rechtzeitig schriftlich anzuzeigen,
dass eine Behebung erfolgen kann.

10.Bauausführung

Das nachstehende Leistungsprogramm umfasst
grundsätzlich die komplette Leistung mit Lieferung
einschließlich Abladen und Lagern, Demontage und
Abtransport der ausgebauten Materialien auf
entsprechende Deponie, Montage, Beiputz, Versiegelung
sowie die Abdichtung einschließlich der erforderlichen
Maschinen und Geräte in ihren Kosten und sämtliche
Nebenkosten, Material und Stundenlohn.

Bei der Ausführung der Arbeiten sind die jeweiligen
Unfallverhütungsvorschriften der zuständigen
Berufsgenossenschaft zwingend zu beachten.

Es dürfen grundsätzlich nur Fabrikate, Baustoffe,
Bauteile und Ausführungen mit einem  amtlichen
Prüfzeugnis, einer bauaufsichtlichen Zulassung, einem
Prüfzertifikat bzw. genormte Ausführungen verwendet
bzw. eingebaut werden. Die entsprechenden Prüfzeugnisse
und Zulassungen sind vor der Bauausführung dem AG oder
seinem Architekten zur Prüfung zu übergeben.

Auf Verlangen des Bauherren oder der Bauleitung sind
zur Beurteilung von Art und Qualität, vor der
Ausführung, Muster vorzulegen bzw. Musterflächen an Ort
und Stelle in ausreichender Anzahl und Größe
anzubringen. Die Vorlage von Mustern, deren Beschaffung
und Vorstellung zur Genehmigung ist vom  AN so
rechtzeitig vorzunehmen, dass eine termingerechte
Disposition der ausgesuchten  Stoffe, unter
Berücksichtigung von Produktions- und Lieferfristen,
erfolgen kann.

Der AN ist verpflichtet, an allen Gefahrenstellen,
insbesondere an Öffnungen vor bzw. mit Beginn von
Baumaßnahmen, Schutzvorrichtungen so anzubringen, dass
die Möglichkeit der Weiterarbeit an den Baustellen bis
zur endgültigen Fertigstellung gegeben ist. Der AN
haftet bei Unterlassung für eingetretene Schäden.

Die Abrechnung aller Leistungen erfolgt zum Nachweis
auf der Basis des von der Bauüberwachung bestätigten
Aufmaßes. Bei Bauleistungen, die durch
Weiterbearbeitung überdeckt werden, ist rechtzeitig vom
AN und dem Bauüberwacher gemeinsam das Aufmaß zu
erstellen und zu bestätigen.

11.Abnahme, Dokumentation, Wartungs- und Pflegehinweise

Die technische Abnahme durch den Bauüberwacher erfolgt
nach Anzeige der Gesamtfertigstellung vom AN und dem
Auftraggeber.

Im Rahmen der vom AN zu erbringenden Leistungen sind
alle fachtechnischen Abnahmen (Sichtabnahme) zu
beantragen, durchzuführen und zu protokollieren. Mit
Abnahme der jeweiligen Gesamtleistung durch den AG sind
vom AN die Abnahmeprotokolle vorzulegen. Der AG ist
fünf Tage vor den Terminen der technischen Abnahmen zu
informieren.

Die Dokumentation, Wartungs- und Pflegehinweise für den
AG sind spätestens mit der Gesamtabnahme zu übergeben.
Die Erstellung / Beibringung der Unterlagen ist mit
einzukalkulieren und wird nicht gesondert vergütet.
Es wird keine Abnahme durchgeführt ohne Einreichen der
Dokumentation vor Abnahme.
Die Dokumentation ist 3-fach in Papier und 1-mal
digital einzureichen.

Mit der Gesamtabnahme sind vorzulegen:

- Entsorgungsnachweise, Liefernachweise einschl.
Abfallbilanz
- Zusammenstellung der verwendeten Materialien
- Ausführungsbestätigung der Systemhersteller
- Produktnachweise, Zertifikate, Zulassungen
- Verwendbarkeitsnachweile, Prüfzeugnisse usw.
- Prüfprotokolle, Druck- und Spülprotokolle
- Übereinstimmungserklärungen, Errichterbestätigungen,
Prüfbücher
- TÜV und Sachverständigenabnahmen
- Fachbauleitererklärung / Fachunternehmererklärung
- Messergebnisse und Prüfprotokolle
- Betriebsanleitungen und Beschreibungen der Anlagen
sowie Bestätigung über Umfang der Einweisungen des
Bedienungspersonals,
- Messergebnisse und Prüfprotokolle,
- Herstellerangaben und Wartungsvorschriften über
eingebaute Materialien,
- Revisionszeichnungen, Ausführungsunterlagen,
Werkplanungen
- Garantieurkunden, Materialversicherungspolicen
- Bautagebücher
- Protokolle Prüfing.

#### 11.1 Titel 1 : Baustelleneinrichtung

##### 11.1.1 Gewerk 1 : Baustelleneinrichtung

**11.1.1.01 Einrichten und Räumen der Baustelle,**
Einrichten und Räumen der Baustelle, Vorhalten der
Baustelleneinrichtung für sämtliche in den
Leistungsbeschreibungen aufgeführten Arbeiten,
entsprechend der Arbeitsstättenverordnung. In den
Angebotspreis sind der Auf-, Ab- und Umbau, sowie das
Vorhalten folgender Gerätschaften für die gesamte
Bauzeit einzukalkulieren:

- Baucontainer zur Lagerung von Baustoffen;
- Bauwagen (Tagesunterkünfte);
- geschlossener Schuttcontainer, falls nicht täglich
entsorgt wird;
- Erforderliche Hebezeuge und Aufzüge
  für den Material- und Bauschutttransport;

Die Baustelle ist täglich zu reinigen.
Der Schutt geht in das Eigentum des AN über und ist auf
dessen Kosten abzutransportieren und zu entsorgen.
Menge: 1,000 St

#### 11.2 Titel 2 : Außenelemente

*Hinweis*
Zusätzliche Technische Vertragsbedingungen

Art und Umfang der Leistung
Gegenstand dieser Ausschreibung sind Metallbauarbeiten.
Die Leistung umfasst die Herstellung, die Lieferung und
die Montage von Aluminium-Bauelementen.

Zusätzlicher Gegenstand dieser Ausschreibung sind die
Verglasungsarbeiten.
Die Leistung umfasst die Lieferung, das Einsetzen und
das Abdichten aller Glasscheiben und Ausfachungen.

Gegenstand dieser Ausschreibung sind auch
Sonnenschutzkonstruktionen. Die Leistung umfasst die
Herstellung, die Lieferung und die Montage der
Konstruktionen.

Hinweis zu aufgeführte Normen etc.:
Alle aufgeführten Normen, Vorschriften, Gesetze gelten
wenn nicht anders in den Texten vermerkt in der zum
Vertragsschluss gültigen Fassung.

Vereinfachte Schreibweise
AG = Auftraggeber
AN = Auftragnehmer (Bieter)

Konstruktionssystem
Der Ausschreibung liegen die Konstruktionsmerkmale der
Aluminium-Konstruktionen zugrunde. Die Profil-,
Zubehör-, Dichtungs- und Beschlagauswahl muss nach den
gültigen Unterlagen des jeweiligen System-Herstellers
erfolgen.

Angaben zur Leistungsbeschreibung
Grundlage des Angebotes ist das vorliegende
Leistungsverzeichnis einschließlich der Vorbemerkungen.

Qualitätssicherung
Gemäß der Bauproduktenverordnung muss für jedes
nachfolgend beschriebene Bauprodukt, das von einer
harmonisierten Norm erfasst ist oder das einer
Europäisch Technischen Bewertung entspricht, eine
Leistungserklärung, in Bezug auf dessen wesentliche
Merkmale (Anhang ZA der harmonisierten Norm) vorliegen.
Alle für den Verwendungszweck im Mitgliedstaat
geforderten wesentlichen Merkmale sind in der
Leistungserklärung anzugeben.
Weiterhin können nach Landesbauordnung die Bauprodukte
zusätzlich mit einer Bestätigung ihrer Übereinstimmung
mit den technischen Regeln, den allgemeinen
bauaufsichtlichen Zulassungen, den allgemeinen
bauaufsichtlichen Prüfzeugnissen oder den Zustimmungen
im Einzelfall ausgestattet werden.
Für die einzelnen Aluminiumelemente sind element- und
herstellerspezifische EPD's gemäß EN 15804,
nachgewiesen gemäß ISO 14025, vorzulegen.

Für die Auftragsabwicklung gelten
VOB/B (Allgemeine Vertragsbedingungen für die
Ausführung von Bauleistungen).
VOB/C (Allgemeine Technische Vertragsbedingungen für
Bauleistungen).
Die für dieses Gewerk und für die Erstellung aller
ausgeschriebenen Maßnahmen aktuellen DIN-Normen,
DIN EN-Normen, DIN EN ISO-Normen, Vorschriften,
Richtlinien, Verordnungen, Gesetze, Arbeitsanweisungen,
etc. sind einzuhalten.

Ausführungsunterlagen
Der AG legt dem AN nach der Auftragserteilung und vor
Beginn der Arbeiten, die zur Ausführung notwendigen
Unterlagen gemäß § 3 Abs. 1 VOB/B rechtzeitig und
unentgeltlich vor. Ausführungsunterlagen sind demnach
alle das Werk betreffenden Hilfsmittel, die außer
Arbeit, Material oder Boden zur Vorbereitung und
mangelfreien sowie rechtzeitigen Durchführung der
Bauleistung benötigt werden und ohne die der AN die
Bauleistung nicht so wie vertraglich vorgesehen oder
gar überhaupt nicht erbringen kann; dazu zählen u.a.
auch Proben, Muster und Modelle, sowie endgültige
vollständige und ausführungstechnisch brauchbare
Ausführungs-, Detail- und Konstruktionszeichnungen im
Maßstab 1:50 bis 1:1, die nach § 34 Abs. 3 Nr. 5 HOAI
anzufertigenden und angefertigten - auftraggeberseitig
freigegebenen - Ausführungspläne des bauplanenden
Architekten mit allen für die Ausführung notwendigen
Einzelangaben, und statische und sonstige Berechnungen
oder bestimmte Planungen anderer Sonderfachleute.
Tragwerkspläne und statische Berechnungen oder
bestimmte Planungen anderer Sonderfachleute sind in die
bauseits zu stellende Ausführungsplanung integriert.
Sollten sich bei den Ausführungsunterlagen Änderungen
ergeben, welche auch die Leistungen des AN betreffen,
werden diese Änderungen durch den AG / Objektplanung
gekennzeichnet und dem AN unverzüglich schriftlich
verbindlich mitgeteilt.

Baumaße
Das Aufmaß ist vom AN grundsätzlich eigenverantwortlich
und auf Grundlage der bauseitig hergestellten
Ausgangssituation am Bau zu nehmen. Werden dabei
Rohbautoleranzen außerhalb der festgelegten Toleranzen
festgestellt, ist der AG darüber zu informieren.
Fordert der AG, dass die Konstruktionen schon zu einem
Zeitpunkt zur Montage bereitstehen müssen, der ein
Aufmaß vor Fertigung unmöglich macht, so sind die
objektspezifischen Toleranzen vom AG vorzugeben und vom
AN zu beachten.

Werkstatt- und Montageplanung
Der AN schuldet nach Ziffer 3.1.7 DIN 18360 eine
Werkstatt- und Montageplanung auf Basis der vom AG zu
liefernden Ausführungsunterlagen. Diese ist vor
Fertigungsbeginn vorzulegen. Aus den Darstellungen
müssen Konstruktion, Maße, Einbau, Befestigung und
Bauanschlüsse der Bauteile sowie die Einbaufolge
erkennbar sein (DIN 18360, Ziff. 3.1.7). Die
Darstellungen sind in Zeichnungen, Maßstab mind. 1:50
und in 3-facher Ausfertigung, zu liefern. Der AG prüft
die Werkstatt- und Montageplanung auf Übereinstimmung
mit der Ausführungsplanung. Bei Übereinstimmung mit der
Ausführungsplanung gibt der AG die Werkstatt- und
Montageplanung mit dem entsprechenden Prüfvermerk an
den AN zurück. Die Haftung der für die Werk- und
Montageplanung bleibt beim AN.

Toleranzen
Die Toleranzen für die jeweiligen Gewerke werden durch
den AG aufeinander abgestimmt. Sofern die Maße der
Elemente vor Ausführung nicht genommen werden können,
legt der AG objektspezifische Toleranzen fest (vgl. RAL
Leitfaden zur Montage: 2020-03, Ziffer 3.1.2, Nr. 15,
Seite 37). Für die Montage sind Abweichungen von
vorgeschriebenen Maßen in den durch DIN 18202
bestimmten Grenzen zulässig, sofern die Funktion und
die Tragfähigkeit der Bauteile nicht beeinträchtigt
wird (DIN 18360 Ziff. 3.1.4).
Soll auf bauseitigen Wunsch hin nach theoretischen
Maßen geplant und gefertigt werden und kommt es trotz
Einhaltung der jeweiligen Toleranzen zu
Passungenauigkeiten in der Ausführung, so dass die
Leistung des AN auf die Leistung Rohbau nicht
ausreichend abgestimmt ist, entscheidet der AG, wie
diese zu beseitigen sind.

Werkstoff Aluminium
Es sind stranggepresste Aluminium-Profile der Legierung
EN AW 6060 und EN AW 6063 in Eloxalqualität nach
DIN EN 755 und DIN EN 12020 zu verwenden.
Für anodisierte Aluminium-Bleche in Eloxalqualität ist
die Legierung AlMg 1, halbhart, (EN AW 5005A) zu
verwenden.
Der AN hat sicherzustellen, dass die von ihm
angebotenen und verarbeiteten Aluminiumbauteile von
Lieferanten stammen, die der A/U/F Initiative,
Recycling im Bausektor, angehören, oder einen
gleichwertigen schlüssigen produktspezifischen
Recyclingprozess (PRP) nachweisen können. Es ist
sicherzustellen, dass Produktionsabfälle und
demontierte Elemente aus Aluminium dem
Verwertungsprozess, für die Herstellung von Fenster-
und Fassadenprofilen, zurückgeführt werden.
Für die angebotenen Aluminium-Profile sind EPD's (EPD =
Environmental Product Declaration) gemäß EN 15804,
nachgewiesen gemäß ISO 14025, vorzulegen.
Auf Anforderung des AG hat der AN über die Einhaltung
der v.g. Forderungen projektbezogene Bescheinigungen
des Herstellers bzw. Prüfzeugnisse und Nachweise
vorzulegen.

Werkstoff Stahl
Stahlteile (Anker-, Unterkonstruktionen, geschweißte
Konstruktionen, etc.) sind in feuerverzinkter
Ausführung vorzusehen. Stahlbleche sind verzinkt
auszuführen.
Die Nachbesserung von Fehlstellen, Beschädigungen,
sowie das Nacharbeiten von etwaigen Schweißstellen hat
entsprechend DIN EN ISO 1461 zu erfolgen.

Edelstahl
Verankerungselemente und -mittel, die einem
Korrosionsangriff ausgesetzt und für Wartungen nicht
zugänglich sind, z. B. Befestigungs- und
Verankerungskonstruktionen von vorgehängten Fassaden
(Kaltfassaden), sowie alle Verbindungsteile sind
grundsätzlich aus rostfreiem Edelstahl herzustellen.
Als Verankerungs-, Verbindungs- und
Befestigungselemente dürfen, ohne besonderen
Korrosionsschutznachweis gemäß DIN 18516-1, nur
nichtrostende Stähle bzw. Stähle gemäß der allgemeinen
bauaufsichtlichen Zulassung der Informationsstelle
Edelstahl Rostfrei, verwendet werden.
Weiterhin ist sicherzustellen, dass unter Spannung
stehende Bauteile, besonders wenn sie legiert sind, in
uneingeschränkter Festigkeit zu keiner
Spannungskorrosion oder anderweitiger interkristalliner
oder auch anderweitig wirksam werdender Zersetzung im
Alterungsprozess neigen.
Auf Anforderung des AG hat der AN über die Einhaltung
der v. g. Forderungen projektbezogene Bescheinigungen
des Herstellers bzw. Prüfzeugnisse und Nachweise
vorzulegen.

Zusammenbau unterschiedlicher Werkstoffe
Beim Zusammenbau unterschiedlicher Werkstoffe muss
gewährleistet sein, dass keine Kontaktkorrosion und
keine andere ungünstige Beeinflussung entstehen kann.
Es sind Zwischenlagen aus Kunststofffolie oder dgl.
vorzusehen.

Systembeschreibung
Die Angaben der formalen Profilabmessungen (Bautiefen
und Ansichtsbreiten von außen) und der
Konstruktionsmerkmale sind zu berücksichtigen.
Bei Widersprüchen geht die Leistungsbeschreibung in den
jeweiligen Positionen den Vorbemerkungen vor.

Profilauswahl
Bei wärmegedämmten Profilen sind nur solche zulässig,
bei denen die Innen- und Außenschalen durch
Wärmedämmprofile durchgehend kraft- und formschlüssig
miteinander verbunden sind.
Die Profile müssen die auftretenden Beanspruchungen
gemäß DIN EN 1990 nach DIN EN 1991 incl. der
zugeordneten nationalen Anhängen sicher abtragen. Die
dabei zwischen Innen- und Außenschalen auftretenden
Schubkräfte müssen vom Verbund zuverlässig übertragen
werden. Die vom System-Hersteller angegebenen wirksamen
Trägheitsmomente (Ix) sind, unter Berücksichtigung der
DIBT Richtlinie für thermisch getrennte Profile, für
die Auswahl zu berücksichtigen.

Das Prinzip der Wärmedämmung ist für die gesamte
Konstruktion einzuhalten.
Alle Verbundprofile der Fenster, und Türsysteme sind
mindestens als Mehrkammersystem auszuführen, unter
Einhaltung der geforderten technischen Parameter.

Der Verbund der Profile muss ohne zusätzliche
Abdichtung wasserdicht und wasserbeständig sein. Der
Falzgrund der Profile muss absolut glattflächig
ausgebildet sein (auch die Verbundzone), so dass
anfallende Feuchtigkeit immer in die tiefste,
außenliegende Ebene (Rinne) des Falzes abgeführt wird,
ohne dass hierfür zusätzliche Drainagekanäle
hergestellt werden müssen. Die Belüftung des
Falzgrundes bei Isolierverglasungen muss nach den
Richtlinien der Isolierglas-Hersteller erfolgen.

Profilverbindungen
Eckverbinder müssen in ihrem Querschnitt den inneren
Profilkonturen entsprechen. Bei den Gehrungen ist auf
eine einwandfreie Verklebung der Gehrungsfläche zu
achten. Auch an den T-Stößen ist das Einsickern von
Wasser in die Konstruktion - durch entsprechende
Füllstücke mit dauerelastischer Abdichtung - zu
verhindern.
Bei wärmegedämmten Profilen muss die Dämmwirkung auch
im Eck- und T-Verbinderbereich voll erhalten bleiben.

Flügeldichtungen
Die Dichtungen müssen auswechselbar sein.
Für Dreh-, Drehkipp- und Stulp-Fenster ist eine
Mitteldichtung vorgeschrieben.

Entwässerung der Konstruktion
Falze und Profilnuten, in die Niederschlag und
Kondenswasser eindringen können, müssen nach außen
entwässert werden. Sichtbare Entwässerungsschlitze sind
mit Kappen abzudecken.

Gemäß DIN 18055 muss sichergestellt sein, dass in die
Rahmenkonstruktion eingedrungenes Wasser unmittelbar
und kontrolliert abgeführt wird, um Schäden am Fenster
und am Baukörper zu vermeiden.
Die Entwässerungsöffnungen zur Außenseite sollen einen
Mindestquerschnitt von 5x20 mm haben. Der Abstand der
Öffnungen untereinander soll bei diesem
Mindestquerschnitt nicht mehr als 600 mm betragen.

Beschläge Aluminium-Fenster
Sind nicht systemgebundene Beschlagteile vorgesehen,
müssen diese unter Beachtung der gültigen DIN-Normen
ausgewählt werden.

Die für die jeweilige Öffnungsart einzusetzenden
Beschläge in ihrer Grundausstattung sind unter
Berücksichtigung der Lastannahmen/Gewichte/Größen und
der zu erreichenden Öffnungsweite nach den
Bemessungstabellen des System-Herstellers einzusetzen.
Alle Beschlagteile sind aus nichtrostenden Materialien
herzustellen und müssen justierbar sein. Incl. der
erforderliche Zusatzteile wie zusätzliche
Verriegelungen, Scherenbefestigungen, Eigenanschlag und
Bänder.

Mechatronische Beschläge  (formale Regelungen)
Das System besteht aus Fenstern verschiedener
Öffnungsarten und -weiten, die über den Fensterbus
gesteuert werden.
Zu einem typischen Aufbau gehören Fenster, Netzteile
(24V/28V DC) sowie der Automationsmanager, der die
Integration der Fenstersteuerung in die
Gebäudeinfrastruktur ermöglicht.
An den Automationsmanager können nach Bedarf
Tasterschnittstellen, KNX-Gateway, IP-Gateway oder
BACnet-Gateway angeschlossen werden.
Zusätzlich zu den Stromversorgungsleitungen der Fenster
(z.B. NHXMH- oder NHXMH-O (RWA, ggf. E30) ist eine
lineare Fensterbusleitung J-Y(St)Y (2*2*0,8) zur
Lüftungssteuerung der Fenster vorzusehen. Hierzu ist
eine Schnittstellenabstimmung mit der bauseitigen
Elektroplanung / MSR /TGA usw. zwingend erforderlich.

Mechatronische, in Flügel-und/oder Blendrahmenprofil
integrierte 24V DC Antriebs-, und Verriegelungsmotore
sowie Fenstersteuerungskomponenten sind ballwurfsichere
Komponenten einzubauen.

Unter Berücksichtigung der Lastannahmen/Gewichte ist
der erforderliche Beschlag, die Motoren und
Verriegelungsantriebe nach den Bemessungstabellen des
Systemherstellers einzusetzen, inklusive der für
sachgemäßen und voll funktionsfähigen Gebrauch
notwendigen Zubehörteile innerhalb der Fensterprofile,
wie Motorhalter, Zusatzbeschlagteile (Bänder,
Sicherungsschere, Konsolen etc.), Fenstersteuergerät,
Flachbandleitung, Verbindungskabel (inkl. 12m)
Anschlussleitung) sowie weiteres Montagezubehör.

Nach Fertigung und Montage ist durch den AN eine
Referenzfahrt des Flügels durchzuführen, um die
ordnungsgemäße Funktion sicherzustellen und zu
dokumentieren (Funktionsprotokoll). Dazu ist bauseits
eine Stromversorgung 230V  bereitzustellen.
Spätestens nach der kompletten Funktionsüberprüfung und
Inbetriebnahme der Fensterinstallation ist ein
Prüfprotokoll zu erstellen und dem AG zu übergeben.

Bei der Planung und Ausführung der Anlagen ist eine
Risikoanalyse gemäß VFF Merkblatt KB.01 "Kraftbetätigte
Fenster", BGR 232 und der ASR 1.6 durchzuführen und zu
dokumentieren.

Beschläge Türen
Für die jeweiligen Anforderungen der Türen, sind die
einzusetzenden Türbänder und Beschläge in ihrer
Grundausstattung in den Leistungspositionen
beschrieben.
Die Ausführung und die Anordnung der Türbänder ist
unter Berücksichtigung der Lastannahmen nach den
Bemessungstabellen des System-Herstellers vorzusehen.
Die Stulpbleche der einzusetzenden Schlösser und die
Schließbleche müssen aus Edelstahl bestehen.

Zubehörteile wie Zylinder-Rosetten, Drückerstifte,
Dichtstücke, Befestigungszubehör und
Fußpunktabdichtungen werden in den folgenden
Beschreibungen nicht besonders erwähnt; diese
Zubehörteile sind jedoch in jedem Fall mitzuliefern und
einzukalkulieren.

Elektrisch gesteuerte Feststellanlagen für Feuerschutz-
und Rauchschutzabschlüsse
Bei den nachfolgend ausgeschriebenen Komponenten
handelt es sich um elektrisch gesteuerte
Feststellanlagen an ein- oder zweiflügligen Brand- und
Rauchschutztüren.
Bei der Auswahl (Art und Anzahl) der Brandmelder für
die Feststellanlagen ist die Feststellanlagen RL
(Richtlinie für Feststellanlagen) und die Zulassungen
der jeweiligen Hersteller zu verwenden. Hierbei sind
insbesondere die Gegebenheit vor Ort und die
Einbausituation zu berücksichtigen.
Nach dem betriebsfertigen Einbau der Feststellanlagen
am Anwendungsort sind deren einwandfreie Funktion und
vorschriftsmäßige Installation durch eine
Abnahmeprüfung festzustellen.
Die Abnahmeprüfung darf nur von autorisierten
Fachkräften oder von Fachkräften einer dafür benannten
Prüfstelle durchgeführt werden.
Für die Instandhaltung und die Wartung ist die DIN
14677 zu berücksichtigen.

Nachkaufgarantie für Aluminium Fenster- und
Beschlagssysteme
Für Bauteile der Aluminium Fenster- und
Beschlagssysteme, die einem besonderen Verschleiß
unterliegen, ist eine Nachkaufgarantie durch den AN zu
gewährleisten. Die Nachkaufgarantie hat mindestens
10 Jahre, ausgehend vom Kauf des ursprünglichen
Bauteils durch den AN, zu betragen. Ein
Bestätigungsschreiben des Systemlieferanten, des zur
Ausführung angebotenen Fabrikats, ist mit der
Angebotsabgabe vorzulegen.

Element ID (IoF)
UV- und witterungsbeständige Kennzeichnung der Elemente
mittels NFC-Etikett oder QR-Code.
Über eine zugehörige cloudbasierte Datenbank werden die
Bauteileigenschaften digital gesichert, verwaltet und
sind elementbezogen abrufbar.
Einzelne Elemente und Bauteile lassen sich eindeutig
identifizieren und zuordnen.
Die Managementplattform als cloudbasierte Datenbank
erfüllt DSGVO konforme Sicherheitsstandards zur
Verwaltung einzelner oder mehrerer Projekte.
Die individuelle Vergabe von Zugriffsrechten (z.B.
Facility Management) sowie die Kennzeichnung von
öffentlichen und nicht öffentlichen Dokumenten in der
Datenbank ist möglich.

Zu allen Elementen liegen digital abrufbare technische
Produktinformationen vor. Diese Merkmale umfassen
CE-Kennzeichnung, Leistungserklärung,
Elementbeschreibungen, Aluminiumgüte und
Nachhaltigkeitswerte (GWP und Materialzusammensetzung).

Über die individuelle Kennzeichnung sind
elementbezogene Serviceanfragen möglich. Weiterhin
besteht die Möglichkeit, eine elementbezogene
Dokumentation der Wartungshistorie und der
Wartungsprotokolle zu hinterlegen.

In Abstimmung mit dem AG und AN können
projektspezifische Unterlagen unter den
Gebäudedokumenten hinzugefügt werden.

Alle genannten Eigenschaften sind unter der zugehörigen
Position im LV zu bepreisen.

Sonnenschutz
Alle Befestigungen (Schrauben usw.) grundsätzlich aus
Edelstahl. Verbindungsteile korrosionsbeständig (A2),
Aluminium, Kunststoff.

In den Einheitspreisen sind folgende Leistungen
enthalten:
Lieferung sämtlichen Materials frei Baustelle und
betriebsfertiger sach- und fachgemäßer Montage der
kompletten Anlagen in Abschnitten und Teilleistungen
(z.B. Konsolen vorab, Bespannung zu einem späteren
Zeitpunkt, entsprechend dem Bauablauf).
Stellen aller Hilfskräfte, Hilfseinrichtungen,
Werkzeuge, Geräte die zur einwandfreien Durchführung
der Arbeiten erforderlich sind.

Bauseitig sind Gerüste vorhanden.

Vom Auftragnehmer frei Haus zu liefernden Steuergeräte
verantwortliche Erstellung und Lieferung vollständiger
Leitungs- und Stromlaufpläne nach den Anforderungen des
Elektroplaners. Das Probefahren sowie die Abnahme hat
im Beisein des zuständigen Elektromonteurs zu erfolgen.

Vor Ausführung sind von allen Konsolen fertig
bearbeitete Ausführungs-, Zeichnungen und/oder -Muster
zur Genehmigung vorzulegen.

Die angebotenen Produkte müssen der DIN EN
13120:2009-04 (Innenliegender-Sonnenschutz) bzw. der
DIN EN 13659:2009-01
(Raffstoren/Außen-Jalousien/Rollladen) bzw. der DIN EN
13561:2009-01 (Markisen) entsprechen und CE erklärt
sein. Produkte ohne diese Kennzeichnung sind nicht
zugelassen.

Verglasung
Die nachfolgende Beschreibung stellt eine allgemeine
Regelung für die Lieferung und das Einsetzen der
Verglasung in Bauelementen dar.
Die in den Positionsbeschreibungen angegebenen
Abmessungen beziehen sich auf die Außenmaße der
Bauelemente. Die Kosten für die Ermittlung der Glasmaße
sind in die Angebotspreise einzurechnen, eine
gesonderte Vergütung erfolgt hierfür nicht.
Zum Lieferumfang der Verglasungsarbeiten gehören alle
hierfür erforderlichen Dichtungen und deren Einbau,
einschließlich der dicht auszuführenden Eckausbildungen
und Stöße. Weiterhin mitzuliefern sind alle
erforderlichen Dichtstoffe, Glasauflager und
Klotzungsbrücken.
Die Dicken der Einzelscheiben sind unter
Berücksichtigung der Scheibengrößen und der
Lastannahmen nach den Bemessungstabellen des
Glas-Herstellers zu ermitteln.
Die Angabe der Licht- und Energiewerte erfolgt nach DIN
EN 410. Sie beziehen sich auf einen Standardaufbau.
Abweichungen vom Standardaufbau und Einbaulage aus der
Senkrechten führen zu Wertänderungen.

Folgende Dokumente sind ber der Glasauslegung zu
berücksichtigen:

Technische Richtlinien des Instituts des Glashandwerks
für Verglasungstechnik und Fensterbau, Hadamar (IGH)
DIN 18545 Abdichten  von Verglasungen mit Dichtstoffen
Richtlinie VE-06/01: Beanspruchungsgruppen für die
Verglasung von Fenstern vom Institut für Fenstertechnik
e.V., Rosenheim

Die Verglasungen sind gemäß  den "Glasbemessungs- und
Konstruktionsregeln" nach DIN 18008-1 bis -5 und DIN
18545 "Anforderungen an Glasfalze und
Verglasungssysteme" unter Berücksichtigung der EN 12488
(Verklotzung) auszuführen.

Die Glaskanten der beschriebenen Gläser sind nach DIN
1249 -11, auszuführen.

Absturzsichernde Verglasungen:
Bei der Ausführung absturzsichernder Verglasungen ist
die DIN 18008-4 vom Juli 2013 zu befolgen.
Sofern von der DIN 18008-4 abgewichen wird, bedürfen
Absturzsichernde Verglasungen grundsätzlich einer
allgemeinen bauaufsichtlichen Zulassung des DIBt
"Deutsches Institut für Bautechnik" oder einer
Zustimmung im Einzelfall (ZiE) der jeweiligen
Bauaufsichtsbehörde.

Überkopfverglasungen:
Die technische Regeln für die Verwendung von
linienförmig gelagerten Verglasungen nach DIN 18008-2
vom Dezember 2010. -Überkopfverglasungen: Neigung > 10°
sind anzuwenden.

Einscheibensicherheitsglas:
Sollte es, bedingt durch die ausgeschriebene
Konstruktionsart / Anwendung erforderlich sein, dass
eine ESG- oder ESG-H-Scheibe als Außenscheibe einer
Isolierglaseinheit in einer Vertikalfassade eingesetzt
werden muss, ist der Auftraggeber vom Auftragnehmer in
schriftlicher Form über das Risiko einer
"Spontanbruch-Gefahr" bei diesen Erzeugnissen
aufzuklären.
Bei Verwendung von ESG bzw. ESG-H im Außenbereich ist
der Verwendungszweck und die Einbauart schriftlich mit
dem Glaslieferanten abzuklären.
Die DIN 18516-1 für hinterlüftete Fassadenplatten und
die DIN 18516-4 für Fassadenplatten aus
Einscheiben-Sicherheitsglas sind zu berücksichtigen.

Ausfachungen
Für die Lieferung und den Einbau von Ausfachungen gilt
sinngemäß die im Abschnitt Verglasung näher
beschriebene Regelung.
Die in der nachfolgenden Beschreibung der Paneele
gemachten Angaben zu den einzusetzenden Werkstoffen und
deren Querschnitt sind formale Mindestanforderungen.
Die in den "ZTV" gemachten Angaben zum Wärmeschutz,
Schallschutz, Brandschutz und zur Angriffs- und
Durchschusshemmung, sowie die für diese Bereiche
geltenden DIN-Normen sind zu berücksichtigen.

Der Dämmkern der Paneele ist in jedem Fall in
druckfester Ausführung und/oder mit einem druckfesten
Einleimer auszuführen. Die anwendungsbezogenen
Anforderungen an die Wärmedämmstoffe und die
entsprechende DIN EN des Bezeichnungsschlüssels sind
gemäß der DIN V 4108-10 auszuwählen. Die
Klassifizierung des Brandverhaltens und die
Eingruppierung erfolgt nach der DIN EN 13501, bei
Schäumen ist die Klasse E zu berücksichtigen, bei
Mineralwolle Klasse A1. Kommt als Dämmkern Mineralwolle
zur Ausführung, so ist diese in stehender Faser und mit
zusätzlicher mechanischer Sicherung gegen Absacken zu
verarbeiten.
Der Werkstoff des druckfesten Einleimer richtet sich
nach der Vorgabe des yp W(mk) des Abstandshalter.

Die beschriebenen Paneele müssen nach den allgemein
anerkannten Regeln der Technik dampfdiffusionsdicht
ausgebildet sein. Durch konstruktive Maßnahmen muss
verhindert werden, dass eine Durchfeuchtung sowie eine
mechanische Zerstörung des Dämmstoffes eintritt.
Die Oberflächenveredelung der Aluminium-Verbundpaneele
ist, wenn in den Positionsbeschreibungen nicht anders
angegeben gemäß der Beschreibung in den "ZTV"
auszuführen.

Einbau der Elemente
Die Verankerungen der Elemente sind so auszuführen,
dass alle aus horizontaler und vertikaler Richtung
auftretenden Kräfte und Lasten kraftschlüssig und mit
den vorgeschriebenen Sicherheitsreserven auf den
Baukörper übertragen werden.
Bewegungen des Baukörpers und Dehnungen der Elemente
müssen aufgenommen werden, ohne dass hieraus
Belastungen auf die Konstruktion übertragen werden.
Die Montage der Aluminium-Bauelemente muss flucht- und
lotrecht erfolgen. Die horizontalen Einbauebenen sind
nach den Meterrissen einzumessen, die in jedem Geschoss
durch den Auftraggeber anzubringen sind.
Alle zur Montage erforderlichen Befestigungsmittel sind
in die Einheitspreise mit einzukalkulieren.
Befestigungs- und Verbindungsmittel - wie Schrauben,
Bolzen und Dübel - müssen entsprechend dem jeweiligen
Verwendungszweck und gemäß den Anforderungen ausgewählt
werden. Bei der Auswahl sind die hierfür gültigen
Normen und den allgemein anerkannten Regeln der Technik
zu berücksichtigen und zu befolgen.
Es kommen nur bauaufsichtlich zugelassene Dübel zur
Ausführung. Sämtliche Befestigungsteile, die der
Witterung ausgesetzt sind bzw. in hinterlüfteten
Bereichen liegen, sind aus Edelstahl zu fertigen.
Sämtliche Anschlüsse und Abdichtungen an angrenzende
Bauteile sind in die Einheitspreise einzukalkulieren.
Die Anschlüsse müssen den bauphysikalischen
Anforderungen gerecht werden. Das heißt, Anforderungen
aus Wärmeschutz, Feuchteschutz, Schallschutz und
Fugenbewegung sind zu berücksichtigen.
Der Meterriss ist, gemäß dem RAL Leitfaden zur Montage
2014-03 Ziffer3.1.2, Nr. 15 Seite 32, in jedem
Stockwerk nicht weiter als 10 Meter von jedem Einbauort
einer nachfolgend beschriebenen Leistung angeordnet.

Abdichtung zum Baukörper
Erforderliche Dichtungsprofile sind aus EPDM
einzusetzen. Sie müssen in Beschaffenheit, Abmessung
und Gestaltung dem vorgesehenen Verwendungszweck
entsprechen. Ihre elastischen Eigenschaften müssen im
vorkommenden Temperaturbereich den Anforderungen
genügen.
Für Versiegelungen sind elastisch bleibende Dichtstoffe
auf Silikon- oder Polysulfidbasis zu verwenden. Die
Versiegelung muss unter Berücksichtigung der
konstruktiven Gegebenheiten innerhalb der vorkommenden
Temperaturbereiche an den anschließenden Bauteilen so
haften, dass sie - unter Berücksichtigung der
zulässigen Dehnungsbewegungen der Bauteile - nicht von
den Haftflächen abreißt. PVC-Profile dürfen nicht mit
bitumenhaltigen Stoffen in Verbindung kommen. Bei der
Abdichtung von Anschlussfugen mit elastischen
Dichtstoffen sind die DIN 18540 und die
Verarbeitungs-Richtlinien des Herstellers zu befolgen.
Bei Abdichtung der Bauteile zum Baukörper mit
Bauabdichtungsfolien ist die Auswahl nach deren
Eigenschaften, geringe bzw. hohe Dampfdurchlässigkeit,
entsprechend den jeweiligen Anforderungen vorzunehmen.
Wird die Bauabdichtungsfolie verklebt, so müssen die
Klebeflächen frei von Verunreinigungen und Fremdstoffen
sein. Die Angaben des Herstellers sind zu beachten.

Feuchtigkeitsschutz
Bei der Wärmedämmung eines Bauteils ist stets darauf zu
achten, dass die dampfdichten Materialien auf der
warmen Seite und die dampfdurchlässigen auf der kalten
Seite angebracht werden. Baukörperanschlüsse sind
fachgerecht abzudichten.
Die Abdichtung der Fenster-, Tür- und Fassadenelemente
zum Baukörper ist mit Bauabdichtungsfolien bzw.
abgekanteten Blechprofilen einschl. geeigneter
dauerelastischer Versiegelungen inkl. Vorfüller zu
angrenzenden Bauteilen herzustellen.
Lage und Anordnung von Dampfsperren und Folien müssen
wärme- und feuchttechnischen Erfordernissen
entsprechen.
Alle Flächen der Fassade müssen so entkoppelt, gedämmt
und abgedichtet werden, dass an keiner Stelle (Flächen,
Ecken, Randbereiche, Deckenbereiche und Fußpunkte etc.)
unzulässiges Tau- bzw. Kondensatwasser anfällt.

Zur Vermeidung von Tauwasser- und Schimmelpilzbildung
auf raumseitigen Bauteiloberflächen darf die
raumseitige Oberflächentemperatur von 12,6° C gemäß DIN
4108 bezogen auf 20° C Rauminnentemperatur und -5° C
Außentemperatur, bei einer korrespondierenden
Raumluftfeuchte von 50% nicht unterschritten werden.

Die Mindestforderungen zur Vermeidung von
Schimmelpilzbildung im Bereich von Wärmebrücken sind
gemäß DIN 4108 einzuhalten.
Soweit die Anschlussausbildungen entsprechend dem
Beiblatt 2 zur DIN 4108 ausgeführt werden, ist kein
gesonderter Nachweis erforderlich.
Für alle abweichenden Konstruktionen müssen die
Mindestanforderungen nachgewiesen werden.

Die bauphysikalischen Einwirkungen durch das Raumklima
und das Außenklima sind zu berücksichtigen. Die
Anschlüsse zum Baukörper müssen den Anforderungen aus
Wärme-, Schall- und Feuchteschutz gerecht werden.
Die Anforderungen an die Anschlussfugenausbildung sind
in DIN 4108-7, DIN 4109 sowie DIN 18355 enthalten.
Die Abdichtung ist durch den AN gem. dem  Leitfaden zur
Montage der RAL-Gütegemeinschaften Fenster und
Haustüren, Frankfurt a. M. auszuführen.

Die Anschlussfugenabdichtung vom Baukörper zum Element
zur kalten Außenseite, sowie zur warmen Innenseite, ist
entsprechend der Anforderungen aus dem
Wärmeschutznachweis gemäß Energieeinsparverordnung
(GEG-Nachweis) für Bauanschlüsse auszuführen.

Die nachfolgend spezifizierten Folien dienen als
Elementabdichtungen.
Folien sind vor Erstellung der Außenschale anzubringen.
Materialdicke: 0,75 mm
Folienbreite: ca. 250 mm

Sollten bedingt durch den Verwendungsort oder Art der
Bauteile ein andere Funktion hinsichtlich der
Beschaffenheit und Ausführung der Folien gefordert
sein, wird dieses gesondert beschrieben.

Fensterbänke
Bei Fensterbänken mit einer Ausladung > 150 mm ist die
vordere Kante der Fensterbank mit entsprechenden
Konstruktionen gegen Abknicken zu sichern. Die
Fensterbank ist auf der Unterseite mit einer
Antidröhnmasse (Baustoffklasse B1 nach DIN 4102) von
ca. 1,5 mm Dicke zu beschichten. Der Anteil der
beschichteten Fläche darf 50% der Gesamtfläche nicht
unterschreiten. Fensterbänke sind grundsätzlich so
auszubilden, dass Schlagregenwasser sicher nach außen
über die Fassade abgeleitet wird und kein Wasser in das
Gebäude bzw. die Wärmedämmungen eindringen kann. Die
Ableitung muss so erfolgen, dass eine Verschmutzung der
Fassade weitgehend vermieden wird. Die Neigung der
Attikaverkleidungen sowie der Fensterbänke darf 5%
nicht unterschreiten. Der Überstand der Abtropfkanten
über der Vorderkante der fertigen Fassade soll
mindestens 30-40 mm betragen. Der Überstand darf 20 mm
entsprechend den Richtlinien für die Planung und
Ausführung von Dächern mit Abdichtungen -
Flachdachrichtlinien nicht unterschreiten. Die
Befestigung ist grundsätzlich nach statischen
Erfordernissen auszuführen, sowie sind thermisch
bedingte Längenänderungen durch ausreichende
Dehnungsmöglichkeiten sicherzustellen.

Verankerung Fenster / Tür
Die Verankerung von Fenster- und Türwänden hat gemäß
DIN 18360 und den örtlichen Gegebenheiten statisch
ausreichend zu erfolgen.
Der Leitfaden zur Montage der RAL-Gütegemeinschaften
Fenster und Haustüren, Frankfurt a. M, Stand 2014-03,
Ziffer 3.1.2, Nr.7 Seite 23 ist zu berücksichtigen.

Verankerung Glas-Aluminium-Warmfassade
Die Verankerung der Fassadenpfosten erfolgt mittels zum
System gehörender, toleranzausgleichender Konsolen aus
Aluminium.
Diese Konsolen werden jeweils in den Kopf und/oder
Fußpunkten beziehungsweise an den Zwischendecken der
Fassade angeordnet. Sie sind je nach Anforderung als
Los- oder Festpunktaufhängung auszubilden.
Konstruktiv sind die Konsolen so auszubilden, dass sie
eine zwängungsfreie Dilatation der Fassade
gewährleisten. Gleichermaßen müssen Formänderungen des
Baukörpers wie z.B. Deckendurchbiegungen ausgeglichen
werden.
Die Befestigung der Konsolen am Baukörper erfolgt
mittels Befestigungsmitteln aus Edelstahl und
entsprechend ihrem speziellen Verwendungszweck
angepassten und bauaufsichtlich zugelassenen Dübeln.
Alle Bauteile der Fassadenbefestigung müssen so
ausgebildet sein, dass sie die auf die Fassade
einwirkenden Kräfte sicher aufnehmen und auf das
Tragwerk des Baukörpers übertragen.

Baukörperanschlüsse - Innenelemente
Die Ausbildungen der Anschlüsse der Innenelemente ist
gemäß den nachfolgenden Beschreibungen vorzunehmen.
Die Anschlüsse zum Baukörper müssen den Anforderungen
aus dem Schallschutz gerecht werden.
Die Anforderungen an die Anschlussfugenausbildung sind
in DIN 4108-7, DIN 4109 sowie DIN 18355 enthalten.
Der Leitfaden zur Montage der RAL-Gütegemeinschaften
Fenster und Haustüren, Frankfurt a. M, Stand 2020-03,
Ziffer 3.1.2, Nr. 7, Seite 33 ist zu berücksichtigen.

Oberflächenbehandlung
Farb-Beschichtung (Pulver) für Aluminiumprofile
Die Beschichtung der Aluminium-Profile und/oder -Bleche
muss mit GSB International und/oder QUALICOAT
gütegesicherten Pulver auf Polyesterbasis in einer
Schichtdicke von mindestens 50 µm / bzw. nach Vorgaben
des Nasslackherstellers, erfolgen. Der ausführende
Beschichtungsbetrieb muss Inhaber des Gütezeichens der
GSB International ("Gütegemeinschaft für die
Stückbeschichtung von Bauteilen aus Aluminium",
Franziskanergasse 6, D-73525 Schwäbisch Gmünd) oder des
Gütezeichens der QUALICOAT (Verband für die
Oberflächenveredelung e.V. (VOA) Laufertormauer 6,
90403 Nürnberg) sein.

##### 11.2.1 Gewerk 1 : Alu-Fassadenelemente

*Hinweis*
Technische Vorgaben und bauphysikalische Anforderungen

Soweit in den Leistungsbeschreibungen für einzelne
Positionen keine anderen Angaben erfolgen, gelten die
nachstehenden Vorgaben:

Wärmeschutzanforderungen
Wärmeschutz, Berechnung nach DIN EN ISO 10077-2,
maßabhängig
Wärmeschutz der Elemente (Uw) nach DIN EN ISO
10077-1:2010-05
Wärmeschutz der Vorhangfassade (Ucw) nach DIN EN ISO
12631:2013-01

Ucw (Fassade) <= 1,10 W/m²K
Uw (Fenster) <= 1,10 W/m²K
Ud (Tür) <= 1,80 W/m²K
Daraus ergeben sich nachfolgende notwendige
Mindestanforderungen an Profil, Glas und Paneel:
Uf,bw (Fassade) <= 1,00 W/m²K
Uf,bw (Fenster) <= 1,30 W/m²K
Uf,bw (Tür) <= 1,50 W/m²K
Ug <= 0,60 W/m²K 3-fach Verglasung nach BAZ mit
KS-Randverbund psi <= 0,036 W/mK und
g<=0,60 bzw. gem. Positionsbeschreibung
Ug Türen <= 1,00 W/m²K 2-fach Verglasung nach BAZ mit
KS-Randverbund psi <= 0,036 W/mK und
g<=0,60 bzw. gem. Positionsbeschreibung
Up <= 0,72 W/m²K (40 mm Dämmstoff in WLG 030) mit
Randverbund psi = 0,05 W/mK

Die Vorgaben an den U-Wert der
Gesamtelemente/Positionen sind bindend und rechnerisch
nachzuweisen!
Sollten die Elemente mit dem ausgeschriebenen Glas den
Wert überschreiten sind vom AN Profilkonstruktionen mit
besseren Uf-Werten und/oder Verglasungen/Ausfachungen
mit besseren Ug- und/oder psi-Werte anzubieten.

Das Einhalten des Uw/cw-Wertes ist bei anderen, als
ausgeschriebenen Konstruktionen/Systemen durch
rechnerischen Nachweis zu erbringen!

Der Gesamtenergiedurchlassgrad und der
Lichttransmissionsgrad sind objektbezogen über die
CE-Kennzeichen der Verglasung nachzuweisen.

Anforderungen an die Bauteile
Die entsprechenden Nachweise sind nach Aufforderung
durch den AG in schriftlicher Form vorzulegen. Der AN
hat im Rahmen seiner EG-Konformitätserklärung die
Übereinstimmung seines Produkts mit den Anforderungen
nach DIN EN 13830 zu erklären.

Die vorgenannten Werte beziehen sich auf
Standardelemente.
Gegebenenfalls können andere
Elementformen/Öffnungsvarianten oder
Profilkombinationen abweichende Klassifizierungen
haben.

Fenster nach DIN EN 14351-2
Luftdurchlässigkeit nach DIN EN 12207 Klassifizierung:
4
Schlagregendichtheit nach DIN EN 12208 Klassifizierung,
Prüfverfahren A: 9 A
Widerstandsfähigkeit bei Windlast nach DIN EN 12210
Klassifizierung: C5
Schallschutz der Elemente nach VDI-Richtlinie 2719
Schallschutzklasse: II
Bewertetes Schalldämm-Maß Rw: 33 dB

Außentüren nach DIN EN 14351-1
Luftdurchlässigkeit nach DIN EN 12207 Klassifizierung:
2
Schlagregendichtheit nach DIN EN 12208 Klassifizierung,
Prüfverfahren A: 3A
Widerstandsfähigkeit bei Windlast nach DIN EN 12210
Klassifizierung: C2
Schallschutz der Elemente nach VDI-Richtlinie 2719
Schallschutzklasse: II
Bewertetes Schalldämm-Maß Rw: 33 dB

Anforderungen an Vorhangfassaden nach DIN EN 13830
Die max. Durchbiegung der Fassadenteile ist auf L/200
bzw. 15 mm begrenzt.
Die Eigenlast ist nach DIN EN 1991-1-1 zu bestimmen.
Luftdurchlässigkeit nach EN 12153 Klassifizierung: A4
Schlagregendichtigkeit nach EN 12155 Klassifizierung:
R7
Stoßfestigkeit, Belastung von außen, DIN EN 14019
Klassifizierung: E 5
Widerstand gegen Windlasten EN 12179 Klassifizierung
Warmbereich: ±2.000 Pa
Widerstand gegen Windlasten EN 12179 Klassifizierung
Kaltbereich: ±1.000 Pa
Schallschutz der Elemente nach VDI-Richtlinie 2719
Schallschutzklasse: II
Bewertetes Schalldämm-Maß Rw: 33 dB

Lastannahmen
Winddruck auf Außenbauteile nach DIN EN 1991-1-4 incl.
der nationalen Anhänge
Angaben für Gebäude mit rechteckigem Grundriss
Windzone: II
Geländekategorie: II / III
Gebäudehöhe h:Plannummer Schnitt 21-15-004
Einbauhöhe Ze:Plannummer Schnitt 21-15-004
Gebäudebreite b:Plannummer 21-15-001-003
Gebäudetiefe d:Plannummer 21-15-001-003
Höhe über NHNPlannummer 21-15-001

Waagerechte Verkehrslast (Seitenkraft) nach DIN EN
1991-1-1 und -2 incl. der nationalen Anhänge als
Zusatzlasten mit 1,00 kN/m in Brüstungshöhe wirkend

Oberflächenbehandlung
Die Oberflächenbehandlung ist gemäß den "ZTV für
Metallbau- und Verglasungsarbeiten" auszuführen.

Wenn in den Positionsbeschreibungen nicht anders
beschrieben, ist die Oberflächenbehandlung im Farbton
wie folgt auszuführen:

Aluminiumprofile:
Farbbeschichtete Aluminiumprofile als
Pulverbeschichtung:
Farbton außen und innen: RAL nach Wahl des AG gemäß
Positionsbeschreibung

Betätigungen/Handhaben Fenster: Edelstahl
Betätigungen/Handhaben Türen:  Edelstahl
Türbänder:  C-0

*Hinweis*
Systembeschreibung

Bieterangaben:
Für folgende Systeme sind durch den Bieter Fabrikats-,
Produkt- und Typenbezeichnungen einzutragen.

Die Angaben der formalen Profilabmessungen (Bautiefen
und Ansichtsbreiten) und der Konstruktionsmerkmale sind
zu berücksichtigen. Abweichungen von den hier gemachten
Angaben werden in den jeweiligen
Positionsbeschreibungen aufgeführt.
Gegebenenfalls aus statischen und aus formalen Gründen
verstärkte Profile werden an dieser Stelle nicht
genannt. Vom Auftraggeber gewünschte formale
Profilabmessungen entbinden den Auftragnehmer nicht von
der Verpflichtung zu einem statischen Nachweis.
Soweit nicht in den Systembeschreibungen anderweitig
beschrieben, sind die Verglasungsdichtungen so geformt,
dass sie für den Betrachter nicht in Form eines breiten
Randes in Erscheinung treten.

Auf der Basis der Berechnung und/oder der Tabellenwerte
ist der Nachweis mit folgender Dimensionierung für alle
tragenden Profile in prüfbarer Form zusammen mit den
Ausführungszeichnungen vorzulegen. Die hier genannten
formalen Abmessungen, Ansichtsbreite und Tiefe sind
Mindestanforderungen und sind den statischen und
architektonischen Anforderungen anzupassen.

Aus diesem Grund sind zur Vereinfachung der
Produktsuche Richt- bzw. Leitfabrikate aufgeführt. Es
steht dem Bieter frei alternative Fabrikate / Systeme
anzubieten. Alle geforderten Parameter und die
benötigen Geometrien sind durch systemzugehörige
Einbaudetails nachzuweisen und bei Aufforderung der
Vergabestelle vorzulegen.

System 3 - hochwärmegedämmtes selbsttragendes
Aluminium-PR-Fassaden-System als
Pfosten-Riegel-Konstruktion für mehrgeschossige
Fassaden mit einer inneren und äußeren Ansichtsbreite
von 50 mm.

Konstruktionsmerkmale:
Fassadenkonstruktion mit Aluminium-Andruckprofil und
einem Schaumstoffband mit einer nach innen hoch
reflektierenden Aluminiumkaschierung zur Verminderung
der Wärmestrahlung.

Tragwerk:
Das Tragwerk der Fassaden-Konstruktion besteht aus
rechteckigen Mehrkammer-Hohlprofilen.
Die tragenden Profile sind raumseitig angeordnet.
Alle Profilkanten sind gerundet.
Die Riegelprofile werden ausgeklinkt und überlappen im
Kreuzungspunkt den Pfosten, um eventuell auftretende
Feuchtigkeit sicher abzuleiten.
Horizontale Stöße bei mehrgeschossigen Fassaden sind
mit - zum System gehörenden - Stoßverbindern und
Stoßstücken auszuführen.
Für vertikale Dehnungs- und Montagestöße sind
entsprechende systemseitige Alu-Einschubprofile und
Halbschalen sowie Dehnungsstoß-Dichtstücke einzusetzen.

Verglasung / Einsatzelemente:
Alle Glasscheiben - auch die der Einsatzelemente - sind
in der gleichen Ebene angeordnet. Die raumseitigen
Verglasungsdichtungen aus witterungsbeständigem
schwarzem EPDM haben in den Pfosten und Riegeln
ungleiche Bauhöhen (6 mm Versatz).
Außen werden zwei Einzeldichtungen aus
witterungsbeständigem schwarzem EPDM mit 5 mm Höhe
angeordnet. Stoßbereiche (Pfosten/Riegel) sind mit
Dichtungskreuzen aus EPDM auszuführen.

Belüftung:
Die Falzgrundbelüftung sowie der Dampfdruckausgleich
erfolgen über die vier Ecken eines jeden Scheibenfeldes
in den Pfostenfalz.
Für eine feldweise Entwässerung und Belüftung sind in
den Aluminium-Andruckprofilen, Deckschalen und
Dichtungen entsprechende Öffnungen vorzusehen.

Profilansichtsbreiten:
Pfosten, Montagepfosten, Riegel: 50 mm

Profilbautiefen:
Pfosten: ca. 150 bis 175 mm gemäß Positionsbeschreibung
Riegel: ca. 155 bis 180 mm gemäß Positionsbeschreibung
Pfosten und Riegel teilweise mit Einschiebling nach
statischem und konstruktivem Erfordernis!
Deckschale (Pfosten): ca. 20 mm
Deckschale (Riegel): ca. 15 mm

Die Profilbautiefen sind gemäß den statischen
Anforderungen und den Planvorgaben anzubieten. Hierbei
ist jedoch zu beachten, dass eine gleichbleibende
Pfostentiefe bei allen Elementen gefordert ist.
Weiterhin sind die Riegel pfostentief auszuführen.

Angaben des Bieters
Gew. System: '....................'

System 1A -  Hochwärmegedämmtes Aluminium Blocksystem
mit mindestens 75 mm Grundbautiefe.
(Einsatzfenster in PR-Fassaden)

Konstruktionsmerkmale:
Integriertes System, die Flügelrahmen sind hinter dem
Anschlag der Blendrahmen angeordnet.
Das Lichtmaß der zu öffnenden Flügel ist gleich dem
Lichtmaß der feststehenden Verglasung und/oder
Ausfachung.
Raumseitig aufschlagender Flügelrahmen mit 10 mm
Flächenversatz zur Rahmenebene.
Der Fensterflügel ist als Einstegverbund ausgeführt.
Im Fensterflügel befindliche wärmedämmende Isolierstege
mit mehreren Hohlkammern bilden den Anschlag für die
koextrudierte, mit einem Schaumkern ausgestattete
Doppelhohlkammer-Mitteldichtung.
Für eine verbesserte Abschottung des Wärmetransportes
ist diese zusätzlich mit einer Fahne ausgeführt.
Es ist eine Teilverklebung des Glases mit dem
Isoliersteg durchzuführen.
Für eine optimierte Wärmedämmung werden Glasleisten aus
Kunststoff eingesetzt.
Die Stöße der außenseitig angeordneten Glashalteleisten
werden durch die  - als vulkanisierter Dichtungsrahmen
ausgeführte Verglasungsdichtung überdeckt.
Bei RWA-Konstruktionen und hohen Fenstertüren ist der
Flügel mit ein hochdämmender Isolator einzusetzen!

Profilbautiefen:
Blendrahmen, Pfosten, Riegel:  mindestens 75 mm
Flügelrahmen aufschlagend:  ca. 80 mm

Profilansichtsbreiten außen:
Einsatzblendrahmen: . ca. 50 mm
Flügelrahmen (Fenster): verdeckt

Angaben des Bieters
Gew. System: '....................'

**11.2.1.01 Statischer Nachweis inkl. DIN 18008-4**
Statischer Nachweis / Standsicherheitsnachweis unter
Berücksichtigung der DIN 18008-4 vom Juli 2013.

für alle Fenster,- Fassaden-Konstruktionen sowie aller
Ihrer Einbauelemente insbesondere der Verglasungen,
Verankerungen, Beschläge etc.
Der prüfbare statische Nachweis /
Standsicherheitsnachweis, über die Einhaltung
sämtlicher statischer Forderungen einschließlich der
DIN 18008-4, sind in schriftlicher Form (3-fach),
vorzulegen. Für alle im LV beschriebenen Elemente.
Der statische Nachweis / Standsicherheitsnachweis ist
dem Prüfstatiker zur Prüfung und Freigabe rechtzeitig
vorzulegen.

Die Anbindung zur Vorhangfassade ist wie in Pos
11.2.1.11 zu berücksichtigen und einzukalkulieren.
Menge: 1,000 psch

**11.2.1.02 Nachweis und Berechnung der geforderten U-Werte**
Nachweis und Berechnung der geforderten U-Werte für die
einzelnen Elemente und Verglasungen gemäß GEG für alle
im Leistungsverzeichnis aufgeführten Elemente und der
Pfosten-Riegel-Konstruktion.
Übergabe der Unterlagen an die Bauleitung, digital
Menge: 1,000 psch

**11.2.1.03 Werkplanung Metallbauarbeiten**
Werkplanung Metallbauarbeiten, Fenster, Türen und
PR-Fassaden

Dem Auftragnehmer wird nach der Auftragserteilung die
Ausführungsplanung des Planers übergeben.

Die weitere technische Bearbeitung, d.h.
- Erstellen von Konstruktions- und Detailplänen für
alle in der Leistungsbeschreibung aufgeführten Anlagen
-Abstimmung der Details mit dem AG bzw. mit der
Objektplanung rechtzeitig vor Fertigungsbeginn
-örtliche Aufmaße
-Vorlage von Original-Muster der Fenster- und
Fassadenprofile
ist mit dieser Position komplett anzubieten.

Die mit dem Architekten abgestimmten
Konstruktionspläne, Beschreibungen und Muster sind vor
Fertigungsbeginn bzw. vor Materialbestellung dem AG
digital zu liefern.
Nach Überprüfung auf Übereinstimmung mit der
Ausführungsplanung durch den AG hat dieser die
genannten Unterlagen in einer Ausfertigung mit seinem
Prüfvermerk an den AN zurückzugeben.
Aus den Darstellungen müssen Konstruktion, Maße,
Einbau, Befestigung und Bauanschlüsse der Bauteile
sowie die Einbaufolge erkennbar sein (DIN 18360, Ziff.
3.1.7).
Menge: 1,000 psch

**11.2.1.04 Zulage Schutz der Elemente mit Folienabklebung**
Schutz der Elemente mit Folienabklebung

Neue Fassaden-, Fenster- und Türflächen staub- und
wasserdicht schützen. Nach Beendigung der Baumaßnahme
sind die Fenster- und Türflächen zu reinigen, ggf.
verursachte Beschädigungen sind nachzuarbeiten. Alle
erforderlichen Wiederholungen sind in den EP mit
einzukalkulieren.
Klebereste sind rückstandsfrei zu entfernen.

Erzeugnis: selbstklebende Folie o. glw.
  tra
nsparent

Gew. Fabrikat: '....................'
Menge: 800,000 qm

**11.2.1.05 Erstreinigung der Elemente**
Erstreinigung der Elemente

Auf Anforderung des AG sind die Fenster, Türen und
Fassaden incl. der Verglasungen und der Beschläge von
innen und außen zu reinigen.

schlierenfrei und rückstandsfrei von Schmutz Staub usw.
vor Abnahme zu reinigen.
Reinigungsklasse: Erstreinigung
Menge: 800,000 qm

*Hinweis*
Obergeschoss Sporthalle

Befestigunggsgrund Beton 25/30

**11.2.1.06 Alu-Fassaden-Element incl. Lüftungs-Einsatzfenster F1.19 bis F1.27**
Hochwärmegedämmtes Aluminium-Fassaden-Element
mit hochwärmegedämmten Block-Einsatzfenster als
Lüftungs-Elemente
Wärmedämmwert Fassade Ucw<= 1,10 W/m²K
Wärmedämmwert Einsatz-Fenster Uw<= 1,10 W/m²K

Lieferung und Montage aller Komponeneten, die im
nachfolgenden zur fachgerechten Ausführung benötigt
werden.

Abmessung ca.:41300 mm x 4200 mm

Einbauort: Obergeschoss (Sporthalle)
Ansicht: Ostfassade
Element: F1.19 bis F1.27

Konstruktionen:
hochwärmegedämmte PR-Fassadenkonstruktion gemäß
Beschreibung in den Vorbemerkungen in System 3 mit
hochwärmegedämmte Block-Einsatzfensterkonstruktion
gemäß Beschreibung in den Vorbemerkungen in System 1A

Profilbautiefe PR-Fassade:
Pfosten mind. 175 mm und Riegel mind. 180 mm (inkl.
statisch notwendiger Profileinschieblinge für die
jeweiligen Profile).

Aufteilung nach beiliegender Ansicht in:
- 34 St Festfelder mit horizontal glasteilender kleiner
Riegel-Sprosse
- 48 St Lüftungs-Kipp-Fenster mit verdeckt liegenden
elektrischem
Beschlag incl. Verriegelungsmotorik sowie mit
horizontal glasteilender Flügelsprosse
- 41 St Alu- Paneelfelder

Besonderheiten:
- Die Fassadenpfosten sind ca. 4,20 m freitragend
auszuführen.
- Die oberen Paneelfelder werden später bauseits mit
einer hinterlüfteten Verkleidung versehen. Dazu sind in
den Fassadenpfosten Schwertkonsolen einzubauen, welche
die Lasten in die PR-Pfosten abtragen - siehe dazu
nachfolgende separate Positionen.
- Die Verglasung ist zusätzlich innen ballwurfsicher
auszuführen.
- Der Fensterflügel ist mit einer horizontalen
glasteilenden Flügelsprosse auszuführen.
- Zur Sicherstellung der Ballwurfsicherheit muss die
Kipp- und Drehmotorik verdeckt liegend eingebaut
werden.
- Damit die geforderten Dichtigkeitswerte der
Lüftungsflügel erreicht werden, müssen die
mechatronischen Beschlagskomponenten sicherstellen,
dass der Flügel im geschlossenen Zustand automatisch
verriegelt. Erforderliche Verriegelungsmotoren sind
Bestandteil der Position.
- Die notwendigen Elektro- / Steuerkomponenten werden
in einer separaten Positionen aufgeführt.

Profilintegrierter elektrischer Kipp-Beschlag
entsprechend dem gew. System der Steuerung:
Elektrisches Ver- und Entriegeln des Beschlags in
Echtzeit
Elektrisches Verfahren des Flügels in die Kippposition
Montage der Verriegelungspunkte im Flügelprofil ist
ohne Fräsen auszuführen, Es ist ein zugelassenes System
für die verwendeten Profiele nachzuweisen und zu
kakulieren.
Vollständig verdeckte Beschlagsteile im geschlossenen
Zustand Ballwurfsicherheit für das angebotene System
ist einzuhalten und zu kakulieren

Verlegung der erforderlichen Leitungen gem. gew.
Systemist einzukakluieren, Lieferung der Leitungen,
Verlegung in den Profielen der Konstruktion
Das System ist entsprechend dem System der Pos 11.2.1.8
und 9

Mechanische Notentriegelung

Technische Daten:
Öffnungsweite in Drehstellung
oder in Kippstellung: mind. 600 mm
Bemessungsspannung
Netzteil (Primär/ Sekundär):AC 50 Hz 230 V / DC 24 V /
DC 28 V
Stromaufnahme Antrieb: ca. 1,3 A
Zugkraftmindestens 300 N
Stromaufnahme Verriegelung: ca. 1,3 A pro
Verriegelungseinheit
Anschlussleitung: 12 Meter

Bauanschluß:
Der Einbau der Fassadenelemente erfolgt in der
Dämmebene des Baukörpers gemäß Grundrisse, Schnitte und
Detailpläne. Die Verankerung muß über Konsolen an den
raumseitig tragenden Bauköper erfolgen.
Auf der Außenseite ist der Anschluss an die bauseitige
Fassadenkonstruktion mit einem im Falz des Pfostens
eingespannten Verbundpaneels ca. 50 mm seitlich und ca.
100 mm breit/hoch

und nach oben ist je Seite ein Paneel einzuspannenund
zu befestzigen,
Maße ca. 50 x 800 mm breit/hoch, befestigung an einem
Winkel auf der Stahl-Trapezblech, Ausarbeitungen und
Anpassen an den Isokorb sind winddicht auszuführen,
erforderliche Leistungen sind einzukalkulieren.

Das Paneel ist so auszubilden, dass es als Abdeckung
für die am Wandanschluss angebrachte Wärmedämmung
dient. Die Breite des Profils ist so zu wählen, dass
die Deckschale des Pfostens reversibel ist. Die Fassade
ist grundsätzlich außen durch Dichtungsfolien (ca. 150
bzw. 200 mm Abwicklung) umlaufend abzudichten. Diese
ist bis auf den Baukörper zurückzuführen und dort zu
verkleben. Entsprechend der Einbausituation sind
erforderliche seitliche und obere Verbundpaneele
einzurechnen.
Der Bereich zwischen Fassadenrandprofil und Baukörper
bzw. bauseitiger Wärmedämmung ist vollflächig mit
Wärmedämmung zu verfüllen.
Raumseitig ist als Abschluss zwischen Baukörper und
Pfosten ein Aluminium U- Profil, 15/20/15, t = 2 mm mit
verdeckter Befestigung am Pfosten zu montieren. Die
innere Anschlussfuge zwischen Baukörper und Aluminium
U-Profil ist mit dauerelastischen Dichtstoffen zu
versiegeln.
Die gesamten Anschlußhohlräume sind komplett mit
Mineralwolldämmung WLG 030 auszufüllen.

Im unteren Anschluß wird die Fassade ca. 50 mm
unterhalb der Stahlbetonbrüstung über
Stahlwinkelkonsolen verankert. Die Abdichtung des
Anschlusses erfolgt hinter der wasserführenden Ebene
der Fassadenkonstruktion mit einer wannenförmig
verlegten Folie unter Beachtung der Entwässerungs- und
Belüftungstechnik. Der verbleibende Raum zwischen dem
unteren Riegelprofil mit einem Dämmelement zu
schließen. Das Dämmelement ist unten zusätzlich zu
befestigen. Die Wärmedämmung des Baukörpers ist
außerdem mit einer Abdeckung aus gekantetem
Aluminiumblech zu schützen. Raumseitig ist eine inneren
Abdichtung und Blechverkleidung - wie vorher
beschrieben - in der erfoderlichen Abmessung
auszuführen.

Die Verankerung der Fassadenpfosten erfolgt mittels zum
System gehörender, toleranzausgleichender Konsolen aus
Aluminium.
Diese Konsolen werden jeweils in den Kopf und/oder
Fußpunkten beziehungsweise anm rückwärtigem
Stahltragwerk und am Stahlbetonkopf der Fassade
angeordnet. Sie sind je nach Anforderung als Los- oder
Festpunktaufhängung auszubilden.
Konstruktiv sind die Konsolen so auszubilden, dass sie
eine zwängungsfreie Dilatation der Fassade
gewährleisten. Gleichermaßen müssen Formänderungen des
Baukörpers wie z.B. Deckendurchbiegungen ausgeglichen
werden.
Die Befestigung der Konsolen am Baukörper erfolgt
mittels Schrauben aus Edelstahl (M10) und
bauaufsichtlich zugelassenen Dübeln.
Alle Bauteile der Fassadenbefestigung müssen so
ausgebildet sein, dass sie die auf die Fassade
einwirkenden Kräfte sicher aufnehmen und auf das
Tragwerk des Baukörpers übertragen.

Verglasung: Das einzusetzende 3-fach
Wärmeschutz-Isolierglas muß gemäß
Wärmebedarfsberechnung mindestens einen
Wärmedurchgangs- koeffizienten von Ug<= 0,70 W/m²K mit
g <= 60% und einem thermisch verbessertem
Abstandshalter/Kunststoff- Randverbund mit Psi<=0,036
W/mK besitzen.
Glasdicken und -aufbau: innen und außen VSG nach DIN
18008.
Glasdicken und -aufbau: nach Glasstatik des AN!

Hier innen zusätzlich ballwurfsichere Verglasung nach
Vorgabe der Glasherstellers.

Verbundpaneel:
Das einzusetzende Verbundpaneel muß gemäß
Wärmebedarfsberechnung mindestens einen
Wärmedurchgangs- koeffizienten von Up=0,72 W/m²K und
einem thermisch verbessertem Abstandshalter/Kunststoff-
Randverbund mit Psi<=0,05 W/mK besitzen.
Paneelaufbau mit Innen und Außenschale aus 3 mm
Aluminiumblech, Dämmkern aus 40 mm Mineralwolle (WLG
030), pulverbeschichtet in RAL-Farbton nach Wahl des
AG.

Oberflächenausführung:  Farbton: als Pulverbeschichtung
innen und außen in RAL nach Wahl des AG

Alle Komponenten müssen den Anforderungen des
Systemgebers entsprechen.

Komplett einschließlich, Verglasungen, Ausfachung und
aller erforderlichen Beschläge etc. liefern und
montieren.

Endgültige Ausführung in Abstimmung mit dem Architekten
gem. Systemvorgabe Fassadenhersteller.

Erforderliche Anforderungen aus Vorbemerkungen sind mit
einzukalkulieren.
Menge: 1,000 St

**11.2.1.07 Alu-Fassaden-Element incl. Lüftungs-Einsatzfenster F1.28 bis F1.36**
Hochwärmegedämmtes Aluminium-Fassaden-Element
mit hochwärmegedämmten Block-Einsatzfenster als
Lüftungs-Elemente
Wärmedämmwert Fassade Ucw<= 1,10 W/m²K
Wärmedämmwert Einsatz-Fenster Uw<= 1,10 W/m²K

Lieferung und Montage aller Komponeneten, die im
nachfolgenden zur fachgerechten Ausführung benötigt
werden.

Abmessung ca.:41300 mm x 4200 mm

Einbauort: Obergeschoss (Sporthalle)
Ansicht: Westfassade
Element: F1.28 bis F1.36

Konstruktionen:
hochwärmegedämmte PR-Fassadenkonstruktion gemäß
Beschreibung in den Vorbemerkungen in System 3 mit
hochwärmegedämmte Block-Einsatzfensterkonstruktion
gemäß Beschreibung in den Vorbemerkungen in System 1A

Profilbautiefe PR-Fassade:
Pfosten mind. 175 mm und Riegel mind. 180 mm (inkl.
statisch notwendiger Profileinschieblinge für die
jeweiligen Profile).

Aufteilung nach beiliegender Ansicht in:
- 34 St Festfelder mit horizontal glasteilender kleiner
Riegel-Sprosse
- 48 St Lüftungs-Kipp-Fenster mit verdeckt liegenden
elektrischem
Beschlag incl. Verriegelungsmotorik sowie mit
horizontal glasteilender Flügelsprosse
- 41 St Alu- Paneelfelder

Besonderheiten:
- Die Fassadenpfosten sind ca. 4,20 m freitragend
auszuführen.
- Die oberen Paneelfelder werden später bauseits mit
einer hinterlüfteten Verkleidung versehen. Dazu sind in
den Fassadenpfosten Schwertkonsolen einzubauen, welche
die Lasten in die PR-Pfosten abtragen - siehe dazu
nachfolgende separate Positionen.
- Die Verglasung ist zusätzlich innen ballwurfsicher
auszuführen.
- Der Fensterflügel ist mit einer horizontalen
glasteilenden Flügelsprosse auszuführen.
- Zur Sicherstellung der Ballwurfsicherheit muss die
Kipp- und Drehmotorik verdeckt liegend eingebaut
werden.
- Damit die geforderten Dichtigkeitswerte der
Lüftungsflügel erreicht werden, müssen die
mechatronischen Beschlagskomponenten sicherstellen,
dass der Flügel im geschlossenen Zustand automatisch
verriegelt. Erforderliche Verriegelungsmotoren sind
Bestandteil der Position.
- Die notwendigen Elektro- / Steuerkomponenten werden
in nachfolgenden separaten Positionen aufgeführt.

Kipp-Beschlag: wie zuvor beschrieben ausführen
Bauanschluss:  wie zuvor beschrieben ausführen
Verglasung:  wie zuvor beschrieben ausführen, hier
innen zusätzlich ballwurfsichere Verglasung nach
Vorgabe der Glashersteller
Verbundpaneel: wie zuvor beschrieben ausführen
Oberflächenausführung: wie zuvor beschrieben ausführen.

Alle Komponenten müssen den Anforderungen des
Systemgebers entsprechen.

Komplett einschließlich, Verglasungen, Ausfachung und
aller erforderlichen Beschläge etc. liefern und
montieren.
Menge: 1,000 St

**11.2.1.08 Steuerungsbaugruppen mechatronische Lüftungsflügel und Beschläge**
Lieferung und betriebsfertige Montage sämtlicher zur
Steuerung vorbenannter für 48 mechatronischer
Lüftungsflügel
und
Beschläge erforderlicher elektrotechnischer Baugruppen.

Das System besteht aus Fenstern verschiedener
Öffnungsarten
und weiten, die ggf. über einen Fensterbus gesteuert
werden.
Zu einem typischen Aufbau gehören Fenster, Netzteile
(Spannungsebene gemäß Herstellervorgaben) sowie der
Automatisierungstechnik (Aktor-/Sensorbaugruppen), die
die
Integration der Fenstersteuerung in die
Gebäudeinfrastruktur
ermöglicht.
Für den Betrieb der Aktor-/Sensorbaugruppen sind
Taster und
KNX-Gateways (übergeordnetes Bussystem der
Gebäudesystemtechnik) erforderlich.

Aufgrund der elektroseitig geplanten Energieverteilung
ist von
einer Aufteilung sämtlicher Steuerbaugruppen von 4
Unterverteilungen auszugehen. Die Ansteuerung/Bedienung
aller Lüftungsantriebe soll in 4 Gruppen  erfolgen
(jeweils mittige Auftrennung je Fassadenseite).

Zusätzlich zu den Stromversorgungsleitungen der
Fenster ist
es ggf. erforderlich (je nach Hersteller) eine
Busleitung
J-Y(St)Y (2*2*0,8) zur Lüftungssteuerung der Fenster
vorzusehen. Hierzu sind Vorgaben zur benötigten
Verkabelung
an das bauseitige Elektrogewerk zwingend zu übergeben.
Die
benötigte objektspezifische Verkabelung ist dem
Elektrogewerk
mit Vorlage der MW-Planung zu reichen.

Aufgrund der gestellten Anforderungen
(verdeckte/systemintegrierte Lüftungsantriebe, mit
Systemzulassung und Nachweis zur Ballwurfsicherheit)
wären beispielsweise folgende vom Systemhersteller
Schüco
verfügbare Steuerungbaugruppen, im Zusammenspiel mit
Schüco - TipTronic Fensterantriebe, erforderlich:

- 4 Stk. Automationsmanager, (inkl. erforderlicher
Netzteile)+
- 4 Stk. KNX-Gateways +
- 4 Stk. Bedientaster +
- 24 Stk. AP-Netzteile (Eingangsspannung 230V AC,
Ausgangsspannung 24 V DC, Ausgangsstrom 2 A)
Sofern ein anderer gleichwertiger Hersteller vom
Bieter gewählt
wird, kann die Anzahl und Auswahl der erforderlichen
Steuerungsbaugruppen von den oben aufgeführten Angaben
abweichen.

In diese Leistungsposition sind sämtliche erforderliche
Systembaugruppen zur Steuerung der zum Einsatz
kommenden Lüftungsbaugruppen inkl. Lieferung und
betriebsfertige Montage sowie die Übergabe der für die
Verkabelung erforderlichen Schematas einzukalkulieren.

Fabrikat/Typ: '.........'
Menge: 1,000 St

**11.2.1.09 Erstinbetriebnahme E-Flügel (Fassade Halle)**
Erstinbetriebnahme elektromechanisch zu bedienenden
Flügel

beinhaltet:

Die Inbetriebnahme der Anlagen
lnbetriebnahme der aufgeführten Anlage; einschl.
notwendiger
Überprüfung der Funktionen Abnahme der Anlage mit dem
Systemverantwortlichen des Auftraggebers.

Einweisung des Bedienpersonales in die Funktion der
Anlage zur optimalen Bedienung, Wartung und
Störungsbehebung. Übergabe der Bedienungsanleitungen.
Menge: 1,000 psch

**11.2.1.10 Zulage Schwertanbinder**
Zulage Schwertanbinder

für die vorgenannten Fassadenkonstruktion bestehend
aus:
- Schwertanbinder, mit einer allgemeinen
Bauaufsichtlichen
  Zulassung
- Bef.-Zubehör
- EPDM-Dichtungen
- Einschiebprofil für gesamten Pfosten, sofern nicht
schon in der Grundposition enthalten

Nachfolgende max. Belastung pro Schwertanbinder muss
nach Statischem Erfordernis möglich sein:

a) Eigenlast F v = siehe Formel und Diagramm

b) Zuglast F HZ = max. 17 KN
c) Drucklast F HD = max. 11 KN
d) Querlast F HQ = max. 1 KN, LA = 215 mm

Einschließlich Ausnehmung der Pfosten und Deckschalen.
Gesamte Konstruktion nach endgültigen statischen
Erfordernissen.

Mehrkosten für herstellen, liefern und montieren,
einschl. aller erforderlichen Nebenarbeiten

Die Befestigung der Wandböcke für die Vorhangfassade an
der Pfosten-Riegel-Konstruktion oberhalb der
Konstruktion zum Dachüberstand anbinden.
Lastannahmen und Ausführung zur Vorhangfassade sind mit
dem Gewerk Fassade abzustimmen.
Menge: 200,000 St

##### 11.2.2 Gewerk 2 : Alu-Fensterelemente

*Hinweis*
System 1 -  Hochwärmegedämmtes Aluminium-Fenster-System
mit mindestens 75 mm Grundbautiefe.

Konstruktionsmerkmale:
Raumseitig aufschlagender Flügelrahmen mit 10 mm
Flächenversatz zur Rahmenebene, Außenseite
flächenbündig.
Wärmedämmende Isolierstege mit drei Hohlkammern bilden
den Anschlag für die koextrudierte
Moosgummi-Doppelhohlkammer-Mitteldichtung.
Das System ist mit rechteckigen Glasleisten
auszustatten.
Die Montage der Glasleisten erfolgt mittels
toleranzausgleichenden Kunststoffhaltern.

Profilbautiefen:
Blendrahmen, Pfosten, Riegelca.75 mm
Flügelrahmenca. 85 mm

Profilansichtsbreiten:
Blendrahmen, umlaufendca. 79 mm
Einsatzblendrahmenca. 44 mm
Pfostenca. ca. 94 mm
Riegelca. ca. 94 mm
Flügelrahmen (Fenster)ca. 41 mm
Flügelrahmen (Fenstertür)ca. 51 mm
Stulpprofil:  ca. 67 mm

Wärmedurchgangskoeffizient der
Gesammtkonstruktion: gemäß den einzelnen Positionen

Gesamtenergiedurchlassgrad der Verglasung: gemäß den
einzelnen Positionen

Angaben des Bieters
Gew. System: '....................'

System 1B - Insektenschutzgitter, Ausführungen als
Spannrahmen

Rahmenprofile / Eckverbinder aus Aluminium,
Beschlagsteile aus Edelstahl, Gaze aus Fiberglas.

Der Spannrahmen wird in die Fensterkonstruktion
eingespannt, inkl. aller Zubehörteile.

Spannrahmen für Aluminiumfenster
Die Ausführung ist entsprechend den zulässigen
Elementabmessungen, statischen Erfordernissen und
Vorgaben des jeweiligen Fenstersystems herzustellen.
Bei Elementhöhen bzw. Elementabmessungen, die den
systembedingten zulässigen Bereich überschreiten, sind
erforderliche Unterteilungen, Mittelpfosten oder
Mittelsprossen gemäß Systemvorgaben vorzusehen..

Angaben des Bieters
Gew. System: '....................'

Es ist zu beachten, dass alle Befestigungen und
Abklebungen innen -unsichtbar - auszuführen sind bzw.
mit einem Winkel-Profil abzudecken sind.

*Hinweis*
Erdgeschoss

**11.2.2.01 Alu-Fenster-Element F0.07**
Alu-Fenster-Elemente
mit Gesamtwärmedämmwert Uw<= 1,10 W/m²K

Abmessung ca.:755 mm x 770 mm
BRH ca.:1,80 m

Einbauort: Erdgeschoss
Ansicht: West
Element: F0.07

Konstruktion: hochwärmegedämmte Fensterkonstruktion
gemäß Beschreibung in den Vorbemerkungen in System 1

Profilansichtsbreiten ( außen):
Blendrahmen ca. 80 mm und Fensterflügel ca. 40 mm

Aufteilung nach beiliegender Ansicht in:
1 StKipp-Oberlichtflügel

Oberlicht-Beschlag mit großer Öffnungsweise mit ca. 290
mm:
Oberlichtbeschlag mit einer oder mehreren querliegenden
Scheren. Die Scheren können durch die Betätigung eines
Druckknopfes ausgehängt werden. Die Öffnungsweite
beträgt ca. 290 mm. Das maximale Flügelgewicht beträgt
200 kg.
Die erforderliche Anzahl Scheren und oder Bänder sowie
der Einsatz der einzelnen Verriegelungspunkte und der
sonstigen Beschlagskomponenten ist - unter
Berücksichtigung der Lastannahmen für die jeweilige
Flügelgröße - nach den Bemessungstabellen des
System-Herstellers zu ermitteln.
Zusätzlich muss der Beschlag mit Sicherungs- und
Putzscheren ausgestattet werden. Die Scheren halten den
Fensterflügel in der Putzstellung. Die Scheren sichern
den Fensterflügel bei der Rückführung von der Putz- in
die Kippstellung.
Korrosionsschutz des Grundbeschlages nach DIN EN
1670:Klasse 3
Die Betätigung erfolgt mit einem Handhebel. Die
abgedeckte Zugstange ist bis auf ca. 1400 mm über OKFF
herunterzuführen.
Farbton: Aluminium in Alu Natur (C0)

Bauanschluss:
Der Baukörper ist zweischalig ausgebildet. Die Elemente
sind in der Tragebene einzubauen. Auf der Außenseite
wird nach dem Einbau der Elemente einer Vorhangfassade
aufgebracht.
Die Anschlussfuge zwischen Blendrahmen und Baukörper
ist mit Multifunktionsdichtband (innen dampfdichte und
außen wind- und regendicht) abzudichten. Im Fußpunkt
werden die Elemente mit einem Basisprofil (Mehrkammer-
Hohlprofil) und einem verzinkten Stahlrohr auf dem
Stahlwinkel befestigt. Auf der Innenseite ist die
Basiskonstruktion für den Anschluss einer bauseitigen
Fensterbank vorzurichten. Die Anschlussfuge ist mit
Wärmedämmung auszufüllen und mit dauerelastischen
Dichtstoffen zu versiegeln.
Auf der Außenseite ist die Dichtungsfolie an der
Basiskonstruktion eingespannt., einschl.
Unterschnittprofil. Die Folie ist bis auf den tragenden
Baukörper zurückzuführen und dort zu verkleben.
Zusätzlich ist eine Aluminium-Fensterbank anzubringen -
siehe separate
Position.
Endgültige Ausführung gemäß Detailplanung des
Architekten.

Befestigungsgrund aus Mauerwerk
Festigkeitsklasse: 12
Rohdichte: 2,0
Für die folgenden Fenster zu berücksichtigen: F1.18,F
0.01 - F0.06,
Befestigunggsgrund Beton 25/30 F 0.07-F 0.20 Und F
1.01-F 1.17
Verglasung:
Das einzusetzende 3-fach Wärmeschutz-Isolierglas muß
gemäß Wärmebedarfsberechnung mindestens einen
Wärmedurchgangs- koeffizienten von Ug<= 0,70 W/m²K mit
g <= 60% und einem thermisch verbessertem
Abstandshalter/Kunststoff- Randverbund mit Psi<=0,036
W/mK besitzen.
Glasdicken und -aufbau: innen und außen VSG nach DIN
18008.
Glasdicken und -aufbau: nach Glasstatik des AN!

Oberflächenausführung:
Farbton: als Pulverbeschichtung innen und außen in RAL
nach Wahl des AG

Alle Komponenten müssen den Anforderungen des
Systemgebers entsprechen.

Komplett einschließlich, Verglasungen, Ausfachung und
aller erforderlichen Beschläge etc. liefern und
montieren.

Endgültige Ausführung in Abstimmung mit dem Architekten
gem. Systemvorgabe Fassadenhersteller.

Erforderliche Anforderungen aus den Leitbeschreibungen
und Vorbemerkungen sind mit einzukalkulieren.
Menge: 1,000 St

**11.2.2.02 Alu-Fenster-Element F0.08, F0.09**
Alu-Fenster-Elemente
mit Gesamtwärmedämmwert Uw<= 1,10 W/m²K

Abmessung ca.:1380 mm x 770 mm
BRH ca.:1,80 m

Einbauort: Erdgeschoss
Ansicht: West
Element: F0.08 und F0.09

Konstruktion: hochwärmegedämmte Fensterkonstruktion
gemäß Beschreibung in den Vorbemerkungen in System 1

Profilansichtsbreiten ( außen):
Blendrahmen ca. 80 mm und Fensterflügel ca. 40 mm

Aufteilung nach beiliegender Ansicht in:
1 StKipp-Oberlichtflügel

Oberlicht-Beschlag: wie in Position 11.2.2.1
beschrieben ausführen.
Bauanschluss: wie in Position11.2.2.1 beschrieben
ausführen.
Verglasung: wie in Position11.2.2.1 beschrieben
ausführen.
Oberflächenausführung: wie in Position11.2.2.1
beschrieben ausführen.

Alle Komponenten müssen den Anforderungen des
Systemgebers entsprechen.

Komplett einschließlich, Verglasungen, Ausfachung und
aller erforderlichen Beschläge etc. liefern und
montieren.

Endgültige Ausführung in Abstimmung mit dem Architekten
gem. Systemvorgabe Fassadenhersteller.

Erforderliche Anforderungen aus den Leitbeschreibungen
und Vorbemerkungen sind mit einzukalkulieren
Menge: 2,000 St

**11.2.2.03 Zulage Insektenschutzgitter**
Zulage Insektenschutzgitter

Abmessung ca.:1380 mm x 770 mm

Einbauort: in F 0.09

Ausführungen als Spannrahmen gemäß Beschreibung in den
Vorbemerkungen System 1B. Rahmenprofile mit
Eckverbinder aus Aluminium, Beschlagsteile aus
Edelstahl, Gaze aus Fiberglas.

Der Spannrahmen wird in die Fensterkonstruktion der
vorgenannten Positionen eingespannt, inkl. aller
Zubehörteile.

Lieferung und  Montage eines Insektenschutzgitters.
Menge: 1,000 St

**11.2.2.04 Alu-Fenster-Element F0.06**
Alu-Fenster-Elemente
mit Gesamtwärmedämmwert Uw<= 1,10 W/m²K

Abmessung ca.:2850 mm x 770 mm
BRH ca.:1,80 m

Einbauort: Erdgeschoss
Ansicht: West
Element: F0.06

Konstruktion: hochwärmegedämmte Fensterkonstruktion
gemäß Beschreibung in den Vorbemerkungen in System 1

Profilansichtsbreiten ( außen):
Blendrahmen ca. 80 mm und Fensterflügel ca. 40 mm

Aufteilung nach beiliegender Ansicht in:
1 StKipp-Oberlichtflügel

Oberlicht-Beschlag: wie in Position 11.2.2.1
beschrieben ausführen.
Bauanschluss: wie in Position11.2.2.1 beschrieben
ausführen.
Verglasung: wie in Position11.2.2.1 beschrieben
ausführen.
Oberflächenausführung: wie in Position11.2.2.1
beschrieben ausführen.

Alle Komponenten müssen den Anforderungen des
Systemgebers entsprechen.

Komplett einschließlich, Verglasungen, Ausfachung und
aller erforderlichen Beschläge etc. liefern und
montieren.

Endgültige Ausführung in Abstimmung mit dem Architekten
gem. Systemvorgabe Fassadenhersteller.

Erforderliche Anforderungen aus den Leitbeschreibungen
und Vorbemerkungen sind mit einzukalkulieren
Menge: 1,000 St

**11.2.2.05 Alu-Fenster-Element F0.14, F0.15**
Alu-Fenster-Elemente
mit Gesamtwärmedämmwert Uw<= 1,10 W/m²K

Abmessung ca.:1490 mm x 770 mm
BRH ca.:1,80 m

Einbauort: Erdgeschoss
Ansicht: Nord
Element: F0.14, F0.15

Konstruktion: hochwärmegedämmte Fensterkonstruktion
gemäß Beschreibung in den Vorbemerkungen in System 1

Profilansichtsbreiten ( außen):
Blendrahmen ca. 80 mm und Fensterflügel ca. 40 mm

Aufteilung nach beiliegender Ansicht in:
1 StKipp-Oberlichtflügel

Oberlicht-Beschlag: wie in Position 11.2.2.1
beschrieben ausführen.
Bauanschluss: wie in Position11.2.2.1 beschrieben
ausführen.
Verglasung: wie in Position11.2.2.1 beschrieben
ausführen.
Oberflächenausführung: wie in Position11.2.2.1
beschrieben ausführen.

Alle Komponenten müssen den Anforderungen des
Systemgebers entsprechen.

Komplett einschließlich, Verglasungen, Ausfachung und
aller erforderlichen Beschläge etc. liefern und
montieren.

Endgültige Ausführung in Abstimmung mit dem Architekten
gem. Systemvorgabe Fassadenhersteller.

Erforderliche Anforderungen aus den Leitbeschreibungen
und Vorbemerkungen sind mit einzukalkulieren
Menge: 2,000 St

**11.2.2.06 Alu-Fenster-Element F0.16, F0.17**
Alu-Fenster-Elemente
mit Gesamtwärmedämmwert Uw<= 1,10 W/m²K

Abmessung ca.:1385 mm x 770 mm
BRH ca.:1,80 m

Einbauort: Erdgeschoss
Ansicht: Ost
Element: F0.16, F0.17

Konstruktion: hochwärmegedämmte Fensterkonstruktion
gemäß Beschreibung in den Vorbemerkungen in System 1

Profilansichtsbreiten ( außen):
Blendrahmen ca. 80 mm und Fensterflügel ca. 40 mm

Aufteilung nach beiliegender Ansicht in:
1 StKipp-Oberlichtflügel

Oberlicht-Beschlag: wie in Position 11.2.2.1
beschrieben ausführen.
Bauanschluss: wie in Position11.2.2.1 beschrieben
ausführen.
Verglasung: wie in Position11.2.2.1 beschrieben
ausführen.
Oberflächenausführung: wie in Position11.2.2.1
beschrieben ausführen.

Alle Komponenten müssen den Anforderungen des
Systemgebers entsprechen.

Komplett einschließlich, Verglasungen, Ausfachung und
aller erforderlichen Beschläge etc. liefern und
montieren.

Endgültige Ausführung in Abstimmung mit dem Architekten
gem. Systemvorgabe Fassadenhersteller.

Erforderliche Anforderungen aus den Leitbeschreibungen
und Vorbemerkungen sind mit einzukalkulieren
Menge: 2,000 St

**11.2.2.07 Alu-Fenster-Element F0.18, F0.19, F0.20**
Alu-Fenster-Elemente
mit Gesamtwärmedämmwert Uw<= 1,10 W/m²K

Abmessung ca.:710 mm x 770 mm
BRH ca.:1,80 m

Einbauort: Erdgeschoss
Ansicht: Ost
Element: F0.18, F0.19, F0.20

Konstruktion: hochwärmegedämmte Fensterkonstruktion
gemäß Beschreibung in den Vorbemerkungen in System 1

Profilansichtsbreiten ( außen):
Blendrahmen ca. 80 mm und Fensterflügel ca. 40 mm

Aufteilung nach beiliegender Ansicht in:
1 StKipp-Oberlichtflügel

Besonderheiten:
Raumseitig zum Treppenhaus ist bauseits ein
Absturzschutz/Geländer einzubauen.

Oberlicht-Beschlag: wie in Position 11.2.2.1
beschrieben ausführen.
Bauanschluss: wie in Position11.2.2.1 beschrieben
ausführen.
Verglasung: wie in Position11.2.2.1 beschrieben
ausführen.
Oberflächenausführung: wie in Position11.2.2.1
beschrieben ausführen.

Alle Komponenten müssen den Anforderungen des
Systemgebers entsprechen.

Komplett einschließlich, Verglasungen, Ausfachung und
aller erforderlichen Beschläge etc. liefern und
montieren.

Endgültige Ausführung in Abstimmung mit dem Architekten
gem. Systemvorgabe Fassadenhersteller.

Erforderliche Anforderungen aus den Leitbeschreibungen
und Vorbemerkungen sind mit einzukalkulieren
Menge: 3,000 St

**11.2.2.08 Alu-Fenster-Element F0.03**
Alu-Fenster-Elemente
mit Gesamtwärmedämmwert Uw<= 1,10 W/m²K

Abmessung ca.:1285 mm x 770 mm
BRH ca.:1,80 m

Einbauort: Erdgeschoss
Ansicht: Ost
Element: F0.03

Aufteilung nach beiliegender Ansicht in:
1 StKipp-Oberlichtflügel
Beschlag Fenster: BF 4, 7
Verglasung: GT 1

Konstruktion: hochwärmegedämmte Fensterkonstruktion
gemäß Beschreibung in den Vorbemerkungen in System 1

Profilansichtsbreiten ( außen):
Blendrahmen ca. 80 mm und Fensterflügel ca. 40 mm

Aufteilung nach beiliegender Ansicht in:
1 StKipp-Oberlichtflügel

Oberlicht-Beschlag: wie in Position 11.2.2.1
beschrieben ausführen.
Bauanschluss: wie in Position11.2.2.1 beschrieben
ausführen.
Verglasung: wie in Position11.2.2.1 beschrieben
ausführen.
Oberflächenausführung: wie in Position11.2.2.1
beschrieben ausführen.

Alle Komponenten müssen den Anforderungen des
Systemgebers entsprechen.

Komplett einschließlich, Verglasungen, Ausfachung und
aller erforderlichen Beschläge etc. liefern und
montieren.

Endgültige Ausführung in Abstimmung mit dem Architekten
gem. Systemvorgabe Fassadenhersteller.

Erforderliche Anforderungen aus den Leitbeschreibungen
und Vorbemerkungen sind mit einzukalkulieren
Menge: 1,000 St

**11.2.2.09 Alu-Fenster-Element F0.01, F0.02, F0.04, F0.05**
Alu-Fenster-Elemente
mit Gesamtwärmedämmwert Uw<= 1,10 W/m²K

Abmessung ca.:3610 mm x 770 mm
BRH ca.:1,80 m

Einbauort: Erdgeschoss
Ansicht: Ost
Element: F0.01, F0.02, F0.04, F0.05

Konstruktion: hochwärmegedämmte Fensterkonstruktion
gemäß Beschreibung in den Vorbemerkungen in System 1

Profilansichtsbreiten ( außen):
Blendrahmen ca. 80 mm, Pfosten ca. 105 mm und
Fensterflügel ca. 40 mm

Aufteilung nach beiliegender Ansicht in:
3 StKipp-Oberlichtflügel

Oberlicht-Beschlag: wie in Position 11.2.2.1
beschrieben ausführen.
Bauanschluss: wie in Position11.2.2.1 beschrieben
ausführen.
Verglasung: wie in Position11.2.2.1 beschrieben
ausführen.
Oberflächenausführung: wie in Position11.2.2.1
beschrieben ausführen.

Alle Komponenten müssen den Anforderungen des
Systemgebers entsprechen.

Komplett einschließlich, Verglasungen, Ausfachung und
aller erforderlichen Beschläge etc. liefern und
montieren.

Endgültige Ausführung in Abstimmung mit dem Architekten
gem. Systemvorgabe Fassadenhersteller.

Erforderliche Anforderungen aus den Leitbeschreibungen
und Vorbemerkungen sind mit einzukalkulieren
Menge: 4,000 St

**11.2.2.10 Alu-Fenster-Element F0.10**
Alu-Fenster-Elemente
mit Gesamtwärmedämmwert Uw<= 1,10 W/m²K

Abmessung ca.:5570 mm x 1670 mm
BRH ca.:1,80 m

Einbauort: Erdgeschoss
Ansicht: Nord
Element: F0.10

Konstruktion: hochwärmegedämmte Fensterkonstruktion
gemäß Beschreibung in den Vorbemerkungen in System 1

Profilansichtsbreiten ( außen):
Blendrahmen ca. 80 mm, Pfosten ca. 105 mm und
Fensterflügel ca. 40 mm

Aufteilung nach beiliegender Ansicht in:
4 StKipp-Oberlichtflügel

Oberlicht-Beschlag: wie in Position 11.2.2.1
beschrieben ausführen.
Bauanschluss: wie in Position11.2.2.1 beschrieben
ausführen.
Verglasung: wie in Position11.2.2.1 beschrieben
ausführen.
Oberflächenausführung: wie in Position11.2.2.1
beschrieben ausführen.

Alle Komponenten müssen den Anforderungen des
Systemgebers entsprechen.

Komplett einschließlich, Verglasungen, Ausfachung und
aller erforderlichen Beschläge etc. liefern und
montieren.

Endgültige Ausführung in Abstimmung mit dem Architekten
gem. Systemvorgabe Fassadenhersteller.

Erforderliche Anforderungen aus den Leitbeschreibungen
und Vorbemerkungen sind mit einzukalkulieren
Menge: 1,000 St

**11.2.2.11 Zulage Insektenschutzgitter**
Zulage Insektenschutzgitter

Rasterabmessung ca.:1392 mm x 1670 mm

Einbauort: in F 0.10

Ausführungen als Spannrahmen gemäß Beschreibung in den
Vorbemerkungen System 1B. Rahmenprofile mit
Eckverbinder aus Aluminium, Beschlagsteile aus
Edelstahl, Gaze aus Fiberglas.

Der Spannrahmen wird in die Fensterkonstruktion der
vorgenannten Positionen eingespannt, inkl. aller
Zubehörteile.

Lieferung und  Montage eines Insektenschutzgitters.

Zu Reinigungszwecken ist das Gitter demontierbar
auszuführen,.
Für eine chemische Reinigung sind die Materialien zu
wählen.
Menge: 1,000 St

**11.2.2.12 Alu-Fenster-Element F0.12**
Alu-Fenster-Elemente
mit Gesamtwärmedämmwert Uw<= 1,10 W/m²K

Bewertetes Schalldämmmaß nach DIN 4109 max Rw,p=32 dB
für das Gesamtelement
Schallschutzklasse : SSK2

Abmessung ca.:4920 mm x 3470 mm zzgl. Bodeneinstand

Einbauort: Erdgeschoss
Ansicht: Nord
Element: F0.12

Konstruktion: hochwärmegedämmte Fensterkonstruktion
gemäß Beschreibung in den Vorbemerkungen in System 1

Profilansichtsbreiten ( außen):
Blendrahmen ca. 80 mm Pfosten/Riegel ca. 105 mm incl.
Statikteil gemäß stat. Erfordernis und Fensterflügel
ca. 40 mm

Aufteilung nach beiliegender Ansicht in:
1 Stunterer durchlaufender gedämmter
Fußpunktanschluss ca. 200 mm hoch
4 Stbodentiefe Festfelder
4 StKipp-Oberlichtflügel

Oberlicht-Beschlag:  wie in Position 11.2.2.1
beschrieben ausführen.

Bauanschluss:
Der Baukörper ist zweischalig ausgebildet. Die Elemente
sind in der Tragebene einzubauen. Auf der Außenseite
wird nach dem Einbau der Elemente einer Vorhangfassade
aufgebracht.
Die Anschlussfuge zwischen Blendrahmen und Baukörper
ist mit Multifunktionsdichtband (innen dampfdichte und
außen wind- und regendicht) abzudichten.
Im Fußpunkt der Fensterkonstruktion ist eine
mehrteilige Basiskonstruktion, entsprechend der Höhe
des Fußbodenaufbaues, aus Aluminiumrahmen- und
KS-Profilen (Mehrkammer-Hohlprofile) einzubauen. Die
KS-Basiskonstruktion ist mit verzinkten Stahlrohren
auszusteifen. Der Bereich zwischen dem KS-Basisprofil
und dem Rohfußboden ist zu unterfüttern und vollflächig
mit Wärmedämmung auszufüllen. Die innere Anschlussfuge
an den bauseitigen Bodenbelag ist mit dauerelastischen
Dichtstoffen zu versiegeln.
Auf der Innenseite ist die Basiskonstruktion für den
Anschluss der bauseitigen Fußbodenkonstruktion
vorzurichten. Der Bereich zwischen Fußbodenbelag und
Basiskonstruktion ist mit Wärmedämmung zu verfüllen und
die innere Anschlussfuge an den bauseitigen inneren
Bodenbelag ist mit dauerelastischen Dichtstoffen zu
versiegeln.
Auf der Außenseite erfolgt die Abdichtung mit einer an
der Basiskonstruktion befestigten Dichtungsfolie, die
bis auf den tragenden Baukörper zurückzuführen und dort
zu verkleben ist.
Der Anschluss der bodentiefen Elemente ist hinsichtlich
seiner unteren Ausbildung gemäß den Anforderungen aus
der DIN 18531 / 18533, bezüglich der Bodenfeuchte,
stauendes Sickerwasser sowie aufstauendes Sickerwasser,
auszuführen.

Verglasung: wie in Position 11.2.2.1 beschrieben
ausführen.

Oberflächenausführung:  wie in Position 11.2.2.1
beschrieben ausführen.

Alle Komponenten müssen den Anforderungen des
Systemgebers entsprechen.

Komplett einschließlich, Verglasungen, Ausfachung und
aller erforderlichen Beschläge etc. liefern und
montieren.

Endgültige Ausführung in Abstimmung mit dem Architekten
gem. Systemvorgabe Fassadenhersteller.

Erforderliche Anforderungen aus den Leitbeschreibungen
und Vorbemerkungen sind mit einzukalkulieren
Menge: 1,000 St

**11.2.2.13 Alu-Fenster-Tür-Element F0.11, F0.13**
Alu-Fenster-Tür-Elemente
mit Wärmedämmwert Fenster Uw<= 1,10 W/m²K
mit Wärmedämmwert Tür Ud<= 1,80 W/m²K

Bewertetes Schalldämmmaß nach DIN 4109 max Rw,p=35 dB
für das Gesamtelement
Schallschutzklasse : SSK2

Abmessung ca.:4045 mm x 3470 mm zzgl. Bodeneinstand

Einbauort: Erdgeschoss
Ansicht: Nord
Element: F0.11, F0.13

Konstruktion: hochwärmegedämmte Türkonstruktion gemäß
Beschreibung in den Vorbemerkungen in System 2

Profilansichtsbreiten ( außen):
Blendrahmen ca. 80 mm Pfosten/Riegel ca. 105 mm incl.
Statikteil gemäß stat. Erfordernis, Fensterflügel ca.
40 mm, Wechselblendrahmen, Türflügel ca. 120 mm und
Türsockel ca. 120 mm

Aufteilung nach beiliegender Ansicht in:
1 Stunterer durchlaufender gedämmter Fußpunktanschluss,
mit Schwellenausbildung ca. 200 mm hoch
1 St1-flg. NA Tür nach DIN EN 179
Panik-Funktion: E
Türhöhe ca. 2500 mm
2 Stbodentiefe Festfelder
3 StKipp-Oberlichtflügel

Oberlicht-Beschlag:  wie in Position 11.2.2.1
beschrieben ausführen.

Türbeschlag 1-fl. Tür:
4 Stück 3-teilige Aluminium-Rollentürbänder der
Gebrauchsklasse 4 (sehr starker Gebrauch) nach DIN EN
1935, Korrosionsbeständigkeit der Klasse 4 nach DIN EN
1670, Bandklasse 14 nach DIN EN 1935, Mechanische
Beanspruchung der Klasse 8 nach DIN EN 12400, Abmessung
22  x 200 mm, einzubauen. Die gesamte Technik für die
sichere Verankerung und die Feinjustierung ist im
Türfalz angeordnet. In die Hohlkammern der
Rahmenprofile sind entsprechende - zum System gehörende
- Futterplatten und Klemmanker einzubringen. Ohne den
Türflügel auszuhängen, kann eine Feinjustierung - in
der Höhe bis 4 mm und seitlich bis -1,5 / +1,5 mm -
vorgenommen werden.
Sicherungsbolzen entsprechend des Systemprüfzeugnisses.
Profilzylinder mit Bohr- und Ziehschutz, Klasse 2 nach
DIN 18252 und Aufbohrschutz.
1 Stück  Mehrfachverriegelung,
Schwenkhaken-Bolzenschloss, Hauptriegel und 2
Schwenkriegel und 2 Rundbolzen, mit Wechsel,
Schließleiste. Vorgerichtet für Profilzylinder.
1 Stück Edelstahl-Türdrücker innen nach DIN 18273 mit
Rosetten und Profilzylinderrosette aus Edelstahl.
1 Stück Edelstahl Knauf außen, gekröpft
1 Stück Gleitschienenobentürschließer für
barrierefreie, leicht zu öffnende 1-flügelige Türen bis
1400 mm Flügelbreite und Gleitschiene, Schließergröße
entsprechend der Türflügelbreite (Schließkraft
einstellbar EN 3-5), Hydraulischer Endschlag und
Schließgeschwindigkeit einstellbar, Integrierte
Öffnungsdämpfung und optische Schließkraftanzeige
1 Stück unterer durchlaufender Außenanschlag mit
Dichtung für das Sockelprofil + mittlere Abdichtung
1 Stück barrierefreie Türschwelle
1 Stück Türpuffer mit Feststellung

Bauanschluss:
Der Baukörper ist zweischalig ausgebildet. Die Elemente
sind in der Tragebene einzubauen. Auf der Außenseite
wird nach dem Einbau der Elemente eine Vorhangfassade
aufgebracht.
Die Anschlussfuge zwischen Blendrahmen und Baukörper
ist mit Multifunktionsdichtband (innen dampfdichte und
außen wind- und regendicht) abzudichten.
Der Fußpunkt der Fenster ist gemäß DIN 18040-2
"Barrierefreies Bauen" sowie MBO § 50 auszuführen. Die
Höhe der Schwellenausbildung im Türbereich beträgt
maximal 20 mm. Die Höhe des Fußbodenaufbaues beträgt
ca. 200 mm. Der Anschluss unten im Bereich der Türen
ist mit einer zum System gehörenden Bodenschwelle und
einer Trennschiene auszustatten.
Im Fußpunkt der Türkonstruktion ist eine mehrteilige
Basiskonstruktion, entsprechend der Höhe des
Fußbodenaufbaues, aus Aluminiumrahmen- und KS-Profilen
(Mehrkammer-Hohlprofile) einzubauen. Die
KS-Basiskonstruktion ist mit verzinkten Stahlrohren
auszusteifen. Der Bereich zwischen dem KS-Basisprofil
und dem Rohfußboden ist zu unterfüttern und vollflächig
mit Wärmedämmung auszufüllen. Die innere Anschlussfuge
an den bauseitigen Bodenbelag ist mit dauerelastischen
Dichtstoffen zu versiegeln.
Auf der Innenseite ist die Basiskonstruktion für den
Anschluss der bauseitigen Fußbodenkonstruktion
vorzurichten. Der Bereich zwischen Fußbodenbelag und
Basiskonstruktion ist mit Wärmedämmung zu verfüllen und
die innere Anschlussfuge an den bauseitigen inneren
Bodenbelag ist mit dauerelastischen Dichtstoffen zu
versiegeln.
Auf der Außenseite erfolgt die Abdichtung mit einer an
der Basiskonstruktion befestigten Dichtungsfolie, die
bis auf den tragenden Baukörper zurückzuführen und dort
zu verkleben ist.
Endgültige Ausführung gemäß Detailplanung des
Architekten.

Verglasung: wie in Position 11.2.2.1 beschrieben
ausführen. Die Tür erhält aber nur
ein 2-fach Isolierglas mit Ug <= 1,1 W/m²K.

Oberflächenausführung: wie in Position 11.2.2.1
beschrieben ausführen.

Alle Komponenten müssen den Anforderungen des
Systemgebers entsprechen.

Komplett einschließlich, Verglasungen, Ausfachung und
aller erforderlichen Beschläge etc. liefern und
montieren.

Endgültige Ausführung in Abstimmung mit dem Architekten
gem. Systemvorgabe Fassadenhersteller.

Erforderliche Anforderungen aus den Leitbeschreibungen
und Vorbemerkungen sind mit einzukalkulieren.
Menge: 2,000 St

*Hinweis*
Obergeschoss

**11.2.2.14 Alu-Fenster-Element F1.02**
Alu-Fenster-Elemente
mit Gesamtwärmedämmwert Uw<= 1,10 W/m²K

Abmessung ca.:1390 mm x 3135 mm

Einbauort: Obergeschoss
Ansicht: West
Element: F1.02

Konstruktion: hochwärmegedämmte Fensterkonstruktion
gemäß Beschreibung in den Vorbemerkungen in System 1

Profilansichtsbreiten ( außen):
Blendrahmen ca. 80 mm Pfosten/Riegel ca. 105 mm incl.
Statikteil gemäß stat. Erfordernis und Fensterflügel
ca. 40 mm

Aufteilung nach beiliegender Ansicht in:
2 Stbodentiefe Festfelder
2 StKipp-Oberlichtflügel

Besonderheiten:
- Der obere Blendrahmen ist mindestens auf 250 mm Höhe
aufzudoppeln.
- Das Gestänge der Kipp-Oberlichter ist mit
Verlängerung und Gesimsumlenkung bis auf ca. 1,30 m
OKFF Treppenpodest herunterzuführen.

Bauanschluss: wie in Position11.2.2.1 beschrieben
ausführen.
Verglasung: wie in Position11.2.2.1 beschrieben
ausführen.
Oberflächenausführung: wie in Position11.2.2.1
beschrieben ausführen.

Komplett einschließlich, Verglasungen, Ausfachung und
aller erforderlichen Beschläge etc. liefern und
montieren.

Endgültige Ausführung in Abstimmung mit dem Architekten
gem. Systemvorgabe Fassadenhersteller.

Erforderliche Anforderungen aus den Leitbeschreibungen
und Vorbemerkungen sind mit einzukalkulieren.
Menge: 1,000 St

**11.2.2.15 Alu-Fenster-Element F1.03**
Alu-Fenster-Elemente
mit Gesamtwärmedämmwert Uw<= 1,10 W/m²K

Bewertetes Schalldämmmaß nach DIN 4109 max Rw,p=33 dB
für das Gesamtelement
Schallschutzklasse : SSK3

Abmessung ca.:2630 mm x 2950 mm zzgl. Bodeneinstand

Einbauort: Obergeschoss
Ansicht: West
Element: F1.03

Konstruktion: hochwärmegedämmte Fensterkonstruktion
gemäß Beschreibung in den Vorbemerkungen in System 1

Profilansichtsbreiten ( außen):
Blendrahmen ca. 80 mm Pfosten/Riegel ca. 105 mm incl.
Statikteil gemäß stat. Erfordernis und Fensterflügel
ca. 40 mm

Aufteilung nach beiliegender Ansicht in:
1 Stunterer durchlaufender gedämmter
Fußpunktanschluss ca. 185 mm hoch
4 Stbodentiefe absturzsichernde Festfelder
4 StDK-Flügel

Besonderheiten:
- Der obere Blendrahmen ist mindestens auf 250 mm Höhe
aufzudoppeln (im Bereich des Raffstorekastens).

DK-Fensterbeschlag:
Verdecktliegender Dreh-Kipp-Beschlag mit
Einhandbedienung, für Flügellasten bis 160 kg und einem
Öffnungswinkel in Drehstellung von 90°
Der Beschlag ist mit einer in Dreh- und in Kippstellung
wirksamen Fehlbedienungssperre ausgestattet.
Die Anzahl und Ausführung der Verriegelungspunkte
(Riegelstücke) ist in Abhängigkeit der Größe des
Flügels und der Belastung sowie der erforderlichen
Wiederstandsklasse, Anhand der Systemvorgaben
vorzunehmen.
Die Öffnungsweite der Flügel in Drehstellung beträgt
maximal 180°.
Durch Montage eines zusätzlichen Anschlages ist der
Öffnungswinkel, der Einbausituation angepasst, auf 90°
zu begrenzen.
Korrosionsschutz des Grundbeschlages nach DIN EN 1670:
Klasse 5
Bedienkräfte nach DIN EN 13115:  Klasse 2
Dauerfunktion nach DIN EN 12400:  Klasse 2
Zusätzlich ist ein dämpfender Öffnungsbegrenzer
einzusetzen.
Edelstahl-Fenstergriff:
Das Getriebe wird in den Falz eingebaut.
Das Fenstergriff-Getriebe ist mit Rastpunkten in Dreh-,
Verschluss- und Kippstellung ausgestattet.

Bauanschluss: wie in Position 11.2.2.1 beschrieben
ausführen, hier
aber mit 185 mm hohen Fußbodenaufbau.
Verglasung: wie in Position 11.2.2.1 beschrieben
ausführen, hier aber
Brüstungsscheiben absturzsichernd nach DIN 18008 Teil
4.
Oberflächenausführung: wie in Position 11.2.2.1
beschrieben ausführen

Komplett einschließlich, Verglasungen, Ausfachung und
aller erforderlichen Beschläge etc. liefern und
montieren.

Endgültige Ausführung in Abstimmung mit dem Architekten
gem. Systemvorgabe Fassadenhersteller.

Erforderliche Anforderungen aus den Leitbeschreibungen
und Vorbemerkungen sind mit einzukalkulieren.
Menge: 1,000 St

**11.2.2.16 Alu-Fenster-Element F1.04**
Alu-Fenster-Elemente
mit Gesamtwärmedämmwert Uw<= 1,10 W/m²K

Bewertetes Schalldämmmaß nach DIN 4109 max Rw,p=33 dB
für das Gesamtelement
Schallschutzklasse : SSK3

Abmessung ca.:3880 mm x 2950 mm zzgl. Bodeneinstand

Einbauort: Obergeschoss
Ansicht: West
Element: F1.04

Konstruktion: hochwärmegedämmte Fensterkonstruktion
gemäß Beschreibung in den Vorbemerkungen in System 1

Profilansichtsbreiten ( außen):
Blendrahmen ca. 80 mm Pfosten/Riegel ca. 105 mm incl.
Statikteil gemäß stat. Erfordernis und Fensterflügel
ca. 40 mm

Aufteilung nach beiliegender Ansicht in:
1 Stunterer durchlaufender gedämmter
Fußpunktanschluss ca. 185 mm hoch
6 Stbodentiefe absturzsichernde Festfelder
6 StDK-Flügel

Besonderheiten:
- Der obere Blendrahmen ist mindestens auf 250 mm Höhe
aufzudoppeln (im Bereich des Raffstorekastens).
- Das Element ist als Fensterband auszuführen. Die
Kopplungsstöße sind mit systemgebundenen,
wärmegedämmten Aluminium-Kopplungsprofilen und
entsprechenden Dichtungen auszuführen. Dehnungen
(Dilatation) und Formänderungen der Fensterelemente
müssen in allen Ebenen sicher und geräuschfrei in den
Anschlüssen und Stößen aufgenommen werden können.

DK-Fensterbeschlag + Fenstergriff: wie in Position
11.2.2.19 beschrieben ausführen

Bauanschluss: wie in Position 11.2.2.16 beschrieben
ausführen, hier aber mit 185 mm hohen Fußbodenaufbau.

Verglasung:  wie in Position 11.2.2.1 beschrieben
ausführen, hier aber Brüstungsscheiben absturzsichernd
nach DIN 18008 Teil 4.

Oberflächenausführung:  wie in Position 11.2.2.1
beschrieben ausführen.

Alle Komponenten müssen den Anforderungen des
Systemgebers entsprechen.

Komplett einschließlich, Verglasungen, Ausfachung und
aller erforderlichen Beschläge etc. liefern und
montieren.

Endgültige Ausführung in Abstimmung mit dem Architekten
gem. Systemvorgabe Fassadenhersteller.

Erforderliche Anforderungen aus den Leitbeschreibungen
und Vorbemerkungen sind mit einzukalkulieren.
Menge: 1,000 St

**11.2.2.17 Alu-Fenster-Element F1.05**
Alu-Fenster-Elemente
mit Gesamtwärmedämmwert Uw<= 1,10 W/m²K

Bewertetes Schalldämmmaß nach DIN 4109 max Rw,p=32 dB
für das Gesamtelement
Schallschutzklasse : SSK2

Abmessung ca.:5570 mm x 2950 mm zzgl. Bodeneinstand

Einbauort: Obergeschoss
Ansicht: Nord
Element: F1.05

Konstruktion: hochwärmegedämmte Fensterkonstruktion
gemäß Beschreibung in den Vorbemerkungen in System 1

Profilansichtsbreiten ( außen):
Blendrahmen ca. 80 mm Pfosten/Riegel ca. 105 mm incl.
Statikteil gemäß stat. Erfordernis und Fensterflügel
ca. 40 mm

Aufteilung nach beiliegender Ansicht in:
1 Stunterer durchlaufender gedämmter
Fußpunktanschluss ca. 185 mm hoch
8 Stbodentiefe absturzsichernde Festfelder
8 StDK-Flügel

Besonderheiten:
- Der obere Blendrahmen ist mindestens auf 250 mm Höhe
aufzudoppeln (im Bereich des Raffstorekastens).
- Das Element ist als Fensterband auszuführen. Die
Kopplungsstöße sind mit systemgebundenen,
wärmegedämmten Aluminium-Kopplungsprofilen und
entsprechenden Dichtungen auszuführen. Dehnungen
(Dilatation) und Formänderungen der Fensterelemente
müssen in allen Ebenen sicher und geräuschfrei in den
Anschlüssen und Stößen aufgenommen werden können.

DK-Fensterbeschlag + Fenstergriff: wie in Position
11.2.2.19 beschrieben ausführen

Bauanschluss: wie in Position 11.2.2.16 beschrieben
ausführen, hier aber mit 185 mm hohen Fußbodenaufbau.

Verglasung:  wie in Position 11.2.2.1 beschrieben
ausführen, hier aber Brüstungsscheiben absturzsichernd
nach DIN 18008 Teil 4.

Oberflächenausführung:  wie in Position 11.2.2.1
beschrieben ausführen.

Alle Komponenten müssen den Anforderungen des
Systemgebers entsprechen.

Komplett einschließlich, Verglasungen, Ausfachung und
aller erforderlichen Beschläge etc. liefern und
montieren.

Endgültige Ausführung in Abstimmung mit dem Architekten
gem. Systemvorgabe Fassadenhersteller.

Erforderliche Anforderungen aus den Leitbeschreibungen
und Vorbemerkungen sind mit einzukalkulieren.
Menge: 1,000 St

**11.2.2.18 Alu-Fenster-Element F1.06**
Alu-Fenster-Elemente
mit Gesamtwärmedämmwert Uw<= 1,10 W/m²K

Abmessung ca.:1490 mm x 2950 mm zzgl. Bodeneinstand

Einbauort: Obergeschoss
Ansicht: Nord
Element: F1.06

Konstruktion: hochwärmegedämmte Fensterkonstruktion
gemäß Beschreibung in den Vorbemerkungen in System 1

Profilansichtsbreiten ( außen):
Blendrahmen ca. 80 mm Pfosten/Riegel ca. 105 mm incl.
Statikteil gemäß stat. Erfordernis und Fensterflügel
ca. 40 mm

Aufteilung nach beiliegender Ansicht in:
1 Stunterer durchlaufender gedämmter
Fußpunktanschluss ca. 185 mm hoch
2 Stbodentiefe absturzsichernde Festfelder
2 StDK-Flügel

Besonderheiten:
- Der obere Blendrahmen ist mindestens auf 250 mm Höhe
aufzudoppeln (im Bereich des Raffstorekastens).

DK-Fensterbeschlag + Fenstergriff: wie in Position
11.2.2.19 beschrieben ausführen

Bauanschluss: wie in Position 11.2.2.16 beschrieben
ausführen, hier aber mit 185 mm hohen Fußbodenaufbau.

Verglasung:  wie in Position 11.2.2.1 beschrieben
ausführen, hier aber Brüstungsscheiben absturzsichernd
nach DIN 18008 Teil 4.

Oberflächenausführung:  wie in Position 11.2.2.1
beschrieben ausführen.
Alle Komponenten müssen den Anforderungen des
Systemgebers entsprechen.

Komplett einschließlich, Verglasungen, Ausfachung und
aller erforderlichen Beschläge etc. liefern und
montieren.

Endgültige Ausführung in Abstimmung mit dem Architekten
gem. Systemvorgabe Fassadenhersteller.

Erforderliche Anforderungen aus den Leitbeschreibungen
und Vorbemerkungen sind mit einzukalkulieren.
Menge: 1,000 St

**11.2.2.19 Alu-Fenster-Element F1.07**
Alu-Fenster-Elemente
mit Gesamtwärmedämmwert Uw<= 1,10 W/m²K

Bewertetes Schalldämmmaß nach DIN 4109 max Rw,p=32 dB
für das Gesamtelement
Schallschutzklasse : SSK2

Abmessung ca.:8045 mm x 2950 mm zzgl. Bodeneinstand

Einbauort: Obergeschoss
Ansicht: Nord
Element: F1.07

Konstruktion: hochwärmegedämmte Fensterkonstruktion
gemäß Beschreibung in den Vorbemerkungen in System 1

Profilansichtsbreiten ( außen):
Blendrahmen ca. 80 mm Pfosten/Riegel ca. 105 mm incl.
Statikteil gemäß stat. Erfordernis und Fensterflügel
ca. 40 mm

Aufteilung nach beiliegender Ansicht in:
1 Stunterer durchlaufender gedämmter
Fußpunktanschluss ca. 185 mm hoch
6 Stbodentiefe absturzsichernde Festfelder
6 StDK-Flügel
Besonderheiten:
- Der obere Blendrahmen ist mindestens auf 250 mm Höhe
aufzudoppeln (im Bereich des Raffstorekastens).
- Das Element ist als Fensterband auszuführen. Die
Kopplungsstöße sind mit systemgebundenen,
wärmegedämmten Aluminium-Kopplungsprofilen und
entsprechenden Dichtungen auszuführen. Dehnungen
(Dilatation) und Formänderungen der Fensterelemente
müssen in allen Ebenen sicher und geräuschfrei in den
Anschlüssen und Stößen aufgenommen werden können.

DK-Fensterbeschlag + Fenstergriff: wie in Position
11.2.2.19 beschrieben ausführen

Bauanschluss: wie in Position 11.2.2.16 beschrieben
ausführen, hier aber mit 185 mm hohen Fußbodenaufbau.

Verglasung:  wie in Position 11.2.2.1 beschrieben
ausführen, hier aber Brüstungsscheiben absturzsichernd
nach DIN 18008 Teil 4.

Oberflächenausführung:  wie in Position 11.2.2.1
beschrieben ausführen.
Alle Komponenten müssen den Anforderungen des
Systemgebers entsprechen.

Komplett einschließlich, Verglasungen, Ausfachung und
aller erforderlichen Beschläge etc. liefern und
montieren.

Endgültige Ausführung in Abstimmung mit dem Architekten
gem. Systemvorgabe Fassadenhersteller.

Erforderliche Anforderungen aus den Leitbeschreibungen
und Vorbemerkungen sind mit einzukalkulieren.
Menge: 1,000 St

**11.2.2.20 Alu-Fenster-Element F1.08**
Alu-Fenster-Elemente
mit Gesamtwärmedämmwert Uw<= 1,10 W/m²K

Abmessung ca.:1455 mm x 2950 mm zzgl. Bodeneinstand

Einbauort: Obergeschoss
Ansicht: Nord
Element: F1.08

Konstruktion: hochwärmegedämmte Fensterkonstruktion
gemäß Beschreibung in den Vorbemerkungen in System 1

Profilansichtsbreiten ( außen):
Blendrahmen ca. 80 mm Pfosten/Riegel ca. 105 mm incl.
Statikteil gemäß stat. Erfordernis und Fensterflügel
ca. 40 mm

Aufteilung nach beiliegender Ansicht in:
1 Stunterer durchlaufender gedämmter
Fußpunktanschluss ca. 185 mm hoch
1 Stbodentiefes absturzsicherndes Festfeld
1 StDK-Flügel

Besonderheiten:
- Der obere Blendrahmen ist mindestens auf 250 mm Höhe
aufzudoppeln (im Bereich des Raffstorekastens).

DK-Fensterbeschlag + Fenstergriff: wie in Position
11.2.2.19 beschrieben ausführen

Bauanschluss: wie in Position 11.2.2.16 beschrieben
ausführen, hier aber mit 185 mm hohen Fußbodenaufbau.

Verglasung:  wie in Position 11.2.2.1 beschrieben
ausführen, hier aber Brüstungsscheiben absturzsichernd
nach DIN 18008 Teil 4.

Oberflächenausführung:  wie in Position 11.2.2.1
beschrieben ausführen.

Alle Komponenten müssen den Anforderungen des
Systemgebers entsprechen.

Komplett einschließlich, Verglasungen, Ausfachung und
aller erforderlichen Beschläge etc. liefern und
montieren.

Endgültige Ausführung in Abstimmung mit dem Architekten
gem. Systemvorgabe Fassadenhersteller.

Erforderliche Anforderungen aus den Leitbeschreibungen
und Vorbemerkungen sind mit einzukalkulieren.
Menge: 1,000 St

**11.2.2.21 Alu-Fenster-Element F1.09**
Alu-Fenster-Elemente
mit Gesamtwärmedämmwert Uw<= 1,10 W/m²K

Bewertetes Schalldämmmaß nach DIN 4109 max Rw,p=32 dB
für das Gesamtelement
Schallschutzklasse : SSK2

Abmessung ca.:1390 mm x 2950 mm zzgl. Bodeneinstand

Einbauort: Obergeschoss
Ansicht: Nord
Element: F1.09

Konstruktion: hochwärmegedämmte Fensterkonstruktion
gemäß Beschreibung in den Vorbemerkungen in System 1

Profilansichtsbreiten ( außen):
Blendrahmen ca. 80 mm Pfosten/Riegel ca. 105 mm incl.
Statikteil gemäß stat. Erfordernis und Fensterflügel
ca. 40 mm

Aufteilung nach beiliegender Ansicht in:
1 Stunterer durchlaufender gedämmter
Fußpunktanschluss ca. 185 mm hoch
1 Stbodentiefes absturzsicherndes Festfeld
1 StDK-Flügel

Besonderheiten:
- Der obere Blendrahmen ist mindestens auf 250 mm Höhe
aufzudoppeln (im Bereich des Raffstorekastens).

DK-Fensterbeschlag + Fenstergriff: wie in Position
11.2.2.19 beschrieben ausführen

Bauanschluss: wie in Position 11.2.2.16 beschrieben
ausführen, hier aber mit 185 mm hohen Fußbodenaufbau.

Verglasung: wie in Position 11.2.2.1 beschrieben
ausführen, hier aber Brüstungsscheiben absturzsichernd
nach DIN 18008 Teil 4.

Oberflächenausführung:  wie in Position 11.2.2.1
beschrieben ausführen.

Alle Komponenten müssen den Anforderungen des
Systemgebers entsprechen.

Komplett einschließlich, Verglasungen, Ausfachung und
aller erforderlichen Beschläge etc. liefern und
montieren.

Endgültige Ausführung in Abstimmung mit dem Architekten
gem. Systemvorgabe Fassadenhersteller.

Erforderliche Anforderungen aus den Leitbeschreibungen
und Vorbemerkungen sind mit einzukalkulieren.
Menge: 1,000 St

**11.2.2.22 Alu-Fenster-Element F1.10**
Alu-Fenster-Elemente
mit Gesamtwärmedämmwert Uw<= 1,10 W/m²K

Bewertetes Schalldämmmaß nach DIN 4109 max Rw,p=32 dB
für das Gesamtelement
Schallschutzklasse : SSK2

Abmessung ca.:1490 mm x 2950 mm zzgl. Bodeneinstand

Einbauort: Obergeschoss
Ansicht: Nord
Element: F1.10

Konstruktion: hochwärmegedämmte Fensterkonstruktion
gemäß Beschreibung in den Vorbemerkungen in System 1

Profilansichtsbreiten ( außen):
Blendrahmen ca. 80 mm Pfosten/Riegel ca. 105 mm incl.
Statikteil gemäß stat. Erfordernis und Fensterflügel
ca. 40 mm

Aufteilung nach beiliegender Ansicht in:
1 Stunterer durchlaufender gedämmter
Fußpunktanschluss ca. 185 mm hoch
2 Stbodentiefe absturzsichernde Festfelder
2 StDK-Flügel

Besonderheiten:
- Der obere Blendrahmen ist mindestens auf 250 mm Höhe
aufzudoppeln (im Bereich des Raffstorekastens).

DK-Fensterbeschlag + Fenstergriff: wie in Position
11.2.2.19 beschrieben ausführen

Bauanschluss: wie in Position 11.2.2.16 beschrieben
ausführen, hier aber mit 185 mm hohen Fußbodenaufbau.

Verglasung:  wie in Position 11.2.2.1 beschrieben
ausführen, hier aber Brüstungsscheiben absturzsichernd
nach DIN 18008 Teil 4.

Oberflächenausführung:  wie in Position 11.2.2.1
beschrieben ausführen.

Alle Komponenten müssen den Anforderungen des
Systemgebers entsprechen.

Komplett einschließlich, Verglasungen, Ausfachung und
aller erforderlichen Beschläge etc. liefern und
montieren.

Endgültige Ausführung in Abstimmung mit dem Architekten
gem. Systemvorgabe Fassadenhersteller.

Erforderliche Anforderungen aus den Leitbeschreibungen
und Vorbemerkungen sind mit einzukalkulieren.
Menge: 1,000 St

**11.2.2.23 Alu-Fenster-Element F1.11**
Alu-Fenster-Elemente
mit Gesamtwärmedämmwert Uw<= 1,10 W/m²K

Bewertetes Schalldämmmaß nach DIN 4109 max Rw,p=32 dB
für das Gesamtelement
Schallschutzklasse : SSK2

Abmessung ca.:4210 mm x 2950 mm zzgl. Bodeneinstand

Einbauort: Obergeschoss
Ansicht: Nord
Element: F1.11

Konstruktion: hochwärmegedämmte Fensterkonstruktion
gemäß Beschreibung in den Vorbemerkungen in System 1

Profilansichtsbreiten ( außen):
Blendrahmen ca. 80 mm Pfosten/Riegel ca. 105 mm incl.
Statikteil gemäß stat. Erfordernis und Fensterflügel
ca. 40 mm

Aufteilung nach beiliegender Ansicht in:
1 Stunterer durchlaufender gedämmter
Fußpunktanschluss ca. 185 mm hoch
6 Stbodentiefe absturzsichernde Festfelder
6 StDK-Flügel

Besonderheiten:
- Der obere Blendrahmen ist mindestens auf 250 mm Höhe
aufzudoppeln (im Bereich des Raffstorekastens).
- Das Element ist als Fensterband auszuführen. Die
Kopplungsstöße sind mit systemgebundenen,
wärmegedämmten Aluminium-Kopplungsprofilen und
entsprechenden Dichtungen auszuführen. Dehnungen
(Dilatation) und Formänderungen der Fensterelemente
müssen in allen Ebenen sicher und geräuschfrei in den
Anschlüssen und Stößen aufgenommen werden können.

DK-Fensterbeschlag + Fenstergriff: wie in Position
11.2.2.19 beschrieben ausführen

Bauanschluss: wie in Position 11.2.2.16 beschrieben
ausführen, hier aber mit 185 mm hohen Fußbodenaufbau.

Verglasung:  wie in Position 11.2.2.1 beschrieben
ausführen, hier aber Brüstungsscheiben absturzsichernd
nach DIN 18008 Teil 4.

Oberflächenausführung:  wie in Position 11.2.2.1
beschrieben ausführen.

Alle Komponenten müssen den Anforderungen des
Systemgebers entsprechen.

Komplett einschließlich, Verglasungen, Ausfachung und
aller erforderlichen Beschläge etc. liefern und
montieren.

Endgültige Ausführung in Abstimmung mit dem Architekten
gem. Systemvorgabe Fassadenhersteller.

Erforderliche Anforderungen aus den Leitbeschreibungen
und Vorbemerkungen sind mit einzukalkulieren.
Menge: 1,000 St

**11.2.2.24 Alu-Fenster-Element F1.12**
Alu-Fenster-Elemente
mit Gesamtwärmedämmwert Uw<= 1,10 W/m²K
Bewertetes Schalldämmmaß nach DIN 4109 max Rw,p=32 dB
für das Gesamtelement
Schallschutzklasse : SSK2

Abmessung ca.:3895 mm x 2950 mm zzgl. Bodeneinstand

Einbauort: Obergeschoss
Ansicht: Ost
Element: F1.12

Konstruktion: hochwärmegedämmte Fensterkonstruktion
gemäß Beschreibung in den Vorbemerkungen in System 1

Profilansichtsbreiten ( außen):
Blendrahmen ca. 80 mm Pfosten/Riegel ca. 105 mm incl.
Statikteil gemäß stat. Erfordernis und Fensterflügel
ca. 40 mm

Aufteilung nach beiliegender Ansicht in:
1 Stunterer durchlaufender gedämmter
Fußpunktanschluss ca. 185 mm hoch
6 Stbodentiefe absturzsichernde Festfelder
6 StDK-Flügel

Besonderheiten:
- Der obere Blendrahmen ist mindestens auf 250 mm Höhe
aufzudoppeln (im Bereich des Raffstorekastens).
- Das Element ist als Fensterband auszuführen. Die
Kopplungsstöße sind mit systemgebundenen,
wärmegedämmten Aluminium-Kopplungsprofilen und
entsprechenden Dichtungen auszuführen. Dehnungen
(Dilatation) und Formänderungen der Fensterelemente
müssen in allen Ebenen sicher und geräuschfrei in den
Anschlüssen und Stößen aufgenommen werden können.

DK-Fensterbeschlag + Fenstergriff: wie in Position
11.2.2.19 beschrieben ausführen

Bauanschluss: wie in Position 11.2.2.16 beschrieben
ausführen, hier aber mit 185 mm hohen Fußbodenaufbau.

Verglasung:  wie in Position 11.2.2.1 beschrieben
ausführen, hier aber Brüstungsscheiben absturzsichernd
nach DIN 18008 Teil 4.

Oberflächenausführung:  wie in Position 11.2.2.1
beschrieben ausführen.

Alle Komponenten müssen den Anforderungen des
Systemgebers entsprechen.

Komplett einschließlich, Verglasungen, Ausfachung und
aller erforderlichen Beschläge etc. liefern und
montieren.

Endgültige Ausführung in Abstimmung mit dem Architekten
gem. Systemvorgabe Fassadenhersteller.

Erforderliche Anforderungen aus den Leitbeschreibungen
und Vorbemerkungen sind mit einzukalkulieren.
Menge: 1,000 St

**11.2.2.25 Alu-Fenster-Element F1.13, F1.14, F1.15**
Alu-Fenster-Elemente
mit Gesamtwärmedämmwert Uw<= 1,10 W/m²K

Abmessung ca.:710 mm x 3135 mm
BRH ca.:2,25 m OKFF Podest

Einbauort: Obergeschoss
Ansicht: Ost
Element: F1.13, F1.14, F1.15

Konstruktion: hochwärmegedämmte Fensterkonstruktion
gemäß Beschreibung in den Vorbemerkungen in System 1

Profilansichtsbreiten ( außen):
Blendrahmen ca. 80 mm, Riegel ca. 85 mm

Aufteilung nach beiliegender Ansicht in:
2 StFestfelder

Besonderheiten:
- Der obere Blendrahmen ist mindestens auf 250 mm Höhe
aufzudoppeln.

Bauanschluss: wie in Position11.2.2.1 beschrieben
ausführen.
Verglasung: wie in Position11.2.2.1 beschrieben
ausführen.
Oberflächenausführung: wie in Position11.2.2.1
beschrieben ausführen.

Alle Komponenten müssen den Anforderungen des
Systemgebers entsprechen.

Komplett einschließlich, Verglasungen, Ausfachung und
aller erforderlichen Beschläge etc. liefern und
montieren.

Endgültige Ausführung in Abstimmung mit dem Architekten
gem. Systemvorgabe Fassadenhersteller.

Erforderliche Anforderungen aus den Leitbeschreibungen
und Vorbemerkungen sind mit einzukalkulieren.
Menge: 3,000 St

**11.2.2.26 Alu-Fenster-Element F1.16**
Alu-Fenster-Elemente
als mechanisches RWA-Element über Obrlichtbeschlag
mit Gesamtwärmedämmwert Uw<= 1,10 W/m²K

Abmessung ca.:710 mm x 3135 mm zzgl. Bodeneinstand
Erdforderlicher Lüftungsquerschnitt mind. 0,5 m² bzw.
1% der Grundfläche mit Motor

Einbauort: Obergeschoss
Ansicht: Ost
Element: F1.16

Konstruktion: hochwärmegedämmte Fensterkonstruktion
gemäß Beschreibung in den Vorbemerkungen in System 1

Profilansichtsbreiten ( außen):
Blendrahmen ca. 80 mm, Riegel ca. 85 mm und
Fensterflügel ca. 40 mm

Aufteilung nach beiliegender Ansicht in:
1 Stunterer durchlaufender gedämmter
Fußpunktanschluss ca. 185 mm hoch
1 Stbodentiefes absturzsicherndes Festfeld
1 StKipp-Oberlichtflügel

Besonderheiten:
- Der obere Blendrahmen ist mindestens auf 250 mm Höhe
aufzudoppeln.
- Das Gestänge der Kipp-Oberlichter ist mit
Verlängerung und Gesimsumlenkung bis auf ca. 1,30 m
OKFF Treppenpodest herunterzuführen.

DK-Fensterbeschlag + Fenstergriff: wie in Position
11.2.2.19 beschrieben ausführen

Bauanschluss: wie in Position 11.2.2.16 beschrieben
ausführen, hier aber mit 185 mm hohen Fußbodenaufbau.

Verglasung:  wie in Position 11.2.2.1 beschrieben
ausführen, hier aber Brüstungsscheiben absturzsichernd
nach DIN 18008 Teil 4.

Oberflächenausführung:  wie in Position 11.2.2.1
beschrieben ausführen.

Alle Komponenten müssen den Anforderungen des
Systemgebers entsprechen.

Komplett einschließlich, Verglasungen, Ausfachung und
aller erforderlichen Beschläge etc. liefern und
montieren.

Endgültige Ausführung in Abstimmung mit dem Architekten
gem. Systemvorgabe Fassadenhersteller.

Erforderliche Anforderungen aus den Leitbeschreibungen
und Vorbemerkungen sind mit einzukalkulieren.
Menge: 1,000 St

**11.2.2.27 Alu-Fenster-Element F1.01, F1.17**
Alu-Fenster-Elemente
als mechanisches RWA-Element über Obrlichtbeschlag
mit Gesamtwärmedämmwert Uw<= 1,10 W/m²K

Abmessung ca.:710 mm x 2950 mm zzgl. Bodeneinstand
Erdforderlicher Lüftungsquerschnitt mind. 0,5 m² bzw.
1% der Grundfläche mit Motor

Einbauort: Obergeschoss
Ansicht: Ost
Element: F1.01, F1.17

Konstruktion: hochwärmegedämmte Fensterkonstruktion
gemäß Beschreibung in den Vorbemerkungen in System 1

Profilansichtsbreiten ( außen):
Blendrahmen ca. 80 mm, Riegel ca. 85 mm und
Fensterflügel ca. 40 mm

Aufteilung nach beiliegender Ansicht in:
1 Stunterer durchlaufender gedämmter
Fußpunktanschluss ca. 185 mm hoch
1 Stbodentiefes absturzsicherndes Festfeld
1 StKipp-Oberlichtflügel

Besonderheiten:
- Der obere Blendrahmen ist mindestens auf 250 mm Höhe
aufzudoppeln.
- Das Gestänge der Kipp-Oberlichter ist mit
Verlängerung und Gesimsumlenkung bis auf ca. 1,30 m
OKFF Treppenpodest herunterzuführen.

DK-Fensterbeschlag + Fenstergriff: wie in Position
11.2.2.19 beschrieben ausführen

Bauanschluss: wie in Position 11.2.2.16 beschrieben
ausführen, hier aber mit 185 mm hohen Fußbodenaufbau.

Verglasung:  wie in Position 11.2.2.1 beschrieben
ausführen, hier aber Brüstungsscheiben absturzsichernd
nach DIN 18008 Teil 4.

Oberflächenausführung:  wie in Position 11.2.2.1
beschrieben ausführen.

Alle Komponenten müssen den Anforderungen des
Systemgebers entsprechen.

Komplett einschließlich, Verglasungen, Ausfachung und
aller erforderlichen Beschläge etc. liefern und
montieren.

Endgültige Ausführung in Abstimmung mit dem Architekten
gem. Systemvorgabe Fassadenhersteller.

Erforderliche Anforderungen aus den Leitbeschreibungen
und Vorbemerkungen sind mit einzukalkulieren.
Menge: 2,000 St

**11.2.2.28 Manuelles Rauchabzug-Aluminium-Lamellenfenster**
Alu Lamellen-Fenster-Element
als mechanisches RA-Element
mit Gesamtwärmedämmwert Uw<= 1,10 W/m²K

Abmessung ca.:  1010 mm x 1225 mm

Element:  F1.18

Konstruktion: Wärmegedämmtes Aluminium-
Lamellenfenster-System mit 70 mm Bautiefe,
aus thermisch getrennten Drei-Kammer Profilen,
bestehend aus stranggepresstem Aluminium
-Halbschalen-Profilen und zwei Isolierstegen
Flügel umlaufend gerahmt Lamellen standardmäßig
mittig gelagert.
Lamellenhöhe variabel zwischen 200 mm und 500 mm
verdeckt liegende Beschläge
Umlaufende Anschlagdichtungen

Aufteilung nach beiliegender Ansicht in:
1 St  Lamellenfenster
  Anzahl Reihen 1
  Anzahl Klappen:  3
  Öffnungswinkel ca.:  53°
  Ageo mind.:  0,5 m²
  Lamellenfensterkonstruktion mit
umlaufender
  Anschlagdichtungen und
Schlagregendichtheit 7A.

Lamellenfensterbeschlag:
Spezialbeschlag mit Getriebe und Handhebel.
Die Betätigung erfolgt mit einem Handhebel. Die
abgedeckte Zugstange ist bis auf ca. 1400 mm über OKFF
herunterzuführen.
Farbton: Aluminium in Alunatur (C0)

Bauanschluss:
Der Baukörper ist einschalig ausgebildet. Die Elemente
sind in der Tragebene einzubauen. Auf der Außenseite
wird nach dem Einbau der Elemente ein WDVS aufgebracht.
Die Anschlussfuge zwischen Blendrahmen und Baukörper
ist mit Multifunktionsdichtband (innen dampfdichte und
außen wind- und regendicht) abzudichten.

Im Fußpunkt werden die Elemente mit einem Basisprofil
(Mehrkammer-Hohlprofil) und einem verzinkten Stahlrohr
auf dem Stahlwinkel befestigt.
Auf der Innenseite ist die Basiskonstruktion für den
Anschluss einer bauseitigen Fensterbank vorzurichten.
Die Anschlussfuge ist mit Wärmedämmung auszufüllen und
mit dauerelastischen Dichtstoffen zu versiegeln.
Auf der Außenseite ist die Dichtungsfolie an der
Basiskonstruktion eingespannt. Die Folie ist bis auf
den tragenden Baukörper zurückzuführen und dort zu
verkleben. Zusätzlich ist eine Aluminium-Fensterbank
anzubringen - siehe separate Position.
Endgültige Ausführung gemäß Detailplanung des
Architekten.

Verglasung:
Das einzusetzende 3-fach Wärmeschutz-Isolierglas muß
gemäß Wärmebedarfsberechnung mindestens einen
Wärmedurchgangskoeffizienten von Ug<= 0,60 W/m²K mit g
<= 60% und einem thermisch verbessertem
Abstandshalter/Kunststoff- Randverbund mit Psi<=0,036
W/mK besitzen.
Glasdicken und -aufbau: innen und außen VSG nach DIN
18008.
Glasdicken und -aufbau: nach Glasstatik des AN!

Oberflächenausführung:
Farbton: als Pulverbeschichtung innen und außen in RAL
nach Wahl des AG

Alle Komponenten müssen den Anforderungen des
Systemgebers entsprechen.

Komplett einschließlich, Verglasungen, Ausfachung und
aller erforderlichen Beschläge etc. liefern und
montieren.
Menge: 1,000 St

**11.2.2.29 Aluminium Fensterbank**
Liefern und montieren Fensterbank aus stranggepresstem
Aluminiumprofil mit Schutzfolie einschl. Bordprofil,
Ausladung angepasst an Vorhangfassade, mit allseitigem
vorkomprimierten Fugendichtband, elastischer
Abdichtung, Antidröhnbeschichtung/-Masse nach DIN 4102
B1 und allen erforderlichen Befestigungsmitteln
(Fertigung nach örtlichem Aufmaß). Ein
Tropfkantenüberstand zur Fassade von 3,0 cm ist
durchgängig zu gewährleisten.Montage der Bordprofile
regendicht ausführen,Aufkantung an den Enden für
geputzte Oberflächen

Die entsprechend Herstellervorschrift erforderliche
Anzahl von Montagestücken, nichtrostenden Schrauben und
Abdeckkappen ist mitzuliefern und zu montieren,

In den Einheitspreis ist die Herstellung eines ebenen
Untergrundes einzukalkulieren (Anarbeiten mit einer
druckfesten Minerallwollplatte einschl. Ausgleich von
Schrägen Bereichen), herstellen einer zweiten
Abdichtungsebene gem. Herstellervorschrift ist
einzukalkulieren.
Anschluss an die vorhandene Verblechung außen und an
das Mauerwerk, je Einbausituation
Beim Stoßen der Bordprofile sind diese sauber
anzupassen und die Fuge mit Dichtungsmittel zu
hinterlegen.

Profildicke: ca. 2,0 mm, entsprechend Hersteller
Länge ca.:Ausführung erfolgt in unterschiedlichen
Längen zwischen ca.0,70 m -  8,05 m
Ausladung: bis ca. 40 cm
Gefälle: 5 %
Aufstellhöhe der Leibung :20mm

Einbau einer Konsole in den entsprechenden Abständen
zur Befestigung, für Ausladung bis 40 cm

Oberfläche und Farbton: Aluminium, eloxiert, pulvernasslackbeschichtet nach
RAL/NCS, nach Wahl AG.

Gew. Fabrikat: '....................'
Menge: 100,000 m

**11.2.2.30 Innere Verleistung 4-seitig**
Liefern und fachgerechtes Montieren einer inneren,
4-seitig umlaufenden Verleistung für Aluminiumfenster
zur Abdeckung und zum luftdichten raumseitigen
Abschluss der Anschlussfuge zwischen Fensterrahmen und
Baukörper. Die Ausführung hat systemkonform zum
jeweiligen Aluminium-Fenstersystem des Auftragnehmers
zu erfolgen. Die Verleistung ist umlaufend an Kopf-,
Brüstungs- und beiden Seitenteilen herzustellen.
Oberfläche und Farbton gemäß Fenstersystem bzw. nach
Bemusterung oder Architektenvorgabe. Die Befestigung
hat verdeckt und systemgerecht zu erfolgen.
Eckausbildungen sind auf Gehrung oder mit
systemzugehörigen Eckverbindern herzustellen.

Die innere Anschlussfuge ist dauerhaft luftdicht und
schalldicht auszuführen. Die Anschlussausbildung darf
die geforderten schalltechnischen Eigenschaften des
Fensterelements nicht mindern. Die Ausführung hat
mindestens die projektbezogen geforderten
Schalldämmwerte sicherzustellen. Geeignete
schalltechnisch wirksame Dichtstoffe und
Hinterfüllmaterialien sind einzusetzen. Auf Verlangen
ist ein Nachweis über die schalltechnische
Gleichwertigkeit des Anschlusses vorzulegen.

Sämtliche erforderlichen Nebenleistungen,
Befestigungsmittel, Dichtstoffe, Hinterfüllmaterialien
sowie Anpassarbeiten sind in die Position einzurechnen.
Menge: 350,000 m

##### 11.2.3 Gewerk 3 : Alu-Türelemente

*Hinweis*
System 2 - Hochwärmegedämmtes Tür-System mit 75 mm
Grundbautiefe, für besonders schwere und übergroße
Flügel mit hoher Dauerbelastung

Konstruktionsmerkmale:
Außen flächenbündige Türkonstruktion mit außen
umlaufender 7 mm Schattenfuge.
5 Kammer Profilaufbau, symmetrisch angeordnet,
bestehend aus drei Aluminiumschalen die mittels
spezieller Isolierstege ohne Dämmschäume verbunden
sind.
Die Türflügelprofile sind als Hybridverbund mit einem
großem schubfesten Anteil zwischen Innen- und
Mittelschale sowie einer entkoppelten Außenschale, als
"schubloser Verbund" auszuführen.
Die Entkopplung muss zwischen der äußeren
Aluminiumhalbschale und dem Isoliersteg erfolgen, um
den Bi-Metall-Effect zu verringern.
Die Türflügel sind mit einem 4-seitig umlaufenden, auf
Gehrung gefertigten Flügelprofil auszuführen
Die Abdichtung muss über zwei Anschlagsdichtungsebenen
erfolgen.
Das Nachrüsten einer Mitteldichtung muss gewährleistet
sein.
Die Beschlagsmontage erfolgt in der Aluminium
Mittelschale, nicht im Isoliersteg.
Eine Bauwerksbefestigung ist im Profil mittig über die
Mittelschale möglich.
Die Fußpunkte der Türen sind gemäß DIN 18040
"Barrierefreies Bauen" sowie MBO § 50 auszuführen. Die
Höhe der Schwellenausbildung beträgt maximal 20 mm.

Profile für flügelüberdeckende Füllung
Es sind Flügelprofile für den Einsatz einer
flügelüberdeckenden Türfüllung (Art und Ausführung wird
gesondert beschrieben) einzusetzen.

Profilbautiefen:
Blendrahmen, Pfosten, Riegel, Flügelrahmen (Tür):
mindestens 75 mm

Profilansichtsbreiten außen: (gemäß
Positionsbeschreibung):
Blendrahmenverbreiterung: ca. 26 bis 100 mm (je nach
Positionsbeschreibung)
Einsatzblendrahmen nach innen öffnende Tür: ca. 63 mm
Einsatzblendrahmen nach außen öffnende Tür: ca. 37 mm
Blendrahmen: ca. 76 mm
Pfosten/Riegel: ca. 108 mm
Flügelrahmen, nach außen öffnend: ca. 119 mm
Flügelrahmen, nach innen öffnend: ca. 87 mm

Angaben des Bieters
Gew. System: '....................'

*Hinweis*
Erdgeschoss

**11.2.3.01 Alu-Tür-Element 1.flg T0.03, T0.09, T0.11, T0.14**
Aluminium-Tür-Element
mit Wärmedämmwert Tür Ud<= 1,80 W/m²K

Abmessung ca.:1390 mm x 2570 mm zzgl. Bodeneinstand

Einbauort: Erdgeschoss
Ansicht: Nord,West, Süd
Element: T0.03, T0.09, T0.11, T0.14

Konstruktion: hochwärmegedämmte Türkonstruktion gemäß
Beschreibung in den Vorbemerkungen in System 2

Profilansichtsbreiten ( außen):
Blendrahmen ca. 75 mm, Türflügel ca. 120 mm und
Türsockel ca. 120 mm

Aufteilung nach beiliegender Ansicht in:
1 Stunterer durchlaufender gedämmter Fußpunktanschluss,
mit Schwellenausbildung ca. 200 mm hoch
1 St1-flg. NA Tür nach DIN EN 179
Lichte Durchgangsweite ca. 1150 mm
Panik-Funktion: E

Türbeschlag 1-fl. Tür:
4 Stück 3-teilige Aluminium-Rollentürbänder der
Gebrauchsklasse 4 (sehr starker Gebrauch) nach DIN EN
1935, Korrosionsbeständigkeit der Klasse 4 nach DIN EN
1670, Bandklasse 14 nach DIN EN 1935, Mechanische
Beanspruchung der Klasse 8 nach DIN EN 12400, Abmessung
22  x 200 mm, einzubauen. Die gesamte Technik für die
sichere Verankerung und die Feinjustierung ist im
Türfalz angeordnet. In die Hohlkammern der
Rahmenprofile sind entsprechende - zum System gehörende
- Futterplatten und Klemmanker einzubringen. Ohne den
Türflügel auszuhängen, kann eine Feinjustierung - in
der Höhe bis 4 mm und seitlich bis -1,5 / +1,5 mm -
vorgenommen werden.
Sicherungsbolzen entsprechend des Systemprüfzeugnisses.
Profilzylinder mit Bohr- und Ziehschutz, Klasse 2 nach
DIN 18252 und Aufbohrschutz.
1 Stück  Mehrfachverriegelung,
Schwenkhaken-Bolzenschloss, Hauptriegel und 2
Schwenkriegel und 2 Rundbolzen, mit Wechsel,
Schließleiste. Vorgerichtet für Profilzylinder.
1 Stück Edelstahl-Türdrücker innen nach DIN 18273 mit
Rosetten und Profilzylinderrosette aus Edelstahl.
1 Stück Edelstahl Knauf außen, gekröpft
1 Stück Gleitschienenobentürschließer für
barrierefreie, leicht zu öffnende 1-flügelige Türen bis
1400 mm Flügelbreite und Gleitschiene, Schließergröße
entsprechend der Türflügelbreite (Schließkraft
einstellbar EN 3-5), Hydraulischer Endschlag und
Schließgeschwindigkeit einstellbar, Integrierte
Öffnungsdämpfung und optische Schließkraftanzeige
1 Stück unterer durchlaufender Außenanschlag mit
Dichtung für das Sockelprofil + mittlere Abdichtung
1 Stück barrierefreie Türschwelle

Bauanschluss:
Der Baukörper ist zweischalig ausgebildet. Die Elemente
sind in der Tragebene einzubauen. Auf der Außenseite
wird nach dem Einbau der Elemente einer Vorhangfassade
aufgebracht.
Die Anschlussfuge zwischen Blendrahmen und Baukörper
ist mit Multifunktionsdichtband (innen dampfdichte und
außen wind- und regendicht) abzudichten.
Der Fußpunkt der Tür ist gemäß DIN 18040-2
"Barrierefreies Bauen" sowie MBO § 50 auszuführen. Die
Höhe der Schwellenausbildung im Türbereich beträgt
maximal 20 mm. Die Höhe des Fußbodenaufbaues beträgt
ca. 200 mm. Der Anschluss unten im Bereich der Türen
ist mit einer zum System gehörenden Bodenschwelle und
einer Trennschiene auszustatten.
Im Fußpunkt der Türkonstruktion ist eine mehrteilige
Basiskonstruktion, entsprechend der Höhe des
Fußbodenaufbaues, aus Aluminiumrahmen- und KS-Profilen
(Mehrkammer-Hohlprofile) einzubauen. Die
KS-Basiskonstruktion ist mit verzinkten Stahlrohren
auszusteifen. Der Bereich zwischen dem KS-Basisprofil
und dem Rohfußboden ist zu unterfüttern und vollflächig
mit Wärmedämmung auszufüllen. Die innere Anschlussfuge
an den bauseitigen Bodenbelag ist mit dauerelastischen
Dichtstoffen zu versiegeln.
Auf der Innenseite ist die Basiskonstruktion für den
Anschluss der bauseitigen Fußbodenkonstruktion
vorzurichten. Der Bereich zwischen Fußbodenbelag und
Basiskonstruktion ist mit Wärmedämmung zu verfüllen und
die innere Anschlussfuge an den bauseitigen inneren
Bodenbelag ist mit dauerelastischen Dichtstoffen zu
versiegeln.
Auf der Außenseite erfolgt die Abdichtung mit einer an
der Basiskonstruktion befestigten Dichtungsfolie, die
bis auf den tragenden Baukörper zurückzuführen und dort
zu verkleben ist.
Endgültige Ausführung gemäß Detailplanung des
Architekten.

Verglasung: Das einzusetzende 2-fach
Wärmeschutz-Isolierglas muß gemäß
Wärmebedarfsberechnung mindestens einen
Wärmedurchgangs- koeffizienten von Ug<= 1,10 W/m²K mit
g <= 60% und einem thermisch verbessertem
Abstandshalter/Kunststoff- Randverbund mit Psi<=0,036
W/mK besitzen.
Glasdicken und -aufbau: innen und außen VSG nach DIN
18008.
Glasdicken und -aufbau: nach Glasstatik des AN!

Oberflächenausführung: Farbton: als Pulverbeschichtung
innen und außen in RAL nach Wahl des AG

Alle Komponenten müssen den Anforderungen des
Systemgebers entsprechen.

Komplett einschließlich, Verglasungen, Ausfachung und
aller erforderlichen Beschläge etc. liefern und
montieren.

Endgültige Ausführung in Abstimmung mit dem Architekten
gem. Systemvorgabe Fassadenhersteller.

Erforderliche Anforderungen aus den Leitbeschreibungen
und Vorbemerkungen sind mit einzukalkulieren.
Menge: 4,000 St

**11.2.3.02 Alu-Tür-Element 2.flg T0.01, T0.02**
Aluminium-Tür-Element
mit Wärmedämmwert Tür Ud<= 1,80 W/m²K

Abmessung ca.:2640 mm x 2570 mm zzgl. Bodeneinstand

Einbauort: Erdgeschoss
Ansicht: Ost
Element: T0.01, T0.02

Konstruktion: hochwärmegedämmte Türkonstruktion gemäß
Beschreibung in den Vorbemerkungen in System 2

Profilansichtsbreiten ( außen):
Blendrahmen ca. 75 mm, Türflügel ca. 120 mm und
Türsockel ca. 120 mm

Aufteilung nach beiliegender Ansicht in:
1 Stunterer durchlaufender gedämmter Fußpunktanschluss,
mit Schwellenausbildung ca. 200 mm hoch
1 St2-flg. NA Tür nach DIN EN 1125
i.L. 2510 x 2500 mm
Panikfuntion nach DIN EN 1125

Türbeschlag 2-fl. NA-Tür:
8 Stück 3-teilige Aluminium-Rollentürbänder der
Gebrauchsklasse 4 (sehr starker Gebrauch) nach DIN EN
1935, Korrosionsbeständigkeit der Klasse 4 nach DIN EN
1670, Bandklasse 14 nach DIN EN 1935, Mechanische
Beanspruchung der Klasse 8 nach DIN EN 12400, Abmessung
22  x 200 mm, einzubauen. Die gesamte Technik für die
sichere Verankerung und die Feinjustierung ist im
Türfalz angeordnet. In die Hohlkammern der
Rahmenprofile sind entsprechende - zum System gehörende
- Futterplatten und Klemmanker einzubringen. Ohne den
Türflügel auszuhängen, kann eine Feinjustierung - in
der Höhe bis 4 mm und seitlich bis -1,5 / +1,5 mm -
vorgenommen werden.
Sicherungsbolzen entsprechend des Systemprüfzeugnisses.
Profilzylinder mit Bohr- und Ziehschutz, Klasse 2 nach
DIN 18252 und Aufbohrschutz.
1 Stück  Antipanik-Mehrfachverriegelung, Antipanik-
Garnitur, Stand- und Gangflügel
nach DIN EN 1125, einschl. Panikstange und allen
erforderlihcen Bedienteilen.
mit automatischer Verriegelung, mit Wechsel, Edelstahl-
Stulp, mit Gegendruck gesichertem Fallenriegel, mit
gesicherter Fallenfeststellung, vorgerichtet für
Profilzylinder
1 Stück Ver-/Entriegelung Standflügel über
Treibriegelschloss (Gegenkasten) mit Antipanikfunktion,
Schaltschloss mit Befestigungs- und
Verriegelungsplatte, Bodenbuchse und
Befestigungsmaterial, Treibriegelstangen,
Falleneinlaufteile, Mitnehmer, Schließplatten.
Vorgerichtet für Profilzylinder,
1 Stück Edelstahl-Stangengriff, türhoch und
Profilzylinderrosette aus Edelstahl.

1 Stück Gleitschienenobentürschließer für
barrierefreie, leicht zu öffnende 2-flügelige Türen bis
1400 mm Flügelbreite und Gleitschiene, Schließergröße
entsprechend der Türflügelbreite (Schließkraft
einstellbar EN 3-5), Hydraulischer Endschlag und
Schließgeschwindigkeit einstellbar, Integrierte
Öffnungsdämpfung und optische Schließkraftanzeige

1 Stück unterer durchlaufender Außenanschlag mit
Dichtung für das Sockelprofil + mittlere Abdichtung

1 Stück barrierefreie Türschwelle
jeweils ein E-Öffner und Elektroinstallation für
Türöffner sind in den EP einzukalkulieren.

Bauanschluss: wie in Position 11.2.3.1 beschrieben
ausführen.

Verglasung: wie in Position 11.2.3.1 beschrieben
ausführen.

Oberflächenausführung: wie in Position 11.2.3.1
beschrieben ausführen.

Alle Komponenten müssen den Anforderungen des
Systemgebers entsprechen.

Komplett einschließlich, Verglasungen, Ausfachung und
aller erforderlichen Beschläge etc. liefern und
montieren.

Endgültige Ausführung in Abstimmung mit dem Architekten
gem. Systemvorgabe Fassadenhersteller.

Erforderliche Anforderungen aus den Leitbeschreibungen
und Vorbemerkungen sind mit einzukalkulieren.
Menge: 2,000 St

**11.2.3.03 Alu-Tür-Element 2.flg T0.06, T0.07**
Wie vor, jedoch Aluminium-Tür-Element
mit Wärmedämmwert Tür Ud<= 1,80 W/m²K mit Fülling ohne
Verglasung

Abmessung ca.:2640 mm x 2570 mm zzgl. Bodeneinstand

Einbauort: Erdgeschoss
Element: T0.06, T0.07

Konstruktion: hochwärmegedämmte Türkonstruktion gemäß
Beschreibung in den Vorbemerkungen in System 2

Profilansichtsbreiten ( außen):
Blendrahmen ca. 75 mm, Türflügel ca. 120 mm und
Türsockel ca. 120 mm

Aufteilung nach beiliegender Ansicht in:
1 Stunterer durchlaufender gedämmter Fußpunktanschluss,
mit Schwellenausbildung ca. 200 mm hoch
barrierefrei max 2 cm hoch nach DIN 18040 Teil 1,
schlagregendicht
1 St2-flg. Tür

Ausführung erfolgt ohne Panikfunktion mit einem
Fallenriegelschloss.

1 Stück Edelstahl-Türdrücker innen nach DIN 18273 mit
Rosetten und Profilzylinderrosette aus Edelstahl.
1 Stück Edelstahl Knauf außen gekröpft

Alle Komponenten müssen den Anforderungen des
Systemgebers entsprechen.

Komplett einschließlich, Verglasungen, Ausfachung und
aller erforderlichen Beschläge etc. liefern und
montieren.

Endgültige Ausführung in Abstimmung mit dem Architekten
gem. Systemvorgabe Fassadenhersteller.

Erforderliche Anforderungen aus den Leitbeschreibungen
und Vorbemerkungen sind mit einzukalkulieren.
Menge: 2,000 St

**11.2.3.04 Alu-Tür-Element 1.flg T0.08, T0.10**
Aluminium-Tür-Element
mit Wärmedämmwert Tür Ud<= 1,80 W/m²K mit Füllung ohne
Verglasung

Abmessung ca.:1114 mm x 2570 mm zzgl. Bodeneinstand

Einbauort: Erdgeschoss
Ansicht: West
Element: T0.08,T0.10

Konstruktion: hochwärmegedämmte Türkonstruktion gemäß
Beschreibung in den Vorbemerkungen in System 2

Profilansichtsbreiten ( außen):
Blendrahmen ca. 75 mm, Türflügel ca. 120 mm und
Türsockel ca. 120 mm

Aufteilung nach beiliegender Ansicht in:
1 Stunterer durchlaufender gedämmter Fußpunktanschluss,
mit Schwellenausbildung ca. 200 mm hoch
1 St1-flg. NA Tür nach DIN EN 179
Panik-Funktion: E

Türbeschlag 1-fl. Tür:
4 Stück 3-teilige Aluminium-Rollentürbänder der
Gebrauchsklasse 4 (sehr starker Gebrauch) nach DIN EN
1935, Korrosionsbeständigkeit der Klasse 4 nach DIN EN
1670, Bandklasse 14 nach DIN EN 1935, Mechanische
Beanspruchung der Klasse 8 nach DIN EN 12400, Abmessung
22  x 200 mm, einzubauen. Die gesamte Technik für die
sichere Verankerung und die Feinjustierung ist im
Türfalz angeordnet. In die Hohlkammern der
Rahmenprofile sind entsprechende - zum System gehörende
- Futterplatten und Klemmanker einzubringen. Ohne den
Türflügel auszuhängen, kann eine Feinjustierung - in
der Höhe bis 4 mm und seitlich bis -1,5 / +1,5 mm -
vorgenommen werden.
Sicherungsbolzen entsprechend des Systemprüfzeugnisses.
Profilzylinder mit Bohr- und Ziehschutz, Klasse 2 nach
DIN 18252 und Aufbohrschutz.
1 Stück  Antipanik Riegel-Fallenschloss, Funktion E
1 Stück Edelstahl-Türdrücker innen nach DIN 18273 mit
Rosetten und Profilzylinderrosette aus Edelstahl.
1 Stück Edelstahl Knauf außen
1 Stück Gleitschienenobentürschließer für
barrierefreie, leicht zu öffnende 1-flügelige Türen bis
1400 mm Flügelbreite und Gleitschiene, Schließergröße
entsprechend der Türflügelbreite (Schließkraft
einstellbar EN 3-5), Hydraulischer Endschlag und
Schließgeschwindigkeit einstellbar, Integrierte
Öffnungsdämpfung und optische Schließkraftanzeige
1 Stück unterer durchlaufender Außenanschlag mit
Dichtung für das Sockelprofil + mittlere Abdichtung
1 Stück barrierefreie Türschwelle
1 Stück Türpuffer mit Feststellung

Bauanschluss:
Der Baukörper ist zweischalig ausgebildet. Die Elemente
sind in der Tragebene einzubauen. Auf der Außenseite
wird nach dem Einbau der Elemente einer Vorhangfassade
aufgebracht.
Die Anschlussfuge zwischen Blendrahmen und Baukörper
ist mit Multifunktionsdichtband (innen dampfdichte und
außen wind- und regendicht) abzudichten.
Der Fußpunkt der Fenster ist gemäß DIN 18040-2
"Barrierefreies Bauen" sowie MBO § 50 auszuführen. Die
Höhe der Schwellenausbildung im Türbereich beträgt
maximal 20 mm. Die Höhe des Fußbodenaufbaues beträgt
ca. 200 mm. Der Anschluss unten im Bereich der Türen
ist mit einer zum System gehörenden Bodenschwelle und
einer Trennschiene auszustatten.
Im Fußpunkt der Türkonstruktion ist eine mehrteilige
Basiskonstruktion, entsprechend der Höhe des
Fußbodenaufbaues, aus Aluminiumrahmen- und KS-Profilen
(Mehrkammer-Hohlprofile) einzubauen. Die
KS-Basiskonstruktion ist mit verzinkten Stahlrohren
auszusteifen. Der Bereich zwischen dem KS-Basisprofil
und dem Rohfußboden ist zu unterfüttern und vollflächig
mit Wärmedämmung auszufüllen. Die innere Anschlussfuge
an den bauseitigen Bodenbelag ist mit dauerelastischen
Dichtstoffen zu versiegeln.
Auf der Innenseite ist die Basiskonstruktion für den
Anschluss der bauseitigen Fußbodenkonstruktion
vorzurichten. Der Bereich zwischen Fußbodenbelag und
Basiskonstruktion ist mit Wärmedämmung zu verfüllen und
die innere Anschlussfuge an den bauseitigen inneren
Bodenbelag ist mit dauerelastischen Dichtstoffen zu
versiegeln.
Auf der Außenseite erfolgt die Abdichtung mit einer an
der Basiskonstruktion befestigten Dichtungsfolie, die
bis auf den tragenden Baukörper zurückzuführen und dort
zu verkleben ist.
Endgültige Ausführung gemäß Detailplanung des
Architekten.

Oberflächenausführung: Farbton: als Pulverbeschichtung
innen und außen in RAL nach Wahl des AG

Alle Komponenten müssen den Anforderungen des
Systemgebers entsprechen.

Komplett einschließlich, Verglasungen, Ausfachung und
aller erforderlichen Beschläge etc. liefern und
montieren.

Endgültige Ausführung in Abstimmung mit dem Architekten
gem. Systemvorgabe Fassadenhersteller.

Erforderliche Anforderungen aus den Leitbeschreibungen
und Vorbemerkungen sind mit einzukalkulieren.
Menge: 2,000 St

**11.2.3.05 Alu-Tür-Element 1.flg T1.15**
Thermisch getrennte Aluminium-Brandschutz-Tür-Element
in Feuerwiderstandsklasse EI2 30 S200C5 in der
Außenanwendung mit zugelassener Füllung einschl.
Obertürschließer mit Wärmedämmwert Tür Ud<= 1,80 W/m²K

Abmessung ca.:  1010mm x 2135mm zzgl.
Bodeneinstand

Einbauort:  Dachgeschoss
Element:  T1.15

Konstruktion: Aluminium-Brandschutztürsystem als
Außenbauteil nach CE-Klassifizierung mit
3-Kammer-Aluminium-Hohlprofilen. Es dürfen nur
geprüfte, in der Zulassung aufgeführte
Brandschutzgläser eingesetzt werden.
Die Verglasungen sind mit Systemprofilen einseitig im
System anzuordnen.
Im Falzbereich der Blendrahmen werden beschichtete
Funktionsblenden zur Abdeckung des Falzraumes
eingeklickt. Die Abdichtung der Brandschutzgläser
erfolgt mit äußeren und inneren EPDM- Dichtungen.

Profilansichtsbreiten ( außen):
Blendrahmen ca. 67/71 mm, Türflügel ca. 96 mm und
Türsockel ca. 96 mm

Aufteilung nach beiliegender Ansicht in:
1 St  unterer durchlaufender gedämmter
Fußpunktanschluss,
  mit Schwellenausbildung ca. 200 mm hoch
1 St  1-flg. NA Tür nach DIN EN 179

  Panik-Funktion: E
  Türflügel unten zusätzlich mit
Wetterschenkel,
  automatischer Türabdichtung und
Null-Schwelle

Besonderheiten:
Die Produktdeklaration der Elemente erfolgt durch die
CE-Kennzeichnung, und einer Einbaubestätigung.
Die Montage der Elemente hat nach den Vorgaben der
Einbau- Wartung,- und Pflegeanleitung zu erfolgen.

Türbeschlag 1-fl. Tür:
4 Stück 3-teilige Aluminium-Rollentürbänder der
Gebrauchsklasse 4 (sehr starker Gebrauch) nach DIN EN
1935, Korrosionsbeständigkeit der Klasse 4 nach DIN EN
1670, Bandklasse 14 nach DIN EN 1935, Mechanische
Beanspruchung der Klasse 8 nach DIN EN 12400, Abmessung
22  x 200 mm, einzubauen. Die gesamte Technik für die
sichere Verankerung und die Feinjustierung ist im
Türfalz angeordnet. In die Hohlkammern der
Rahmenprofile sind entsprechende - zum System gehörende
- Futterplatten und Klemmanker einzubringen. Ohne den
Türflügel auszuhängen, kann eine Feinjustierung - in
der Höhe bis 4 mm und seitlich bis -1,5 / +1,5 mm -
vorgenommen werden.
Sicherungsbolzen entsprechend des Systemprüfzeugnisses.
Profilzylinder mit Bohr- und Ziehschutz, Klasse 2 nach
DIN 18252 und Aufbohrschutz.
1 Stück Mehrfachverriegelung, mit Selbstverriegelung,
Hauptriegel und 4 Fallenriegel, mit Wechsel, mit
Gegendruck gesichertem Fallenriegel, Schließleiste.
Vorgerichtet für Profilzylinder incl. Blindzylinder.
Einbaus eines
Blindzylinders von außen.
1 Stück Edelstahl-Knauf gekröpft, innen, mit Rosette
und Profilzylinderrosette aus Edelstahl.
1 Stück Edelstahl-Türdrücker nach DIN 18273 mit Rosette
und Profilzylinderrosette aus Edelstahl. außen
1 Stück Gleitschienenobentürschließer für
barrierefreie, leicht zu öffnende 1-flügelige Türen bis
1400 mm Flügelbreite und Gleitschiene, Schließergröße
entsprechend der Türflügelbreite (Schließkraft
einstellbar EN 3-5), Hydraulischer Endschlag und
Schließgeschwindigkeit einstellbar, Integrierte
Öffnungsdämpfung und optische Schließkraftanzeige
1 Stück unterer durchlaufender Außenanschlag mit
Dichtung für das Sockelprofil + mittlere Abdichtung
1 Stück barrierefreie Türschwelle
1 Stück Türpuffer mit Feststellung

Bauanschluss:
Der Baukörper ist einschalig ausgebildet. Die Elemente
sind in der Tragebene einzubauen. Auf der Außenseite
wird nach dem Einbau der Elemente ein WDVS aufgebracht.
Anschluss als Brandschutztür-Element EI2 30-S200C5 als
Außenbauteil nach CE-Klassifizierung.
Die Eignung des Feuerschutzabschlusses zur Erfüllung
der Anforderungen des Brandschutzes ist in Verbindung
mit folgenden Wänden/Bauteilen nachgewiesen. Bei der
Verwendung sind die bauordnungsrechtlichen Vorschriften
zu beachten.
Die Anschlüsse der Brandschutzelemente müssen
hinsichtlich der mechanischen Festigkeit und der
dauerhaften Abdichtung mit dauerelastischer
Dichtungsmasse bei sinngemäßer Anwendung der DIN 18540
Teil 1 fachgerecht ausgeführt werden.
Der Fußpunkt der Fenster ist gemäß DIN 18040-2
"Barrierefreies Bauen" sowie MBO § 50 auszuführen. Die
Höhe der Schwellenausbildung im Türbereich beträgt
maximal 20 mm. Die Höhe des Fußbodenaufbaues beträgt
ca. 200 mm. Der Anschluss unten im Bereich der Türen
ist mit einer zum System gehörenden Bodenschwelle und
einer Trennschiene auszustatten.

Im Fußpunkt der Türkonstruktion ist eine mehrteilige
Basiskonstruktion, entsprechend der Höhe des
Fußbodenaufbaues, aus Aluminiumrahmen und KS-Profilen
(Mehrkammer-Hohlprofile) einzubauen. Die
KS-Basiskonstruktion ist mit verzinkten Stahlrohren
auszusteifen. Der Bereich zwischen dem KS-Basisprofil
und dem Rohfußboden ist zu unterfüttern und vollflächig
mit Wärmedämmung auszufüllen. Die innere Anschlussfuge
an den bauseitigen Bodenbelag ist mit dauerelastischen
Dichtstoffen zu versiegeln.
Auf der Innenseite ist die Basiskonstruktion für den
Anschluss der bauseitigen Fußbodenkonstruktion
vorzurichten. Der Bereich zwischen Fußbodenbelag und
Basiskonstruktion ist mit Wärmedämmung zu verfüllen und
die innere Anschlussfuge an den bauseitigen inneren
Bodenbelag ist mit dauerelastischen Dichtstoffen zu
versiegeln.
Auf der Außenseite erfolgt die Abdichtung mit einer an
der Basiskonstruktion befestigten Dichtungsfolie, die
bis auf den tragenden Baukörper zurückzuführen und dort
zu verkleben ist.
Endgültige Ausführung gemäß Detailplanung des
Architekten.

Oberflächenausführung: Farbton: als Pulverbeschichtung
innen und außen in RAL nach Wahl des AG

Alle Komponenten müssen den Anforderungen des
Systemgebers entsprechen.

Komplett einschließlich, Verglasungen, Ausfachung und
aller erforderlichen Beschläge etc. liefern und
montieren.
Menge: 1,000 St

**11.2.3.06 Mehrpreis für Magnetschalter-Set (Tür)**
Zulage für Ausführung der Türelemente mit einem
Magnetschalter-Set

Zulage zu 1-flg. Türelementen für die Ausführung mit
Magnetkontakten, zur elektronischen Öffnungsüberwachung
VDS-Klasse C, verdeckter Kabelführung und verdecktem
Kabelübergang zur Überwachung auf Verschluss, einschl.
Verdrahtung, Leitung ab Oberkante Türrahmen mind. 5 m
lang.
Für die Kontakte müssen nach dem Einbau Prüfprotokolle
über die Funktion der Magnetkontakte durch den AN
übergeben werden.
Der Anschluss erfolgt durch Haustechnik-Gewerke an
bauseitige EMA.

Lieferung und Montage

Entgültige Ausführung gemäß Türliste
Menge: 11,000 St

**11.2.3.07 Zulage Boden-Pollerfeststeller**
Liefern und montieren von  Boden-Pollerfeststellern

Ausführung als mechanischer Boden-Pollerfeststeller zur
Arretierung der Türflügel in geöffneter Stellung,
einschließlich Gegenstück am Türflügel, sämtlicher
Befestigungsmittel, Anpassungsarbeiten und
fachgerechter Montage.

Die Feststeller sind so anzuordnen und auszubilden,
dass die Nutzung der Tür als Notausgang gemäß DIN EN
1125 nicht beeinträchtigt wird. Die Feststellung muss
jederzeit ohne Hilfsmittel lösbar sein.

Komplett liefern und montieren, einschließlich aller
Nebenleistungen.

Elemente: T0.01, T0.02, T0.09

Hinweis: Es soll nur der Türfeststeller angeboten
werden. Die Lieferung und Monatge der Poller erfolgt
bauseits.

Entgültige Ausführung gemäß Türliste
Menge: 5,000 St

**11.2.3.08 Zulage für Riegelschaltkontakt**
Zulage für Ausführung der Türelemente mit einem
Riegelschaltkontakt

Zulage zu 1-flg. Türelementen für die Ausführung mit
Magnetkontakten, zur elektronischen
Verschlussüberwachung des Türflügels
(einschl. eines evtl. notwendigen Kabelüberganges),
einschl. Verdrahtung, Leitung ab Oberkante Türrahmen
mind. 5 m
lang. Einbau für das Schloss und für den Riegel
Für die Kontakte müssen nach dem Einbau Prüfprotokolle
über die Funktion der Magnetkontakte durch den AN
übergeben werden.
Der Anschluss erfolgt durch Haustechnik-Gewerke an
bauseitige EMA.

Lieferung und Montage
Menge: 11,000 St

**11.2.3.09 Zulage für Türöffner T0.11**
Zulage für die Lieferung und Montage eines E-Türöffners
einschließlich der Kabel und Verlegung in den
Türprofilen für die Elemente  T0.01, T0.02, T0.11

Entgültige Ausführung gemäß Türliste

Gew. System: '....................'
Menge: 3,000 St

**11.2.3.10 Sporthallen Außentür im Bereich der Prallwand T0.04, T0.05**
Sporthallenaußentür in Prallwand T 0.04 und T 0.05

Beschreibung
Liefern und fachgerecht montieren einer einflügligen
Sporthallenaußentüranlage mit feststehendem Seitenteil
in Prallwandkonstruktion (PW) mit MFS.

Einbauort: Erdgeschoss
Ansicht: Süd Sporthalle
Element: T0.04, T0.05

Abmessungen:
Gesamtelement: 1750 × 2070 mm (B × H)
Gangflügel (Tür): 1250 × 2070 mm
Festfeld / feststehendes Seitenteil: 500 × 2070 mm
Rohbaumaß und Wandaufbau vor Fertigung prüfen

Konstruktion
Einflüglige Aluminium-/Stahl-Profiltür mit einem
Gangflügel und einem Festfeld, wärmegedämmt,
Mehrfachverriegelungssystem (MFS) Panikschloss P179
, 3-teilige Schwerlastbänder

Pulverbeschichtung nach RAL nach Wahl des AG
Flächenbündige Integration in Prallwandkonstruktion
Mechanisch hoch belastbare Ausführung für
Sporthallenbetrieb
Blendrahmen

Erforderlich: 3-seitige Blendrahmenverbreiterung
Ausführung angepasst an Wandaufbau und
Prallwandkonstruktion
Verbreiterung statisch und konstruktiv geeignet zur
sicheren Befestigung
Oberfläche und Material entsprechend Türsystem

Anforderungen
Ballwurfsicher gemäß DIN 18032-3
Anprallsicher für Sporthallennutzung
Außentür, witterungsbeständig
Luftdurchlässigkeit, Schlagregendichtheit und
Wärmedämmung gemäß aktuellen Normanforderungen (GEG)
Dauerhafte, kraftschlüssige Befestigung in tragender
Unterkonstruktion der Prallwand

Türfeststeller einschl. Türstopper (auf dem Boden zu
befestigen) mit Einrasthaken, Befestigung des
Festtstellers an einem Poller im Außenbereich aus
Metall, einschl. Befestigungsmittel aus Edelstahl usw.

Beschläge / Funktion
Panikfunktion gemäß DIN EN 179
Vorbereitung für bauseitige Schließanlage
Edelstahl-Drückergarnitur sporthallengeeignet
Obentürschließer mit Gleitschiene (falls gemäß T 0.04 /
T 0.05 gefordert)
Kennzeichnung
Dauerhafte, gut sichtbare Beschriftung: "Nachströmung
im Brandfall"

Montage
Fachgerechte Montage gemäß Herstellerrichtlinien
Luft- und schlagregendichte Anschlussausbildung
Einschließlich aller Befestigungs-, Abdichtungs- und
Nebenleistungen

Funktionsprüfung und Dokumentation

Endgültige Ausführung in Abstimmung mit dem Architekten
gem. Systemvorgabe Fassadenhersteller.

Erforderliche Anforderungen aus den Leitbeschreibungen
und Vorbemerkungen sind mit einzukalkulieren.

Gew. System:  '....................'
Menge: 2,000 St

#### 11.3 Titel 3 : Sonnenschutzarbeiten

##### 11.3.1 Gewerk 1 : Sonnenschutzelemente

*Hinweis*
Sonnenschutz (Allgemein)

Alle Befestigungen (Schrauben usw.) grundsätzlich aus
Edelstahl. Verbindungsteile korrosionsbeständig (A2),
Aluminium, Kunststoff.

Alle bauseitig durch die Fassadenfirma notwendigen
Maßnahmen und Leistungen zur Befestigung der
Sonnenschutz-Anlagen an der Fassade (z. B.
Verstärkungen, Gewinde, Bohrungen für Bolzen, Setzen
von Gewinde bzw. Stehbolzen usw.) sind rechtzeitig
anzumelden und verantwortlich zu klären.

In den Einheitspreisen sind folgende Leistungen
enthalten:

Lieferung sämtlichen Materials frei Baustelle und
betriebsfertige sach- und fachgemäße Montage der
kompletten Anlagen, entsprechend dem Bauablauf.

Stellen aller Hilfskräfte, Hilfseinrichtungen,
Werkzeuge die zur einwandfreien Durchführung der
Arbeiten erforderlich sind.

Bauseitig sind Gerüste vorhanden.

Bauseitig werden die Leistungen
Elektro-Leitungsinstallation, -Verdrahtung und
-Anschluss sowie die mechanische Montage erbracht. Der
Auftragnehmer ist für die frei Haus zu liefernden
Steuergeräte sowie für die Erstellung und Lieferung
vollständiger Leitungs- und Stromlaufpläne nach den
Anforderungen des Elektroplaners verantwortlich. Das
Probefahren sowie die Abnahme haben im Beisein des
zuständigen Elektromonteurs zu erfolgen.

Die angebotenen Produkte müssen als Innenliegender
Sonnenschutz und Blendschutz der DIN EN 13120:2014-09
bzw. als Raffstoren oder Rollläden der DIN EN
13659:2009-01 bzgl. Bauprodukten-Verordnung (EU)
305/2011 oder der DIN EN 13659:2015 bzgl.
Maschinenrichtlinie 2006/42/EG bzw. als
Fenster-Markisen oder Terrassen-Markisen oder Dächer
der DIN EN 13561:2009-01 bzgl. Bauprodukten-Verordnung
(EU) 305 / 2011 oder der DIN EN 13561:2015/AC:2016
bzgl. Maschinenrichtlinie 2006/42/EG entsprechen.
Produkte, die in den Normen aufgeführt sind, müssen CE
erklärt sein. Produkte ohne diese Kennzeichnung sind
nicht zugelassen.

*Hinweis*
System 7 - Motorische Raffstore mit 80iger gebördelter
Lamelle und Schienenführung
Leitfabrikat: WAREMA Typ E80A6 S o. glw.

Um den Verschleiß an den Raffstoren über die
Gewährleistungsfrist hinaus einzugrenzen werden
folgende Forderungen zwingend vorgeschrieben:
Sämtliche Stanzungen in den Lamellen sind mit
Schutzösen zu versehen. Um den einwandfreien Lauf der
Lamellen auch bei Wärmebewegungen der Fassade und der
Lamellen zu gewährleisten müssen die Führungsschienen
mindestens 25 mm tief sein. Die Oberschiene ist aus
stranggepresstem Aluminium (kein Zink- oder
Aluminum-Blech) vorzusehen.
Die angebotenen Raffstoren müssen die Lebensdauerklasse
3 nach DIN EN 13659:2009-01
(Raffstoren/Außen-Jalousien) erfüllen.
Um eine bessere Kräfteverteilung zu erreichen sind die
Motore als Mittelmotore mit angeflanschtem
Planetengetriebe und beidseitigem Wellenabgang
auszuführen. Außerdem vereinfacht sich das Ankuppeln
von Behängen bei einer nachträglichen Raumaufteilung.

Oberschiene
59 mm breit, 51 mm hoch, aus 1,5 mm starkem,
stranggepresstem Aluminiumprofil ohne
Oberflächenbehandlung (kein rollgeformtes
Aluminium-Band oder verzinkte Stahlbänder). Aus
optischen Gründen muss die Kopfleiste nach unten
geschlossen ausgeführt werden. Weiterhin ist hierdurch
ein Verschieben oder Wandern der Einbauteile
ausgeschlossen.
Wendewelle aus verzinktem Vierkant-Stahlrohr.
Wartungsfreie, gekapselte, teflonhaltige Lager mit
Wenderolle und Bandspule aus Kunststoff, Segmentwendung
zur Verhinderung der selbsttätigen Verstellung der
Lamellen.

Lamellen
80 mm breit, ca. 0,45 mm dick, konkav-konvex-gewölbt,
beidseitig randgebördelt, aus speziallegiertem, mit
lichtechtem Lack im Spezialverfahren
korrosionsbeständig einbrennlackiertem Aluminium.
Sämtliche Stanzungen in den Lamellen sind mit schwarzen
Schutzösen zur Führung der Aufzugsbänder (Verminderung
des Abriebes) und zur Befestigung der Stege der
Leiterkordel versehen. Farben gemäß Bieterfarbkarte. Es
müssen mindestens 25 Farben zur Auswahl stehen.
Der Raffstore fährt mit nach außen geschlossenen
Lamellen ab und mit nach innen geschlossenen Lamellen
auf.
Es müssen mindestens 25 Lamellenfarben gemäß
Herstellerfarbkarte zur Verfügung stehen.

Leiterkordel
Polyester-Leiterkordel, mit Kevlar-Einlage, schwarz, in
schwerer Sonderausführung, mit Doppelstegen. Jede
Lamelle wird am oberen Steg der Leiterkordel befestigt.

Aufzugsbänder
Spezialbeschichtetes Polyesterband 6 mm breit, schwarz
in witterungsbeständiger Ausführung, dehnungs- und
schrumpfarm, bruch- und knickfest. Das Aufzugsband wird
durch nur 5 x 9 mm Öffnungen in den Schutzösen des
Aufzugsbandes geführt, wodurch der Lichteinfall in den
Innenraum im Bereich der Schutzösen des Aufzugsbandes
auf ein Minimum reduziert wird. Größere Stanzungen für
Aufzugsband sind nicht zulässig.

Unterschiene
80 mm breit, 20 mm hoch, aus stranggepresstem
Aluminiumprofil, mit schwarzen Endkappen aus
Kunststoff. In den Endkappen sind verschiebbare
Führungsnippeln mit Hinterschnitt, um ein Aushängen des
Behanges zu verhindern.

Seitenführung
A6 = Seitliche Führung durch schwarze Führungsnippel
aus glasfaserverstärktem Polyamid, schlagfest über 2
Ultraschallverschweißungen mit den Lamellen verbunden.
Bei der Anbindung des Führungsnippels auf der
Lamellenoberseite muss eine umlaufende
Mindestüberlappung von 1 mm gegeben sein. Zudem müssen
die Führungsnippel flächenbündig in der
Lamellenoberseite eingelassen sein. Geklippte sowie
Druckguss-Führungsnippel sind aufgrund einer erhöhten
Gefahr des Ausreißens - Druckguss-Führungsnippel
zusätzlich aufgrund einer zu hohen Geräuschentwicklung
- ausgeschlossen. Lamellen wechselseitig genippelt
sowie Führungsschienen 25/18 mm, C-Profil aus
stranggepresstem Aluminium, mit eingezogenen schwarzen
Kedern zur Geräuschdämmung, einschließlich der
erforderlichen Führungsschienenhalter.

Antrieb
Verdeckt eingebauter, 230V-Mittelmotor, Schutzart IP
54, mit angeflanschtem Planetengetriebe und
beidseitigem Wellenabgang, eingebauten Endschaltern und
Thermoschutzschalter. Es sind generell Motoren mit
einstellbaren oberen und unteren Endschaltern
einzusetzen.

Bedienung
Hochfahren und Tieffahren der Raffstoren durch
Bedienung eines Schalters. Wenden der Lamellen durch
leichtes Antippen der jeweiligen Richtung. Bei
Erreichen der oberen oder unteren Endlage bewirken die
im Motor eingebauten Endschalter das automatische
Abschalten des Antriebes.

Oberflächenbehandlung
Die Unterschienen, Führungsschienen und
Führungsschienenhalter sind pulverbeschichtet
auszuführen.
Oberfläche pulverbeschichtet in DB 703 wie Fenster

Die Pulverbeschichtung ist mit einem Polyesterpulver in
einer Schichtdicke von 60 - 120 my auszuführen. Zur
Vorbehandlung ist eine chromfreie Vorbehandlung im
"No-Rinse"-Verfahren nach Qualitätsrichtlinie GSB-Al
631 zu verwenden.

Befestigung
Bei Befestigung der Raffstoren auf Holz, Aluminium oder
Kunststoff müssen Schrauben mit Dichtbeschichtung zur
Verhinderung von Wassereintritt durch Kapillarwirkung
eingesetzt werden.
Bei Montage auf Holz müssen zusätzlich
Edelstahl-Distanzscheiben mit EPDM-Dichtscheiben
montiert werden.

Erhöhung der Windstabilität der Raffstore
Alle Raffstore über 2,50 m Breite sind über
Zusatzmaßnahmen (zusätzliche Seilführungen und
-abspannungen) mit erhöhter Windstabilität auszuführen.

Angaben des Bieters

Gew. System :  '....................'

**11.3.1.01 Raffstore Element F1.03**
Raffstore mit 80-iger gebördelter Lamelle,
Schienenführung, Elektromotor, mit U-Blende incl.
Anschlußkabel mit Kabelpeitsche und Steckerkupplung,
Verankerung am Element und Baukörper

Konstruktionen:
Raffstore gemäß Beschreibung in den Vorbemerkungen in
System 7

Abmessung ca.:2630 mm x 2950 mm incl. Pakethöhe

Einbauort: Obergeschoss
Ansicht: West
Element: F1.03

Bedienung: Über bauseitige Taster

Inkl. aller Befestigungsmittel der Raffstore-Anlage an
der Fenster-, Fassaden- und Wandkonstruktion und der
Blende.

Aufteilung gemäß Detail- und Ausführungsplanung.
Die Thermische Ausdehnung ist gem. System mit
entsprecheden Dehnprofielen auszuführen.

Endgültige Ausführung in Abstimmung mit dem Architekten
und gemäß Ausführungsplanung.
Menge: 1,000 St

**11.3.1.02 Raffstore Element F1.04**
Raffstore mit 80-iger gebördelter Lamelle,
Schienenführung, Elektromotor, mit U-Blende incl.
Anschlußkabel mit Kabelpeitsche und Steckerkupplung,
Verankerung am Element und Baukörper

Konstruktionen:
Raffstore gemäß Beschreibung in den Vorbemerkungen in
System 7

Abmessung ca.:3880 mm x 2950 mm incl. Pakethöhe
2-teilig mit 2 Motoren

Einbauort: Obergeschoss
Ansicht: West
Element: F1.04

Bedienung: Über bauseitige Taster

Inkl. aller Befestigungsmittel der Raffstore-Anlage an
der Fenster-, Fassaden- und Wandkonstruktion und der
Blende.
Aufteilung gemäß Detail- und Ausführungsplanung.
Die Thermische Ausdehnung ist gem. System mit
entsprecheden Dehnprofielen auszuführen.

Endgültige Ausführung in Abstimmung mit dem Architekten
und gemäß Ausführungsplanung.
Menge: 1,000 St

**11.3.1.03 Raffstore Element F1.05**
Raffstore mit 80-iger gebördelter Lamelle,
Schienenführung, Elektromotor, mit U-Blende incl.
Anschlußkabel mit Kabelpeitsche und Steckerkupplung,
Verankerung am Element und Baukörper

Konstruktionen:
Raffstore gemäß Beschreibung in den Vorbemerkungen in
System 7

Abmessung ca.:5570 mm x 2950 mm incl. Pakethöhe
2-teilig mit 2 Motoren

Einbauort: Obergeschoss
Ansicht: Nordfassade
Element: F1.05

Bedienung: Über bauseitige Taster

Inkl. aller Befestigungsmittel der Raffstore-Anlage an
der Fenster-, Fassaden- und Wandkonstruktion und der
Blende.

Aufteilung gemäß Detail- und Ausführungsplanung.
Die Thermische Ausdehnung ist gem. System mit
entsprecheden Dehnprofielen auszuführen.

Endgültige Ausführung in Abstimmung mit dem Architekten
und gemäß Ausführungsplanung.
Menge: 1,000 St

**11.3.1.04 Raffstore Element F1.06, F1.10**
Raffstore mit 80-iger gebördelter Lamelle,
Schienenführung, Elektromotor, mit U-Blende incl.
Anschlußkabel mit Kabelpeitsche und Steckerkupplung,
Verankerung am Element und Baukörper

Konstruktionen:
Raffstore gemäß Beschreibung in den Vorbemerkungen in
System 7

Abmessung ca.:1490 mm x 2950 mm incl. Pakethöhe

Einbauort: Obergeschoss
Ansicht: Nordfassade
Element: F1.06, F1.10

Bedienung: Über bauseitige Taster

Inkl. aller Befestigungsmittel der Raffstore-Anlage an
der Fenster-, Fassaden- und Wandkonstruktion und der
Blende.

Aufteilung gemäß Detail- und Ausführungsplanung.
Die Thermische Ausdehnung ist gem. System mit
entsprecheden Dehnprofielen auszuführen.

Endgültige Ausführung in Abstimmung mit dem Architekten
und gemäß Ausführungsplanung.
Menge: 2,000 St

**11.3.1.05 Raffstore Element F1.07**
Raffstore mit 80-iger gebördelter Lamelle,
Schienenführung, Elektromotor, mit U-Blende incl.
Anschlußkabel mit Kabelpeitsche und Steckerkupplung,
Verankerung am Element und Baukörper

Konstruktionen:
Raffstore gemäß Beschreibung in den Vorbemerkungen in
System 7

Abmessung ca.:8045 mm x 2950 mm incl. Pakethöhe
3-teilig mit 3 Motoren

Einbauort: Obergeschoss
Ansicht: Nordfassade
Element: F1.07

Bedienung: Über bauseitige Taster

Inkl. aller Befestigungsmittel der Raffstore-Anlage an
der Fenster-, Fassaden- und Wandkonstruktion und der
Blende.

Aufteilung gemäß Detail- und Ausführungsplanung.
Die Thermische Ausdehnung ist gem. System mit
entsprecheden Dehnprofielen auszuführen.

Endgültige Ausführung in Abstimmung mit dem Architekten
und gemäß Ausführungsplanung.
Menge: 1,000 St

**11.3.1.06 Raffstore Element F1.08**
Raffstore mit 80-iger gebördelter Lamelle,
Schienenführung, Elektromotor, mit U-Blende incl.
Anschlußkabel mit Kabelpeitsche und Steckerkupplung,
Verankerung am Element und Baukörper

Konstruktionen:
Raffstore gemäß Beschreibung in den Vorbemerkungen in
System 7

Abmessung ca.:1455 mm x 2950 mm incl. Pakethöhe

Einbauort: Obergeschoss
Ansicht: Nordfassade
Element: F1.08

Bedienung: Über bauseitige Taster

Inkl. aller Befestigungsmittel der Raffstore-Anlage an
der Fenster-, Fassaden- und Wandkonstruktion und der
Blende.

Aufteilung gemäß Detail- und Ausführungsplanung.
Die Thermische Ausdehnung ist gem. System mit
entsprecheden Dehnprofielen auszuführen.

Endgültige Ausführung in Abstimmung mit dem Architekten
und gemäß Ausführungsplanung.
Menge: 1,000 St

**11.3.1.07 Raffstore Element F1.09**
Raffstore mit 80-iger gebördelter Lamelle,
Schienenführung, Elektromotor, mit U-Blende incl.
Anschlußkabel mit Kabelpeitsche und Steckerkupplung,
Verankerung am Element und Baukörper

Konstruktionen:
Raffstore gemäß Beschreibung in den Vorbemerkungen in
System 7

Abmessung ca.:1390 mm x 2950 mm incl. Pakethöhe

Einbauort: Obergeschoss
Ansicht: Nordfassade
Element: F1.09

Bedienung: Über bauseitige Taster

Inkl. aller Befestigungsmittel der Raffstore-Anlage an
der Fenster-, Fassaden- und Wandkonstruktion und der
Blende.

Aufteilung gemäß Detail- und Ausführungsplanung.
Die Thermische Ausdehnung ist gem. System mit
entsprecheden Dehnprofielen auszuführen.

Endgültige Ausführung in Abstimmung mit dem Architekten
und gemäß Ausführungsplanung.
Menge: 1,000 St

**11.3.1.08 Raffstore Element F1.11**
Raffstore mit 80-iger gebördelter Lamelle,
Schienenführung, Elektromotor, mit U-Blende incl.
Anschlußkabel mit Kabelpeitsche und Steckerkupplung,
Verankerung am Element und Baukörper

Konstruktionen:
Raffstore gemäß Beschreibung in den Vorbemerkungen in
System 7

Abmessung ca.:4210 mm x 2950 mm incl. Pakethöhe
2-teilig mit 2 Motoren

Einbauort: Obergeschoss
Ansicht: Nordfassade
Element: F1.11

Bedienung: Über bauseitige Taster

Inkl. aller Befestigungsmittel der Raffstore-Anlage an
der Fenster-, Fassaden- und Wandkonstruktion und der
Blende.

Aufteilung gemäß Detail- und Ausführungsplanung.
Die Thermische Ausdehnung ist gem. System mit
entsprecheden Dehnprofielen auszuführen.

Endgültige Ausführung in Abstimmung mit dem Architekten
und gemäß Ausführungsplanung.
Menge: 1,000 St

**11.3.1.09 Raffstore Element F1.12**
Raffstore mit 80-iger gebördelter Lamelle,
Schienenführung, Elektromotor, mit U-Blende incl.
Anschlußkabel mit Kabelpeitsche und Steckerkupplung,
Verankerung am Element und Baukörper

Konstruktionen:
Raffstore gemäß Beschreibung in den Vorbemerkungen in
System 7

Abmessung ca.:3895 mm x 2950 mm incl. Pakethöhe
2-teilig mit 2 Motoren

Einbauort: Obergeschoss
Ansicht: Ost
Element: F1.12

Bedienung: Über bauseitige Taster

Inkl. aller Befestigungsmittel der Raffstore-Anlage an
der Fenster-, Fassaden- und Wandkonstruktion und der
Blende.

Aufteilung gemäß Detail- und Ausführungsplanung.
Die Thermische Ausdehnung ist gem. System mit
entsprecheden Dehnprofielen auszuführen.

Endgültige Ausführung in Abstimmung mit dem Architekten
und gemäß Ausführungsplanung.
Menge: 1,000 St

**11.3.1.10 Raffstore Element F1.19, F1.36**
Raffstore mit 80-iger gebördelter Lamelle,
Schienenführung, Elektromotor, mit U-Blende incl.
Anschlußkabel mit Kabelpeitsche und Steckerkupplung,
Verankerung am Element und Baukörper

Konstruktionen:
Raffstore gemäß Beschreibung in den Vorbemerkungen in
System 7

Abmessung ca.:3190  mm x 3250 mm incl. Pakethöhe

Einbauort: Obergeschoss Sporthalle
Ansicht: Ost und West
Element: F1.19,  F1.36

Bedienung: Über bauseitige Taster

Inkl. aller Befestigungsmittel der Raffstore-Anlage an
der Fenster-, Fassaden- und Wandkonstruktion und der
Blende.

Aufteilung gemäß Detail- und Ausführungsplanung.
Die Thermische Ausdehnung ist gem. System mit
entsprecheden Dehnprofielen auszuführen.

Endgültige Ausführung in Abstimmung mit dem Architekten
und gemäß Ausführungsplanung.
Menge: 2,000 St

**11.3.1.11 Raffstore Element F1.27, F1.28**
Raffstore mit 80-iger gebördelter Lamelle,
Schienenführung, Elektromotor, mit U-Blende incl.
Anschlußkabel mit Kabelpeitsche und Steckerkupplung,
Verankerung am Element und Baukörper

Konstruktionen:
Raffstore gemäß Beschreibung in den Vorbemerkungen in
System 7

Abmessung ca.:3110 mm x 3250 mm incl. Pakethöhe

Einbauort: Obergeschoss Sporthalle
Ansicht: Ost und West
Element: F1.27, F1.28

Bedienung: Über bauseitige Taster

Inkl. aller Befestigungsmittel der Raffstore-Anlage an
der Fenster-, Fassaden- und Wandkonstruktion und der
Blende.

Aufteilung gemäß Detail- und Ausführungsplanung.
Die Thermische Ausdehnung ist gem. System mit
entsprecheden Dehnprofielen auszuführen.

Endgültige Ausführung in Abstimmung mit dem Architekten
und gemäß Ausführungsplanung.
Menge: 2,000 St

**11.3.1.12 Raffstore Element F1.20 bis F1.26 und F1.29 bis F1.35**
Raffstore mit 80-iger gebördelter Lamelle,
Schienenführung, Elektromotor, mit U-Blende incl.
Anschlußkabel mit Kabelpeitsche und Steckerkupplung,
Verankerung am Element und Baukörper

Konstruktionen:
Raffstore gemäß Beschreibung in den Vorbemerkungen in
System 7

Abmessung ca.:5000 mm x 3250 mm incl. Pakethöhe
2-teilig mit 2 Motoren

Einbauort: Obergeschoss Sporthalle
Ansicht: Ost und West
Element: F1.20 bis F1.26 und F1.29 bis F1.35

Bedienung: Über bauseitige Taster

Inkl. aller Befestigungsmittel der Raffstore-Anlage an
der Fenster-, Fassaden- und Wandkonstruktion und der
Blende.

Aufteilung gemäß Detail- und Ausführungsplanung.
Die Thermische Ausdehnung ist gem. System mit
entsprecheden Dehnprofielen auszuführen.

Endgültige Ausführung in Abstimmung mit dem Architekten
und gemäß Ausführungsplanung.
Menge: 14,000 St

**11.3.1.13 Dämmstreifen oberhalb Fenster zwischen Raffstore und obere Verbreiterung/Sturz**
Dämmstreifen oberhalb Fenster zwischen Raffstore und
obere Verbreiterung/Sturz

Einbauort:  oberhalb Fenster zwischen Raffstore und
obere Verbreiterung/Sturz

Ausführung:
oberhalb der Fenster ist zwischen Raffstore und Sturz
ein Dämmstreifen der Abmessung ca. 50x250 mm in der WLG
35 aus MIWO zu verkleben und sicher zu verankern.

Lieferung und Montage.
Menge: 83,000 m

**11.3.1.14 Sonnenschutzsteuerung**
Sonnenschutzsteuerung für alle Raffstore vor Fenster
bestehend aus:

Motorsteuereinheiten entsprechend der Anzahl der
Raffstoreantriebe

notwendige Gruppenverteilung  230-V-AC/24-V-DC für die
Ansteuerung alle Motorsteuereinheiten.

notwendige Sonnenschutzzentrale Mikroprozessorsteuerung
im Gehäuse für Wandmontage, IP 30 (ausgelegt für 3
Fassadenfronten und jeweils eine Etage). Auswertung von
Wind, Photo (Sonne), Regen, Außentemperatur,
Innentemperatur, Luftfeuchte, Dämmerung möglich. Die
Standardauswertung enthält eine Lamellen-
Wende-Automatik, sowie eine interne Uhr. Dabei sind
getrennte Zeiten für Wochenend- und Werktage
einstellbar.

notwendige Wind- und Sonnenwächter, mit 50 m
Anschlussleitung und eingebautem Impulsgeber. Die
Befestigung erfolgt an einem mitgeliefertem
Montagewinkel.

Die Bedienung erfolgt über bauseitige Taster im
jeweiligen Raum.
Ansonsten sind die Sonnenschutzbehänge im jeweiligen
Raum zusammenzuschalten!

Die Steuereinheiten, das Netzteil, die
Sonnenschutzzentrale und der Messgeber werden geliefert
und vom AN Elektro montiert und angeschlossen. Zum
Gewerk Sonnenschutz gehört die komplette Lieferung der
Leitungspläne für die Erstellung der
Sonnenschutzsteuerung.

Inbetriebnahme und Programmierung der gesamten
Sonnenschutzanlage und Steuerungen durch geschulte
Mitarbeiter. Einweisung des zuständigen Vertreters des
Betreibers in die Handhabung der Anlage und ihrer
Komponenten sowie Übergabe der Anlagendokumentation und
Wartungshinweise.

Preis für komplette Lieferung erforderlichen Antriebs-
und Steuerungskomponenten entspr. Vorbemerkungen, sowie
den Leistungs- und Systembeschreibungen.
Menge: 1,000 psch

#### 11.4 Titel 4 : Innenelemente

##### 11.4.1 Gewerk 1 : Innenelemente

**11.4.1.01 Alu-Innenelement Tür T0.25, T0.31**
Alu-Innentür-Element mit mittiger Verglasung,
Türkonstruktion mit 65 mm Grundbautiefe

Abmessung ca.:1260 mm x 2135 mm
Einbauort: Erdgeschoss (Sporthalle) Flur Umkleiden
Element: T0.25, T0.31

Konstruktion: Innen-Glas-Türkonstruktion
Die Konstruktion ist außen und innen flächenbündig.
Das System ist mit rechteckigen Glasleisten
auszustatten.
Die Abdichtung im Fußpunkt (Sockel) erfolgt durch eine
sich - beim Schließen der Tür - automatisch absenkende
Dichtung. Je nach Anforderung können auch eine
Bodenschwelle und eine Lippendichtung eingesetzt
werden.

Profilbautiefen:
Blendrahmen, Pfosten, Riegel, Flügelrahmen und Sockel:
65 mm

Profilansichtsbreiten:
Blendrahmen: 59/69 mm
Pfosten/Riegel: 84/94 mm
Blendrahmenverbreiterung: 44 mm
Türflügelrahmen: 73/98 mm
Flügelsockel: 98 mm
Sockel: 106 mm

Profilansichtsbreiten ( außen):
Blendrahmen ca. 69 mm, Türflügel ca. 98 mm und
Türsockel ca. 96 mm

Aufteilung nach beiliegender Ansicht in:
1 St1-flg. NA Tür nach DIN EN 1125

Türbeschlag:
3 Stück 3-teilige Aluminium-Rollentürbänder der
Gebrauchsklasse 4 (sehr starker Gebrauch) nach DIN EN
1935, Korrosionsbeständigkeit der Klasse 4 nach DIN EN
1670, Bandklasse 13 nach DIN EN 1935, Mechanische
Beanspruchung der Klasse 6 nach DIN EN 12400, Abmessung
22 x 170 mm, einzubauen. Die gesamte Technik für die
sichere Verankerung und die Feinjustierung ist im
Türfalz angeordnet. In die Hohlkammern der
Rahmenprofile sind entsprechende - zum System gehörende
- Futterplatten und Klemmanker einzubringen.

1 Stück  Antipanik- Riegel- Fallenschloss nach DIN EN
1125, einschl. Panikstange, Drückerhöhe 1050 mm über
OKFF, mit und ohne Wechsel, Edelstahl- Stulp, Riegel
und Falle vernickelt, Schließplatten,
Falleneinlaufteil,
Vorgerichtet für Profilzylinder incl. Blindzylinder

1 Stück Edelstahl-Türdrücker gekröpft nach DIN 18273
mit Rosetten und Profilzylinderrosette aus Edelstahl.
Schließplatten, Falleneinlaufteil, ggf. Mitnehmerklappe
Vorgerichtet für Profilzylinder incl. Blindzylinder

1 Stück Gleitschienenobentürschließer für
barrierefreie, leicht zu öffnende 1-flügelige Türen bis
1400 mm Flügelbreite mit hohem Begehkomfort und großer
Schließkraft und Gleitschiene, Schließergröße
entsprechend der Türflügelbreite (Schließkraft
einstellbar EN 3-5), Hydraulischer Endschlag und
Schließgeschwindigkeit einstellbar, Integrierte
Öffnungsdämpfung und optische Schließkraftanzeige
Zusätzliche Ausführung mit Rastfeststellung

Bauanschluß:
Der Baukörper ist einschalig ausgebildet. Die
umlaufende Fuge zwischen Baukörper und Blendrahmen ist
innen und außen mit dauerelastischen Dichtstoffen
dauerhaft zu versiegeln. Die Sockelhöhe der Seitenteile
ist mit den Aufbau der anschließenden Basispunkte
abzustimmen.
Die Fugen sind mit Silikon-Dichtungsmasse dauerhaft
abzudichten. Der Hohlraum zum Baukörper ist mit nicht
brennbarer Mineralwolle Klasse A nach DIN 4102 dicht zu
stopfen.

Wandart: Mauerwerk
Wandstärke: 19,5 cm

Verglasung:
VSG-Sicherheitsscheibe mind. 8 mm dick
Die Abdichtung mit äußeren und inneren EPDM-
Dichtungen.

Oberflächenausführung:
Farbton: als Pulverbeschichtung innen und außen in RAL
nach Wahl des AG

Alle Komponenten müssen den Anforderungen des
Systemgebers entsprechen.

Komplett einschließlich, Verglasungen, Ausfachung und
aller erforderlichen Beschläge etc. liefern und
montieren.

Aufteilung gemäß Detail- und Ausführungsplanung.

Anschlüsse
Die schalltechnischen Anforderungen zwischen Rahmen und
Baukörper sind nach DIN 4109 einzuhalten.

Sämtliche Anschlüsse sind beidseitig umlaufend nicht
sichtbar mit Wandanschlusswinkeln und beidseitiger
dauerelastischer Versiegelung auszuführen. inkl
Bodenanschluss: Absenkdichtung, der Estrich ist zum
Montagezeitfunkt bereits hergestellt.

Wandstärke und Wandart gemäß Detail- und
Ausführungsplanung

Ausführung u.A. gemäß: Türliste

Gew. System: '....................'
Menge: 2,000 St

*Hinweis*
Brandschutztüren in der Innenanwendung

Die nachfolgend beschriebenen
Brandschutz-Konstruktionen sind zulassungspflichtige
Bauteile.
Diese bauaufsichtliche Zulassung muss erteilt sein.
Die Angaben aus dem Genehmigungsantrag und die Auflagen
aus dem Zulassungsbescheid sind bei der Bauausführung
zu berücksichtigen und zu befolgen.
Eine Ausfertigung des Zulassungsbescheides muss dem
Auftraggeber zusammen mit den Ausführungszeichnungen
vorgelegt werden.
Feuerschutzabschlüsse sind gemäß Bauordnung der Länder
überwachungspflichtige Bauteile.
Hersteller von Feuerschutzabschlüssen müssen sich von
einer - durch das DIBt - anerkannten Überwachungsstelle
überwachen und zertifizieren lassen.
Die Kennzeichnung erfolgt durch ein Typenschild.
Der Firmenname oder die Firmenkennzahl ist aus dem
Typenschild ersichtlich.

**11.4.1.02 Alu-Brandschutz-Element T 30 2.flg T0.46, T1.01**
Aluminium-T30/RS-Brandschutztür-Element nach DIN 4102
und DIN 18095
mit mittiger Verglasung

Abmessung ca.:2510 mm x 2135 mm
Einbauort: Erd- und Obergeschoss
Element: T0.46, T1.01

Konstruktion: Aluminium-Glas-Brandschutzkonstruktion
F30 und T30/RS nach DIN 4102 / DIN 18095 mit 80 mm
Grundbautiefe

Kennzeichnung:
Die Kennzeichnung erfolgt durch ein Zulassungsschild.

Konstruktionsmerkmale:
Die tragende Konstruktion mit 80 mm Grundbautiefe
besteht aus stranggepressten, thermisch getrennten
5-Kammer-Aluminium-Hohlprofilen (geprüfter
Werksverbund). Teilweise werden spezielle
Brandschutz-Isolatoren eingebracht. Alle Eck- und T-
Verbindungen werden mechanisch (nagelbar) und mit
sicherer Kleberspritztechnik ausgeführt.
Multifunktionsnut zur klemmbaren Befestigung der
Beschläge (Schlösser, Sicherungsbolzen, E-Öffner,
Montageanker, Rollenklemmband). Im Falzbereich der
Blend-/Flügelrahmen werden beschichtete BS-Dichtbänder
in die Multifunktionsnut eingeschoben.
Doppelte, dreiseitig umlaufende Anschlagdichtung. Die
Abdichtung im Fußpunkt (Sockel) erfolgt durch eine sich
- beim Schließen der Tür - automatisch absenkende
Dichtung. Es dürfen nur geprüfte, zum System gehörende
Beschläge eingesetzt werden (Art und Ausführung wird im
Abschnitt Beschläge näher beschrieben).
Es ist der Einsatz von Brandschutzgläsern (gemäß
Zulassung) und/oder Füllungen aus Silikatplatten
mit/ohne Bekleidungen aus Aluminiumblech oder ESG. Die
Abdichtung der Brandschutzgläser und/oder Ausfachungen
erfolgt mit äußeren und inneren EPDM- Dichtungen.
Die feuerhemmenden Türen sind rauchdicht nach EN 1634-3
/ DIN 18095 auszuführen.

Profilbautiefen:
Blendrahmen, Pfosten, Riegel, Flügelrahmen, Sockel 80
mm

Profilansichtsbreiten:
Blendrahmen: 59/69 mm
Pfosten, Riegel:  84/94 mm
Blendrahmenverbreiterung: 44 mm
Türflügelrahmen: 73/98 mm
Flügelsockel: 98 mm
Sockel: 106 mm

Profilansichtsbreiten ( außen):
Blendrahmen ca. 69 mm, Türflügel ca. 98 mm und
Türsockel ca. 98 mm

Aufteilung nach beiliegender Ansicht in:
1 St2-flg. NA Tür nach DIN EN 179
Vollpanik Funktion: B

Besonderheiten:
- Die Brandschutzkonstruktionen müssen eine Mechanische
Festigkeit nach DIN EN 1192 in Klasse 4 aufweisen
- Die Brandschutzkonstruktionen müssen einen
Dauerfunktionsnachweis nach DIN EN 12400: 1.000.000
Zyklen aufweisen.

Türbeschlag 2-fl. Tür:
8 Stück 3-teilige Aluminium-Rollentürbänder der
Gebrauchsklasse 4 (sehr starker Gebrauch) nach DIN EN
1935, Korrosionsbeständigkeit der Klasse 4 nach DIN EN
1670, Bandklasse 13 nach DIN EN 1935, Mechanische
Beanspruchung der Klasse 6 nach DIN EN 12400, Abmessung
22 x 170 mm, einzubauen. Die gesamte Technik für die
sichere Verankerung und die Feinjustierung ist im
Türfalz angeordnet. In die Hohlkammern der
Rahmenprofile sind entsprechende - zum System gehörende
- Futterplatten und Klemmanker einzubringen.
1 Stück  Antipanik- Riegel- Fallenschloss nach DIN EN
179, Drückerhöhe 1050 mm über OKFF, mit und ohne
Wechsel, Edelstahl- Stulp, Riegel und Falle vernickelt,
Schließplatten, Falleneinlaufteil, ggf. Mitnehmerklappe
Vorgerichtet für Profilzylinder incl. Blindzylinder
Vollpanik-Funktion (Gangflügel + Standflügel)
Treibriegelschloss (Gegenkasten) mit Antipanikfunktion
(VP)
Befestigungs- und Verriegelungsplatte, Bodenbuchse und
Befestigungsmaterial, Treibriegelstangen,
Falleneinlaufteile, Mitnehmer, Treibstangenführung.
3 Stück Edelstahl-Türdrücker gekröpft nach DIN 18273
mit Rosetten und Profilzylinderrosette aus Edelstahl.
1 Stück Gleitschienenobentürschließer für
barrierefreie, leicht zu öffnende 2-flügelige Türen bis
1400 mm Flügelbreite mit hohem Begehkomfort und großer
Schließkraft und Gleitschiene, Schließergröße
entsprechend der Türflügelbreite (Schließkraft
einstellbar EN 3-5), Hydraulischer Endschlag und
Schließgeschwindigkeit einstellbar, Integrierte
Öffnungsdämpfung und optische Schließkraftanzeige
2 Stück Automatische Türabdichtung gemäß DIN 18095.

Bauanschluß:
gemäß Zulassung als hochfeuerhemmende
Anschlussausbildung. Die Anschlüsse der
Brandschutztüren bzw. Seitenteile/Oberlichter an
Bauteilen wie Wände/Decken müssen hinsichtlich der
mechanischen Festigkeit und der dauerhaften Abdichtung
mit dauerelastischer Dichtungsmasse bei sinngemäßer
Anwendung der DIN 18540, Teil 1 fachgerecht ausgeführt
werden.
Der Einbau der Elemente darf nur in Wänden gemäß
Zulassung erfolgen. Die Sockelhöhe der Seitenteile ist
mit den Aufbau der anschließenden Basispunkte
abzustimmen. Die Verankerung hat gemäß Prüfbericht mit
bauaufsichtlich zugelassenen Dübeln zu erfolgen (DIN
18056).
Die Fugen sind mit Silikon-Dichtungsmasse dauerhaft
abzudichten. Der Hohlraum zum Baukörper ist mit nicht
brennbarer Mineralwolle Klasse A nach DIN 4102 dicht zu
stopfen.

Materialwand: Mauerwerk
Wanddicke: 22,00 cm

Verglasung:
Ausführung als T30 RS mit passendem Glas nach
Zulassung. Das Glas muss einen Aufbau mit beidseitiger
Sicherheitsscheibe besitzen und muss die Anforderungen
der Widerstandsklasse P1A nach DIN EN 356 erfüllen und
damit geprüft sein.
Die Abdichtung der Brandschutzgläser und/oder
Ausfachungen erfolgt mit äußeren und inneren EPDM-
Dichtungen.

Angaben des Bieters

Gew. Verglasung:  '....................'

Oberflächenausführung:
Farbton: als Pulverbeschichtung innen und außen in RAL
nach Wahl des AG

Alle Komponenten müssen den Anforderungen des
Systemgebers entsprechen.

Komplett einschließlich, Verglasungen, Ausfachung und
aller erforderlichen Beschläge etc. liefern und
montieren.

Aufteilung gemäß Detail- und Ausführungsplanung.

Anschlüsse
Die schalltechnischen Anforderungen zwischen Rahmen und
Baukörper sind nach DIN 4109 einzuhalten.

Die Anschlüsse der Brandschutzelemente müssen
hinsichtlich der mechanischen Festigkeit und der
dauerhaften Abdichtung mit dauerelastischen
Dichtungsmasse bei sinngemäßer Anwendung der DIN 18540
Teil 1 fachgerecht ausgeführt werden.

Sämtliche Anschlüsse sind beidseitig umlaufend nicht
sichtbar mit Wandanschlusswinkeln und beidseitiger
dauerelastischer Versiegelung auszuführen. inkl
Bodenanschluss: Absenkdichtung, der Estrich ist zum
Montagezeitfunkt bereits hergestellt.

Wandstärke und Wandart gemäß Detail- und
Ausführungsplanung

Ausführung u.A. gemäß: Türliste

Gew. System '....................'
Menge: 2,000 St

#### 11.5 Titel 5 : Wartung

##### 11.5.1 Gewerk 1 : Wartung

*Hinweis*
Mit dem Angebot ist ein Wartungsvertrag für die
jährliche Wartung und Überprüfung der Elemente
anzubieten.
Dokumentation zur Wartung: Anlegen und Führung eines
Prüfbuches.
An die Wartungspauschale sind Aufwendungen wie
Fahrtkosten, Vergütungen für Zuschläge sowie kleine
Mengen Verbrauchsmaterialien einzukalkulieren.

Der Wartungsvertrag wird zu einem späteren Zeitpunkt
durch den Bauherrn / Betreiber der Anlage separat
abgeschlossen und ist somit nicht Bestandteil
der Auftragssumme, die Zuschlags-/Bindefrist des
Hauptangebotes gilt für diese Position nicht. Ein
Rechtsanspruch des Auftragnehmers auf Abschluss eines
Wartungsvertrags besteht jedoch nicht. Bei
Nichtübertragung der Wartung erfolgt keine
Ersatzleistung für die nichtbeauftragte Wartung.

Der Gesamtpreis der Position Wartung geht in die
Angebotsbewertung ein und wird somit bei der Ermittlung
des wirtschaftlichsten Angebots berücksichtigt

**11.5.1.01 Wartung von Türelementen**
1. Kosten für die jährliche Wartung und Pflege
der vorbeschriebenen Türelemente

Wartungsrhythmus : jährlich

Der Angebotspreis hat sämtliche im Rahmen der
Inspektions- und Wartungsarbeiten anfallenden Klein-,
Reinigungs- und Schmiermaterialien zu enthalten.

Folgende Punkte gehören zum Leistungsumfang:
  Spalt- und Fugenmasse kontrollieren
  Dichtungen auf Beschädigungen überprüfen
  Unteren Türabschluss kontrollieren und
auf Funktion prüfen
  Türbänder warten und einstellen
  Schloss, Drücker, Türgriff und
Profilzylinder warten und prüfen
  Türschließer warten und einstellen
  Gesamtfunktion der Tür prüfen.
  Prüfbuch und Protokoll erstellen.

An- und Abfahrt sind im Angebotspreis zu
berücksichtigen.

Auszutauschende Beschläge (wie Schlösser, Bänder,
Türschließer usw.) der Türen werden im Bedarfsfall
gesondert abgerechnet.

Die Merkblätter WP.01, WP.02, des Verbands der Fenster-
und Fassadenherstellen e.V. / Frankfurt am Main sind zu
beachten.

Leistung:
Wartung von 15 Türelementen je Wartungsjahr gemäß
vorbeschriebener Wartungsleistungen.

Abrechnung:
Einheitspreis für die Durchführung der Wartung aller 15
Türelemente innerhalb eines Wartungsjahres.

Die Wartungsleistung ist für einen Zeitraum von
insgesamt 4 Jahren anzubieten. Der Einheitspreis gilt
jeweils für ein Wartungsjahr.
Menge: 4,000 St

**11.5.1.02 Wartung von Fensterelementen**
Wie vor, jedoch Wartung der Fensterelemente

Anzahl 38 Stück

Leistung:
Wartung von 38 Fensterelementen je Wartungsjahr gemäß
vorbeschriebener Wartungsleistungen.

Abrechnung:
Einheitspreis für die Durchführung der Wartung aller 38
Fensterelemente innerhalb eines Wartungsjahres.

Die Wartungsleistung ist für einen Zeitraum von
insgesamt 4 Jahren anzubieten. Der Einheitspreis gilt
jeweils für ein Wartungsjahr.
Menge: 4,000 St

**11.5.1.03 Wartung Fenster der Pfosten-Riegel-Konstruktion**
Wie vor, jedoch Wartung der Fenster und
Konstruktionsteile in der Pfosten-Riegel-Konstruktion

Abrechnung:
Einheitspreis für die Durchführung der Wartung aller
Fenster und Konstruktionsteile in der
Pfosten-Riegel-Konstruktion innerhalb eines
Wartungsjahres.

Die Wartungsleistung ist für einen Zeitraum von
insgesamt 4 Jahren anzubieten. Der Einheitspreis gilt
jeweils für ein Wartungsjahr.
Menge: 4,000 St

#### 11.6 Titel 6 : Stundenlohnarbeiten

##### 11.6.1 Gewerk 1: Stundenlohnarbeiten

*Hinweis*
Hinweis Stundenlohnarbeiten
Für unvorhergesehene, nicht exakt kalkulierbare und im
Betrieb nicht enthaltene Arbeiten, werden
Tagelohnstunden veranschlagt.
Alle Stundenlohnarbeiten werden grundsätzlich ohne
Aufsichtspersonal bezahlt.
Stundenlohnzettel müssen eindeutig erkennen lassen:
- Bezeichnung der Baustelle und des Bauteils
- Vor- und Zunamen
- Beruf
- Lohngruppe gemäß Tarif
- Arbeitsleistung nach Zeit, Ort und Dauer
- Verbrauch an Baustoffen
- Benutzung von Maschinen mit genauen Leistungsangaben
  nach Zeit, Ort und Dauer.

Sämtliche Stundenlohnarbeiten dürfen nur nach
Zustimmung oder Anordnung der Bauleitung des AG
vorgenommen werden. Nicht genehmigte, aber ausgeführte
Stunden gelten als nicht gearbeitet und werden nicht
vergütet.
Stoff- und Gerätekosten müssen getrennt ausgewiesen
werden.
In den Lohnansätzen sind sämtliche Nebenkosten, wie
Auslösung und Fahrgelder zu berücksichtigen. Es sind
die gesetzlichen Tariflöhne einzusetzen, zuzüglich
Nebenkosten.
Der angebotene Stundenlohn-EP muss mit den Angaben zur
Kalkulation identisch sein. Bezahlt werden nur die
tatsächlich gearbeiteten Stunden auf der Baustelle.

**11.6.1.01 Facharbeiterstunde**
*** Stundenlohnarbeiten
Facharbeiter
Berufsgruppe für gewerbliche Arbeitnehmer im
Baugewerbe.
Berufsgruppe IV, Facharbeiter
Menge: 5,000 Std

**11.6.1.02 Baufachwerker**
*** Stundenlohnarbeiten
Baufachwerker
Berufsgruppe für gewerbliche Arbeitnehmer im
Baugewerbe.
Berufsgruppe VI, Baufachwerker
Menge: 5,000 Std

USt %: 19,00
